# Leistungsverzeichnisse Seeheim-Jugenheim
Angebotsaufforderung (GAEB DA XML 3.2, DA83)
Projekt: 2025-025 - Gerhart-Hauptmann-Straße
Währung: EUR
Auftraggeber: Gemeindewerke Seeheim-Jugenheim Gemeindewerke Seeheim-Jugenheim, Schulstr. 12, 64342 Seeheim-Jugenheim
Erstellt mit: SIDOUN Globe/ GXML Toolbox V3.3 R20210630, SIDOUN Globe V10.11.9.0, 25.09.2026

## Gesamtleistungsverzeichnis
Datum: 25.09.2026

### Abschnitt 1 Kanalisation

*Hinweis: Vorbemerkungen*
Allgemeine Angaben

Die Gemeindewerke Seeheim-Jugenheim planen die Erneuerung von Trinkwasserleitungen aus Asbestzement sowie der Kanalisation im Bereich der Gerhart-Hauptmann-Straße
Ebenso sind die Kanalhausanschlüsse sowie die Anschlussleitungen der Sinkkästen, inkl. der Sinkkästen zu erneuern. Für die Erneuerung der Wasserhausanschlüsse sind nur die Tiefbauarbeiten auszuführen.

Die gesamte Straßenoberfläche sowie der angrenzende Parkplatz vor Haus Nummer 11, in Summe ca. 1.500 m², sind ebenso zu erneuern. Die Flächen werden anteilig auf die Lose Kanal und TWL aufgeteilt. Die restlichen Flächen sowie der angrenzende Parkplatz, die Herstellung der Rinne und Sinkkästen inkl. Anschlussleitungen sind im Rahmen der Schlussrechnungs-Stellung direkt mit der Gemeinde abzurechnen. Bordsteine und Pflaster sind nur vereinzelt zu erneuern, wie bei der Herstellung von Hausanschluss-Gräben.

Rechnungsstellung:

Gemeindewerke Seeheim-Jugenheim:
- Kanalisation: Aufbruch- und Wiederherstellungsarbeiten der Straßenoberfläche inkl. Koffer oberhalb der Kanal- und Kanalhausanschlussgräben sowie Kopflöcher der Kanalschächte, Erdarbeiten für Hauptkanal, Kanalschächte und Hausanschlüsse, Aufbruch- und Wiederherstellungsarbeiten des Gehweges im Bereich der Kanalhausanschlüsse, Abbruch und Ausbau alter Kanalleitungen und Schächte, Verlegen des neuen Kanals inkl. Schächten und Kanalhausanschlüssen, Vermessung der neuen Schächte
- Wasserversorgung: Aufbruch- und Wiederherstellungsarbeiten der Straßenoberfläche inkl. Koffer oberhalb der Hauptleitungs- und TWL-Hausanschlussgräben sowie Kopflöcher der Schieberkreuze, Erdarbeiten für Hauptleitung, Schieberkreuze und Hausanschlüsse, Aufbruch- und Wiederherstellungsarbeiten des Gehweges im Bereich der TWL-Hausanschlüsse, Abbruch und Ausbau/Verdämmen alter AZ-Wasserleitung und Schieberkreuze, Verlegen der neuen Wasserleitung inkl. Schieberkreuze, Streckenschieber und Hydranten, Vermessung der neuen Trinkwasserleitung

Rechnungsadresse:
Gemeindewerke Seeheim-Jugenheim
Schulstraße 12
64342 Seeheim-Jugenheim

Gemeinde Seeheim-Jugenheim:
- Aufbruch- und Wiederherstellungsarbeiten der Straßenoberfläche, die nicht im Zuge der Erneuerung des Kanals- oder der TWL erneuert wird sowie des angrenzenden Parkplatzes vor dem Anwesen Gerhart-Hauptmann-Straße 11, Aufbruch und Wiederherstellung der Rinne, Erneuerung der Sinkkästen inkl. Anschlussleitungen an den Kanal.

Rechnungsadresse:
Gemeindeverwaltung Seeheim-Jugenheim
Schulstraße 12
64342 Seeheim-Jugenheim

Der Aufbau ist in Anlehnung an die RStO 2012 wie folgt vorgesehen:

Gehweg:

20 cm Frostschutzschicht 0/45
15 cm Schottertragschicht 0/32
4 cm Estrichsand-Kies-Gemisch 0/8
10 cm Pflaster

Fahrbahn und Parkplatz:

45 cm Frostschutzschicht 0/45
14 cm Asphalttragschicht AC 32 TS
4 cm Asphaltbeton AC 11 DS

Die Baumaßnahme ist in zwei Bauabschnitte unterteilt. Diese Bauabschnitte werden jeweils innerhalb einer Vollsperrung gebaut. Die Gehwege bleiben, außer bei der Herstellung der Kanal- und Wasserhausanschlüsse, erhalten. Die Begehbarkeit des Gehweges ist mit Grabenbrücken zu gewährleisten.

Bauabschnitte:
BA 1 erfolgt von Kreuzung Gerhart-Hauptmann-Straße / Tannenbergstraße bis zum nördlichen Ende des Parkplatzes vor Hausnummer 11 der Gerhart-Hauptmann-Straße. Der Parkplatz wird ebenso im BA 1 erneuert.

BA 2 erfolgt von Ende des BA 1 bis Kreuzung Gerhart-Hauptmann-Straße / Schillerstraße inkl. des Stichs von Kanal und TWL in die Goethestraße.

Erst nach Fertigstellen des ersten Bauabschnittes (Kanalisation, TWL inkl. Anschlussleitungen und Oberfläche) kann der zweite Bauabschnitt begonnen werden.

Bauablauf:
Der Bauablauf sieht vor, dass zunächst die Straßenoberfläche inkl. Rinne im jeweiligen Bauabschnitt ausgebaut wird. Es folgt die Verlegung des Kanals haltungsweise. Die TWL wird anschließend auf gleicher Länge nachgezogen. Nach Verlegung des Hauptkanals / der Hauptleitung werden die Anschlussleitungen (Hausanschlüsse und Sinkkastenleitungen) hergestellt und die Sinkkästen gesetzt. Nach Abschluss der Erdarbeiten für TWL und Kanal im jeweiligen Abschnitt wird die Straßenoberfläche inkl. Rinne wiederhergestellt.

Im Folgenden werden nur die Kanalarbeiten nochmals detailliert erläutert.

Kanalbau

Die Gemeindewerke Seeheim Jugenheim planen die Erneuerung des Mischwasserkanals in der Gerhart-Hauptmann-Straße inkl. Kanalhausanschlüsse und Sinkkästen. Die Erneuerung der Kanalhausanschlüsse erfolgt jeweils bis zur Grundstücksgrenze. Im Zuge der Erneuerung des Hauptkanals plant die Gemeinde die Sinkkästen inkl. Anschlussleitungen ebenso zu erneuern.

Bei den Bestandskanälen handelt es sich um Beton DN 250. Diese sind abzubrechen und durch ein Rohr-Schacht-System aus PE und PVC-U zu ersetzen. In der ca. 300 m langen Kanaltrasse werden PVC-U DN/OD 315 SN 12 und PE-Schächte eingebaut.

Im Bereich der Erneuerung liegen ca. 30 Anschlussleitungen, die mit Kunststoffabzweigen angebunden werden. Alle defekten Anschlussleitungen (auch im verbleibenden Rohrbestand) werden bis zur Grundstücksgrenze erneuert. Im Vorfeld hat eine Befahrung der Kanäle stattgefunden. Dennoch unklare Kanal-HA-Leitungsverläufe werden mittels Schiebekamera begutachtet. Die neuen Anschlussleitungen werden in Form von Vollwand-Kunststoffrohren aus PVC-U DN/OD 160 ausgeführt.

Bei den übrigen Anschlüssen handelt es sich um Sinkkasten-Leitungen. Auch diese Anschlüsse werden mit Kunststoffabzweigen angebunden und in Form von Vollwand-Kunststoffrohren aus PVC-U DN/OD 160 ausgeführt. Die Sinkkästen werden ebenfalls erneuert.

Die provisorische Baustraße wird im Rahmen der Tiefbauarbeiten nach Bedarf rückgebaut und anschließend, nach der Grabenverfüllung, wiederhergestellt.

Die Umschlüsse an die Bestandskanalisation werden über Rohrkupplungen hergestellt.

Noch vor dem Endausbau der Oberfläche müssen der Hauptkanal mittels Kamera befahren werden. Die Vermessungsdaten der Schächte sind jeweils kurzfristig zu übergeben, um den notwendigen Isybau-File vor der Befahrung zu generieren.

Die Aufmessung der neuen Schachtbauwerke erfolgt gemäß dem Leistungstext. Die Kosten sind in die entsprechenden Positionen einzurechnen.

Im Zuge der Baumaßnahme behält sich der AG die Durchführung von Fremdüberwachungen vor.

Sonstiges

Bei der Preisbildung ist zu beachten, dass im Bereich der Baustelle nur die Baufläche zur Verfügung steht. Materiallagerungen sind im Bereich der Baustelle nur bedingt möglich und etwaiges Umsetzen von Materialien gehen zu Lasten des Auftragnehmers. Die Beschaffung von weiteren Lagerflächen hat durch den Auftragnehmer zu erfolgen. Bei Bedarf können Mulden in der Fläche platziert werden, eine gesonderte Vergütung hierfür erfolgt nicht.

Alle betroffenen Versorgungsträger sind vor Baubeginn der Baumaßnahme anzuschreiben und den Anordnungen ist Folge zu leisten. Über getroffene Absprachen ist der AG/BÜ in Kenntnis zu setzen.

Die betroffenen Anlieger sind vor den Sperrungen und Arbeiten am Kanalnetz und der Trinkwasserleitung rechtzeitig (mind. 1 Woche vorab) in Kenntnis zu setzen. Entsprechende Anliegerinformationen sind durch den AN zu erstellen und vor der Verteilung durch den AG freigeben zu lassen.

Die Verkehrssicherung ist gemäß dem genehmigtem Regelplan der Straßenverkehrsbehörde (Ordnungsamt der Gemeinde Seeheim-Jugenheim) aufzubauen, für die Dauer der Baumaßnahme vorzuhalten und nach Beendigung der Maßnahme wieder abzubauen. Die Beantragung der verkehrsrechtlichen Anordnung erfolgt durch den Auftragnehmer. Die Beschilderung ist zweimal täglich zu kontrollieren. Die Protokolle sind der Bauüberwachung wöchentlich vorzulegen.

Durch den AN sind täglich Tagesberichte zu schreiben und wöchentlich bei der Bauüberwachung vorzulegen. Die Kosten hierfür sind einzukalkulieren und werden nicht gesondert vergütet.

Anschlussmöglichkeiten für Baucontainer u. ä. können vom Auftraggeber nicht zur Verfügung gestellt werden. Sie sind bei Bedarf bei den zuständigen Versorgungsträgern selbst zu beantragen.

Qualitätssicherung

Grundsätzlich ist auf schwingungsarme Ausführung zu achten und der Einsatz der Geräte darauf abzustimmen.
Die eingesetzten Geräte sind vor der Inbetriebnahme und während des Betriebes immer auf die zulässigen Schwingungen einzustellen. Zusätzliche Kosten werden hierfür nicht vergütet, die Leistungen sind in die entsprechenden Positionen einzurechnen.

Im Zuge der Ausführung sind sämtliche notwendigen Eigenüberwachungen gem. ZTV A, ZTV E, ZTV Asphalt u. ä. durch den Unternehmer zu veranlassen und nachzuweisen. Zusätzlich werden durch den Auftraggeber noch Fremdüberwachungsprüfungen durchgeführt. Die notwendige Gestellung von Fahrzeugen ist durch den Unternehmer zu leisten.
Sämtliche Eigenüberwachungen sind zeitnah auszuführen und die durch den Auftraggeber beauftragte Bauüberwachung ist rechtzeitig von der Durchführung der Eigenüberwachung zu unterrichten. Nachweise sind vorzulegen.

Vor dem geplanten Einbau von Materialien sind die notwendigen Prüfberichte der Materialien unterschrieben mindestens zwei Wochen vor geplantem Einbau der Bauüberwachung zur Prüfung vorzulegen. Verzögerungen durch nicht fristgerechte Vorlage gehen zu Lasten des AN.

#### Gewerk 1.1 Einrichtung, Hilfsleistungen

##### Titel 1.1.1 Baustelleneinrichtung/-räumung

**1.1.1.10 Baustelle einrichten, Sämtl. LV-Abschn.**
Geräte, Werkzeuge und sonstige Betriebsmittel, die zur vertragsgemäßen Durchführung der Bauleistungen erforderlich sind, auf die Baustelle bringen, bereitstellen und - soweit der Geräteeinsatz nicht gesondert berechnet wird - betriebsfertig aufstellen einschl. der dafür notwendigen Arbeiten. Die erforderlichen festen Anlagen herstellen. Werkstätten, Lagerschuppen und dgl., soweit erforderlich, antransportieren, aufbauen und einrichten. Strom-, Wasser-, Fernsprechanschluss sowie Entsorgungseinrichtungen und dgl. für die Baustelle, soweit erforderlich, herstellen.
Bei Bedarf Zufahrtswege zur Baustelle sowie Lagerplätze, sonstige Platzbefestigungen und Wege im Baustellenbereich anlegen. Oberbodenarbeiten einschl. Beseitigen von Aufwuchs für die Baustelleneinrichtung, soweit erforderlich, ausführen. Flächen beschaffen, sofern die vom AG zur Verfügung gestellten nicht ausreichen. Kosten für Vorhalten, Unterhalten und Betreiben der Geräte, Anlagen und Einrichtungen einschl. Mieten, Pacht, Gebühren und dgl. werden nicht mit dieser Pauschale, sondern mit den Einheitspreisen der betreffenden Teilleistungen vergütet.

Notwendige Absperreinrichtungen und/oder Absturzsicherungen zur Sicherung der Baustelle und/oder Baugruben sind in die Position einzurechnen und werden nicht gesondert vergütet.

Soweit nicht für bestimmte Leistungen (z.B. Bedarfsleistungen) für das Einrichten der Baustelle gesonderte Positionen im Leistungsverzeichnis enthalten sind, gilt die Pauschale für alle Leistungen sämtlicher Abschnitte des Leistungsverzeichnisses.
Menge: 1,000 psch
Kostengruppe DIN 276 2018-12: 000

**1.1.1.20 Baustelle räumen, Sämtl. LV-Abschn.**
Baustelle von allen Geräten, Anlagen, Einrichtungen und dgl. räumen.
Benutzte Flächen und Wege entsprechend dem ursprünglichen Zustand unter Wahrung der landschaftspflegerischen Belange ordnungsgemäß herrichten. Verunreinigungen beseitigen. Soweit nicht für bestimmte Leistungen (z.B. Bedarfsleistungen) für das Räumen der Baustelle gesonderte Positionen im Leistungsverzeichnis enthalten sind, gilt die Pauschale für alle Leistungen sämtlicher Abschnitte des Leistungsverzeichnisses.
Menge: 1,000 psch
Kostengruppe DIN 276 2018-12: 000

**1.1.1.30 Bauzaun liefern, aufst., vorh., abbau. u. abtrans.**
Bauzaun aus Feldern mit Metallrahmen und Stahlgitter Höhe ca. 2,00 m einschl. Standfüssen aus Kunststoff liefern, aufstellen und während der Baumaßnahme vorhalten.Nach Beendigung der Arbeiten ist der Bauzaun abzutransportieren.Hier werden nur zusätzlich auf ausdrückliche Anordnung zu stellende Bauzäune vergütet. Die für die Baustelleneinrichtung/ -sicherung notwendigen Bauzäune sind in die entsprechenden Positionen einzukalkulieren.
Menge: 20,000 lfdm

**1.1.1.40 Absturzsicherung liefern, aufst., vorh., abbauen und abtransportieren**
Absturzsicherung rot/weiß, Höhe ca. 1,00 m, Breite nach Wahl des AN, einschl. Standfüssen aus Kunststoff liefern, aufstellen und während der Baumaßnahme vorhalten.Nach Beendigung der Arbeiten ist die Absturzsicherung abzutransportieren.Hier werden nur zusätzlich auf ausdrückliche Anordnung zu stellende Absturzsicherungen vergütet. Die für die Baustelleneinrichtung/ -sicherung notwendigen Absturzsicherungen sind in die entsprechenden Positionen einzukalkulieren.
Menge: 20,000 lfdm

##### Titel 1.1.2 Stundenlohnarbeiten

**1.1.2.10 Verrechnungssatz für Arbeitskraft, BFA**
Stundenlohnarbeiten durch Arbeitskräfte auf Anordnung des AG ausführen. Der Verrechnungssatz für die jeweilige Arbeitskraft umfasst sämtliche Aufwendungen, insbesondere den tatsächlichen Lohn einschließlich vermögenswirksamer Leistungen mit den Zuschlägen für Gemeinkosten (Sozialkassenbeiträge, Winterbauumlage und dgl.), sowie Lohn- bzw. Gehaltsnebenkosten und Zuschläge für Überstunden. Der angebotene Einheitspreis gilt unabhängig von der Anzahl der abgerechneten Stunden.
Baufacharbeiter
Menge: 5,000 h

**1.1.2.20 Verrechnungssatz für Baugerät, Kompr.**
Stundenlohnarbeiten durch Baugeräte auf Anordnung des AG ausführen. Der Verrechnungssatz für das jeweilige Gerät umfasst sämtliche Aufwendungen für den Einsatz, insbesondere Gerätevorhalte- und Betriebsstoffkosten sowie sämtliche Zuschläge einschließlich der Kosten für das Bedienungspersonal. Der Verrechnungssatz gilt für das zum Zeitpunkt des Abrufes einsatzbereit auf der Baustelle befindliche Baugerät. Vergütet werden die tatsächlich geleisteten Arbeitsstunden. Der angebotene Einheitspreis gilt unabhängig von der Anzahl der abgerechneten Stunden.
Kompressor
Menge: 5,000 h

**1.1.2.30 Verrechnungssatz für LKW, LKW-Kipper 8 t**
Stundenlohnarbeiten durch Lastkraftwagen auf Anordnung des AG ausführen. Der Verrechnungssatz für den jeweiligen LKW umfasst sämtliche Aufwendungen für den Einsatz des LKW, insbesondere Gerätevorhalte- und Betriebsstoffkosten sowie sämtliche Zuschläge einschließlich der Kosten für den Fahrer. Der Verrechnungssatz gilt für das zum Zeitpunkt des Abrufes einsatzbereit auf der Baustelle befindliche Fahrzeug. Vergütet werden die tatsächlich geleisteten Arbeitsstunden nach der tatsächlichen Nutzlast des jeweiligen LKW (ohne Erhöhung der Nutzlaststufe für Sonderfahrzeuge). Der angebotene Einheitspreis gilt unabhängig von der Anzahl der abgerechneten Stunden.
LKW-Kipper, ca. 8 t Nutzlast.
Menge: 5,000 h

**1.1.2.40 Verrechnungssatz für Baugerät, Verd.-gerät**
Stundenlohnarbeiten durch Baugeräte auf Anordnung des AG ausführen. Der Verrechnungssatz für das jeweilige Gerät umfasst sämtliche Aufwendungen für den Einsatz, insbesondere Gerätevorhalte- und Betriebsstoffkosten sowie sämtliche Zuschläge einschließlich der Kosten für das Bedienungspersonal. Der Verrechnungssatz gilt für das zum Zeitpunkt des Abrufes einsatzbereit auf der Baustelle befindliche Baugerät. Vergütet werden die tatsächlich geleisteten Arbeitsstunden. Der angebotene Einheitspreis gilt unabhängig von der Anzahl der abgerechneten Stunden.
Verdichtungsgerät AT 2000
Menge: 5,000 h

**1.1.2.50 Verrechnungssatz für Baugerät, Radlader 7,5 t**
Stundenlohnarbeiten durch Baugeräte auf Anordnung des AG ausführen. Der Verrechnungssatz für das jeweilige Gerät umfasst sämtliche Aufwendungen für den Einsatz, insbesondere Gerätevorhalte- und Betriebsstoffkosten sowie sämtliche Zuschläge einschließlich der Kosten für das Bedienungspersonal. Der Verrechnungssatz gilt für das zum Zeitpunkt des Abrufes einsatzbereit auf der Baustelle befindliche Baugerät. Vergütet werden die tatsächlich geleisteten Arbeitsstunden. Der angebotene Einheitspreis gilt unabhängig von der Anzahl der abgerechneten Stunden.Radlader ca. 7,5 t Betriebsgewicht
Menge: 5,000 h

**1.1.2.60 Verrechnungssatz für Baugerät, Bagger 20 t**
Stundenlohnarbeiten durch Baugeräte auf Anordnung des AG ausführen. Der Verrechnungssatz für das jeweilige Gerät umfasst sämtliche Aufwendungen für den Einsatz, insbesondere Gerätevorhalte- und Betriebsstoffkosten sowie sämtliche Zuschläge einschließlich der Kosten für das Bedienungspersonal. Der Verrechnungssatz gilt für das zum Zeitpunkt des Abrufes einsatzbereit auf der Baustelle befindliche Baugerät. Vergütet werden die tatsächlich geleisteten Arbeitsstunden. Der angebotene Einheitspreis gilt unabhängig von der Anzahl der abgerechneten Stunden.Bagger ca. 20 t Betriebsgewicht
Menge: 5,000 h

**1.1.2.70 Verrechnungssatz für Baugerät, Saugbagger 20 t**
Stundenlohnarbeiten durch Baugeräte auf Anordnung des AG ausführen.
Der Verrechnungssatz für das jeweilige Gerät umfasst sämtliche Aufwendungen für den Einsatz, insbesondere Gerätevorhalte- und Betriebsstoffkosten sowie sämtliche Zuschläge einschließlich der Kosten für das Bedienungspersonal.
Der Verrechnungssatz gilt für das zum Zeitpunkt des Abrufes einsatzbereit auf der Baustelle befindliche Baugerät. Vergütet werden die tatsächlich geleisteten Arbeitsstunden. Der angebotene Einheitspreis gilt unabhängig von der Anzahl der abgerechneten Stunden.

Saugbagger ca. 20 t Betriebsgewicht
Menge: 5,000 h
Kostengruppe DIN 276 2018-12: 000

##### Titel 1.1.3 Verkehrssicherung

**1.1.3.10 Verkehrssicherung aufbauen und vorhalten (BA 1)**
Verkehrssicherung des BA 1 (Vollsperrung) gemäß genehmigten Regelplan der Straßenverkehrsbehörde (Ordnungsamt der Gemeinde Seeheim-Jugenheim) aufbauen, für die Dauer der Baumaßnahme vorhalten, für die einzelnen Abschnitte nach Regelplan umbauen und nach Beendigung der Maßnahme wieder abbauen. Das Einholen der verkehrsrechtlichen Anordnung erfolgt durch den AN, anfallende Gebühren sind in den Einheitspreis einzurechnen. Eine zusätzliche Vergütung erfolgt nicht.
Menge: 1,000 psch

**1.1.3.20 Verkehrssicherung aufbauen und vorhalten (BA 2)**
Verkehrssicherung des BA 2 (Vollsperrung) gemäß genehmigten Regelplan der Straßenverkehrsbehörde (Ordnungsamt der Gemeinde Seeheim-Jugenheim) aufbauen, für die Dauer der Baumaßnahme vorhalten, für die einzelnen Abschnitte nach Regelplan umbauen und nach Beendigung der Maßnahme wieder abbauen. Das Einholen der verkehrsrechtlichen Anordnung erfolgt durch den AN, anfallende Gebühren sind in den Einheitspreis einzurechnen. Eine zusätzliche Vergütung erfolgt nicht.
Menge: 1,000 psch

**1.1.3.30 prov. Überfahrten herstellen, vorhalten, abbauen und abfahren**
prov. Übergänge für Fahrzeuge bis 5,0 to über ausgehobenen Gräben im Bereich von Grundstückszufahrten aus Stahlplatten herstellen und über die gesamte Bauzeit vorhalten. In Abhängigkeit des Baufortschrittes sind die Übergänge unternehmerseits aufzunehmen und abzufahren. Die Ausführung der Übergänge ist gem. der UVV herzustellen und während der gesamten Bauzeit baulich zu unterhalten, einschl. Lieferung der erforderlichen Materialien.Breite der Übergänge: 2,75 mlichte Breite: 0,8 bis 1,90 m
Menge: 5,000 St

**1.1.3.40 Grabenbrücke herstellen, vorhalten, abbauen und abfahren**
Grabenbrücke mit Geländer aus Aluminium für Fußgänger über ausgehobenen Gräben im Bereich von Grundstückszuwegen herstellen, bei Bedarf umsetzen und über die gesamte Bauzeit vorhalten. In Abhängigkeit des Baufortschrittes sind die Übergänge unternehmerseits aufzunehmen und abzufahren.Die Ausführung der Übergänge ist gem. der UVV herzustellen und während der gesamten Bauzeit baulich zu unterhalten, einschl. Lieferung der erforderlichen Materialien.
Grabenbrücke 3,20 m x 1,00 m
Menge: 30,000 St

**1.1.3.50 Wartungs- und Kontrollfahrten**
Es sind werktäglich zweimal, an arbeitsfreien Tagen mindestens einmal, Wartungs- und Kontrollfahrten gemäß ZTV-SA 97 durchzuführen.
Die Protokolle sind der Bauüberwachung vorzulegen.

Die Protokollierung muss gem. DIN 18329 durchgeführt werden, es werden keine Handprotokolle und/oder reine Bilddokumentationen anerkannt.

Diese Position gilt für sämtliche Bauabschnitte.
Menge: 1,000 psch

**1.1.3.60 Mülltonnen transportieren**
Mülltonnen für die Anlieger gemäß Anordnung der Straßenverkehrsbehörde zu den laut Müllentsorgungsplan festgelegten Leerungstagen vom Grundstück des jeweiligen Anliegers zu den Sammelplätzen (Abholplätzen) und wieder zurück transportieren. Dies gilt für die durch die Baumaßnahme betroffenen Abschnitte. Es handelt sich um ein duales System mit 3 verschiedenen Mülltonnen (Restmüll, Papier, Kompost) und den gelben Sack.
Die Leistung ist auch an allen anerkannten Schlechtwettertagen sowie Betriebsurlauben bedingt durch Feiertage oder Brückentage usw. zu erbringen. Ebenso entbinden eventuelle Bauunterbrechungen durch Arbeiten von Versorgungsträgern nicht von der Pflicht der Leistungserbringung.  Die Verpflichtung, des Transportes der Mülltonnen am jeweiligen Vorabend des Leerungstages und der Rücktransport, beginnt mit dem Tag der Baustelleneinrichtung und endet mit der Fertigstellungsmeldung in Absprache mit dem AG und der Bauüberwachung.

Die Mülltonnen des jeweils aktuellen Bauabschnittes werden außerhalb des Abschnittes gesammelt. Die Anlieger sind über den Ablauf vom AN schriftlich zu benachrichtigen und darauf hinzuweisen, dass ihre Mülltonnen beschriftet werden müssen.

Die Vergütung erfolgt pauschal über die gesamte Bauzeit.
Menge: 1,000 psch

#### Gewerk 1.2 Aufbrucharbeiten

*Hinweis: Vorbemerkungen*
Ausgebaute nicht zur Wiederverwendung vorgesehene Materialien gehen grundsätzlich in den Besitz des AN über und der AN hat für die ordnungsgemäße Entsorgung der einzelnen Materialien Sorge zu tragen. Auf Anforderung durch den AG oder die Bauüberwachung sind die entsprechenden Entsorgungsnachweise vorzulegen. Anfallende Deponiekosten werden nicht gesondert vergütet und sind einzurechnen.

Werden Kanal-/ Wasserleitungen in Straßen mit Asphaltdecke verlegt, dann sind die Grabenkanten mit einem geeigneten Asphaltschneider geradlinig abzutrennen.

Innerhalb des Baustreifens vorgefundene Grenzsteine sind im Einvernehmen mit dem AG und der Bauüberwachung durch den AN zu sichern.

##### Titel 1.2.1 Fahrbahn- und Gehwegaufbrucharbeiten

**1.2.1.10 Asphaltdecke aufnehmen, bis 25 cm, aufladen und abfahren, Straße**
Asphaltdecke im Straßenbereich ohne Unterbau ausbauen, aufladen und unternehmerseits abtransportieren. Nach Wahl des AN mit Fräse/ Bagger. Eventuell anfallende Deponiegebühren sind in den Einheitspreis einzukalkulieren und werden nicht gesondert vergütet.Gesamtaufbruchstiefe bis 25 cm
Menge: 200,000 m3

**1.2.1.20 Unterbau Homogenbereich A bis 0,65 m auskoffern, aufladen und abfahren**
Unterbau und unbefestigte Flächen Homogenbereich A nach DIN 18300, bis 0,65 m auskoffern, aufladen und unternehmerseits abfahren.
Eventuell anfallende Deponiegebühren sind in den Einheitspreis einzukalkulieren und werden nicht gesondert vergütet.
Material: BM - 0
Menge: 470,000 m3

**1.2.1.30 Vorhandener Asphaltbelag bis 25 cm Tiefe anschneiden**
Vorhandener Asphaltbelag in Fahrbahn- und Gehwegbereichen bis 25 cm Tiefe gradlinig und keilförmig anschneiden.
Menge: 50,000 lfdm

**1.2.1.40 Baustraße, prov. STS/FSS auskoffern**
Provisorischer Straßenaufbau (Baustraße) aus Schotter auskoffern, aufladen, unternehmerseits abfahren und fachgerecht entsorgen.
Eventuell anfallende Deponiegebühren sind in den Einheitspreis einzukalkulieren und werden nicht gesondert vergütet.

Die Erschwernis durch Einbauteile (Schieber/ Hydrantenkappen und Schachtabdeckungen sowie Bordsteine/Rinnen) ist zu berücksichtigen und wird nicht gesondert vergütet.

Stärke: bis 0,30 m
Material: BM-0
Menge: 120,000 m3

**1.2.1.50 Asphaltdecke PAK > 25 mg/kg aufnehmen und entsorgen, als Zulage**
Teerhaltige ausgebaute Asphaltdecke einschl. Unterbau, in unterschiedlichen Breiten, auf eine Kantenlänge kleiner 30 cm zerkleinern, unternehmerseits abtransportieren und fachgerecht entsorgen, als Zulage zu den Ausbaupositionen (Asphalt, Schottertragschicht, Fräsen) Belastung PAK Gehalt [mg/kg] > 25 mg/kg Entsorgung ist unter Berücksichtigung und Einhaltung der gesetzlichen Bestimmungen durchzuführen. Nachweis der Entsorgung gem. den gesetzlichen Bestimmungen.Vergütung hier als Zulage zu den Ausbaupositionen einschl. erhöhter Transportkosten und den anfallende Deponiegebühren.Sämtliche notwendige Leistungen zur Entsorgung sind in den Einheitspreis einzukalkulieren und werden nicht gesondert vergütet.
Menge: 500,000 t

##### Titel 1.2.2 Bordsteine, Rinnenplatten

**1.2.2.10 Hoch- u. Tiefbordsteine ausb., aufladen und abfahren**
Vorhandene Hochborde und Tiefbordsteine ausbauen, aufladen und unternehmerseits abfahren. Anfallender Unterbeton ist aufzuladen und unternehmerseits abzufahren.Eventuell anfallende Deponiegebühren sind in den Einheitspreis einzukalkulieren und werden nicht gesondert vergütet.

Es handelt sich um Einzellängen.
Menge: 50,000 lfdm

**1.2.2.20 Rinne ausb., aufladen und abfahren**
Rinnenplatten 30/30/8 oder 10 cm und 30/15/8 oder 10 cm oder Doppelrinnensteine 16/16/10014 ausbauen, aufladen und unternehmerseits abfahren. Anfallender Unterbeton ist ggf. zu schneiden, bis 25 cm aufzuladen und unternehmerseits abzufahren.Eventuell anfallende Deponiegebühren sind in den Einheitspreis einzukalkulieren und werden nicht gesondert vergütet.
Menge: 100,000 m2

**1.2.2.30 Hoch- u. Tiefbordsteine ausb., und zwischenlagern**
Vorhandene Hochborde und Tiefbordsteine vorsichtig ausbauen, abfahren, zur Wiederverwendung säubern und zwischenlagern, einschl. Auf- und Abladen. Anfallender Unterbeton ist aufzuladen und unternehmerseits abzufahren.Eventuell anfallende Deponiegebühren sind in den Einheitspreis einzukalkulieren und werden nicht gesondert vergütet.

Es handelt sich um Einzellängen.
Menge: 10,000 lfdm

##### Titel 1.2.3 Pflaster, Gehwegplatten

**1.2.3.10 Verbundpflaster 8 und 10 cm stark ausbauen und zwischenlagern**
Verbundpflaster in öffentlichen und privaten Flächen, 8 und 10 cm stark aufnehmen, im Baufeld zwischenlagern auf Paletten, zur Wiederverwendung säubern und lagern, einschl. Auf- und Abladen.

Es handelt sich um Einzelflächen.
Menge: 40,000 m2

**1.2.3.20 Verbundpflaster, 8 und 10 cm stark, ausbauen und abfahren**
Verbundpflaster in öffentlichen und privaten Flächen, 8 und 10 cm stark aufnehmen, aufladen und unternehmerseits abfahren.
Eventuell anfallende Deponiegebühren sind in den Einheitspreis einzukalkulieren und werden nicht gesondert vergütet.

Es handelt sich um Einzelflächen
Menge: 10,000 m2

#### Gewerk 1.3 Wiederherstellung

*Hinweis: Vorbemerkungen Wiederherstellung*
Bei der Herstellung der Straßen und Wege sind die aktuellen Vorschriften der ZTVE-StB, ZTVA-StB, ZTV-Asphalt-StB, ZTV-Pflaster-StB, der RSTO 20 u. ä. zu beachten und anzuwenden.

Die notwendigen Eigenkontrollen der Verdichtung, Probennahme für Bitumen u. ä. zur Qualitätssicherung sind auszuführen. Sämtliche Eigenkontrollen für Lastplattenversuche auf Erdplanum und Schottertragschicht sowie die Probennahme beim Einbau bitumenhaltiger Schichten sind einzurechnen und werden nicht gesondert vergütet. Bei der Anbindung neuer Asphaltflächen an bestehende Asphaltflächen sind die Vorschriften der einzelnen Schichtenverbunde einschl. der notwendigen Asphaltschnitte zu berücksichtigen.
Eignungsnachweise für alle Materialien sind spätestens 2 Wochen vor Einbau zur Freigabe vorzulegen.

Für alle eingebauten Materialien sind Materialnachweise im Original vorzulegen.

##### Titel 1.3.1 Fahrbahn-/Gehwegunterbau

**1.3.1.10 Grobplanum herstellen, Abweichung + / -3 cm**
Grobplanum im Gehweg- und Straßenbereich vor der Herstellung des Unterbaus profilgemäß nach Angabe mit einer Genauigkeit von + / - 3 cm herstellen und fachgerecht verdichten.Verdichtung EV 2 : größer als 45 MN/m²Verhältniswert zwischen EV 2/EV 1 < 2,1

Die Erschwernis durch Einbauteile (Schieber/ Hydrantenkappen und Schachtabdeckungen sowie Bordsteine/Rinnen) ist zu berücksichtigen und wird nicht gesondert vergütet.
Menge: 1050,000 m2

**1.3.1.20 Feinplanum herstellen, Abweichung + / - 1 cm**
Feinplanum gem. ZTVE im Gehweg- und Straßenbereich vor der Herstellung des Oberbaus profilgemäß nach Angabe mit einer Genauigkeit von + / - 1 cm herstellen und fachgerecht verdichten.Verdichtung EV 2 : größer als 45 MN/m²Verhältniswert zwischen EV 2/EV 1 < 2,1

Die Erschwernis durch Einbauteile (Schieber/ Hydrantenkappen und Schachtabdeckungen sowie Bordsteine/Rinnen) ist zu berücksichtigen und wird nicht gesondert vergütet.
Menge: 1050,000 m2

**1.3.1.30 Frostschutzschicht herstellen, Dicke bis 45 cm, EV2 = 120 MN/m2, K = 0/45, DPr=103 v.**
Frostschutzschicht im Straßen-/Gehwegbereich herstellen, einschl. Lieferung des gebrochenen Materials.Einbaudicke 45 cm.Einstufung des gelieferten Material BM-0 gem. Ersatzbaustoffverordnung (EBV). Verformungsmodul EV2 auf der Oberfläche min. 120 MN/m2. Körnung 0/45. Verdichtungsgrad DPr min. 103 v.H.. Korn größer 2 mm = Gebrochenes Naturgestein, Korn bis 2 mm = Brechsand. Nachweis der Sieblinie ist vorzulegen.
Die Erschwernis durch Einbauteile (Schieber/ Hydrantenkappen und Schachtabdeckungen sowie Bordsteine/Rinnen) ist zu berücksichtigen und wird nicht gesondert vergütet.
Menge: 450,000 m3

**1.3.1.40 Schottertragschicht herstellen, Dicke 10 - 25 cm, EV2 = 150 MN/m2, K = 0/32, DPr=103 v.H.**
Schottertragschicht ZTV SoB-StB im Straßen- und Gehwegbereich herstellen, einschl. Lieferung und Einbau des gebrochenen Materials.
Einbaudicke 10 - 25 cm.
Einstufung des gelieferten Material bis BM-0 gem. Ersatzbaustoffverordnung (EBV)
Verformungsmodul EV2 auf der Oberfläche min. 150 MN/m2.
Körnung 0/32 Verdichtungsgrad DPr min. 103 v.H.
U mind. 13
Baustoffgemisch für Schottertragschicht ohne industriell hergestellte Gesteinskörnungen.

Die Erschwernis durch Einbauteile (Schieber/ Hydrantenkappen und Schachtabdeckungen sowie Bordsteine/Rinnen) ist zu berücksichtigen und wird nicht gesondert vergütet.
Eignungsnachweis und Sieblinie sind vor Einbau vorzulegen
Menge: 10,000 m3

**1.3.1.50 Baustraße herstellen & unterhalten Dicke b 30 cm, K = 0/45**
Schottertragschicht im Bereich der Baustraße herstellen, und für die Dauer der Maßnahme unterhalten.
Einschl. Lieferung des gebrochenen Materials.
Einbaudicke 10 – 30  cm.
Einstufung des gelieferten Material bis max. BM-0 gem EBV. Körnung 0/45. Verdichtungsgrad DPr min. 103 v.H.. Korn größer 2 mm = gebrochenes Gestein, Korn bis 2 mm = Brechsand. Eignungsnachweis und Sieblinie sind vor Einbau vorzulegen.
Die Kosten für die Herstellung des Planums (Grob-/Feinplanum) sind einzurechnen und werden nicht gesondert vergütet.

Die Erschwernis durch Einbauteile (Schieber/ Hydrantenkappen und Schachtabdeckungen sowie Bordsteine/Rinnen) ist zu berücksichtigen und wird nicht gesondert vergütet.
Menge: 120,000 m3

##### Titel 1.3.2 Asphaltarbeiten

**1.3.2.10 Polymermodifizierte Bitumenemulsion aufsprühen**
Polymermodifizierte Bitumenemulsion C60BP1-S liefern und gleichmäßig und vollflächig aufsprühen, verschmutzte Unterlage bzw. einzelne verschmutzte Stellen vorher reinigen.
Kehrgut in Eigentum des AN übernehmen und von der Baustelle entfernen. Eventuell anfallende Deponiegebühren sind in den Einheitspreis einzukalkulieren und werden nicht gesondert vergütet.
Bitumenemulsions-Menge auf Tragschicht: 300 g/m2
Bitumenemulsions-Menge auf Binderschicht: 250 g/m2.

Die Erschwernis durch Einbauteile (Schieber/ Hydrantenkappen und Schachtabdeckungen sowie Bordsteine/Rinnen) ist zu berücksichtigen und wird nicht gesondert vergütet.
Menge: 1000,000 m2

**1.3.2.20 Bituminoese Tragschicht einbauen, AC 32 TS, Fahrbahn, Dicke 14 cm**
Asphalttragschicht aus Asphaltmischgut AC 32 T S gemäß ZTV-Asphalt-StB 26, Teil 1 und TL Asphalt-StB 26 liefern und herstellen.

Einbau in Fahrbahnflächen maschinell / von Hand, einschließlich der erforderlichen Verdichtung gemäß ZTV-Asphalt-StB 26.

Asphaltmischgut: AC 32 T S
Einbaudicke: 14 cm
Resultierendes Bindemittel: Bitumenpaar [50/70 // 50/80 VL]
Gesteinskörnungsgemisch mit abgestufter Korngrößenverteilung
Anteil gebrochener Kornoberfläche C 50/30
Hohlraumgehalt 4,0 – 6,0 Vol.-%
Das resultierende Bindemittel ist unter Berücksichtigung des eingesetzten Asphaltgranulats sowie gegebenenfalls eingesetzter Zusätze zur Temperaturabsenkung entsprechend den Anforderungen der TL Asphalt-StB 26 einzuhalten.
Die Verwendung von Asphaltgranulat ist gemäß TL Asphalt-StB 26 zulässig.

Die Herstellung und der Einbau haben unter Beachtung der Anforderungen der ZTV-Asphalt-StB 26 und TL Asphalt-StB 26 an temperaturabgesenkten Asphalt zu erfolgen.

Mitverwendung von Ausbauasphalt ist zulässig. Eignungsnachweise sind vor Einbau vorzulegen.

Der erforderliche Eignungsnachweis für das Asphaltmischgut ist dem Auftraggeber rechtzeitig vor Beginn der Asphaltarbeiten vorzulegen. Im Eignungsnachweis sind insbesondere die Zusammensetzung des Asphaltmischgutes, das eingesetzte Bindemittel sowie das sich daraus ergebende resultierende Bindemittel nachzuweisen.
Der erforderliche Walzplan ist eine Woche vor Asphalteinbau vorzulegen.

Die Erschwernis durch Einbauteile (Schieber/ Hydrantenkappen und Schachtabdeckungen sowie Bordsteine/Rinnen) ist zu berücksichtigen und wird nicht gesondert vergütet.
Menge: 1000,000 m2

**1.3.2.30 Bituminoese Tragschicht einbauen, AC 32 TS, Fahrbahn, Dicke 14 cm**
Asphalttragschicht aus Asphaltmischgut AC 32 T S gemäß ZTV-Asphalt-StB 26, Teil 1 und TL Asphalt-StB 26 liefern und herstellen.

Einbau in Fahrbahnflächen maschinell / von Hand, einschließlich der erforderlichen Verdichtung gemäß ZTV-Asphalt-StB 26.

Asphaltmischgut: AC 32 T S
Einbaudicke: 14 cm
Resultierendes Bindemittel: Bitumenpaar [50/70 // 50/80 VL]
Gesteinskörnungsgemisch mit abgestufter Korngrößenverteilung
Anteil gebrochener Kornoberfläche C 50/30
Hohlraumgehalt 4,0 – 6,0 Vol.-%
Das resultierende Bindemittel ist unter Berücksichtigung des eingesetzten Asphaltgranulats sowie gegebenenfalls eingesetzter Zusätze zur Temperaturabsenkung entsprechend den Anforderungen der TL Asphalt-StB 26 einzuhalten.
Die Verwendung von Asphaltgranulat ist gemäß TL Asphalt-StB 26 zulässig.

Die Herstellung und der Einbau haben unter Beachtung der Anforderungen der ZTV-Asphalt-StB 26 und TL Asphalt-StB 26 an temperaturabgesenkten Asphalt zu erfolgen.

Mitverwendung von Ausbauasphalt ist zulässig. Eignungsnachweise sind vor Einbau vorzulegen.

Der erforderliche Eignungsnachweis für das Asphaltmischgut ist dem Auftraggeber rechtzeitig vor Beginn der Asphaltarbeiten vorzulegen. Im Eignungsnachweis sind insbesondere die Zusammensetzung des Asphaltmischgutes, das eingesetzte Bindemittel sowie das sich daraus ergebende resultierende Bindemittel nachzuweisen.
Der erforderliche Walzplan ist eine Woche vor Asphalteinbau vorzulegen.

Abgerechnet wird nach Liefer-/ Wiegeschein.

Die Erschwernis durch Einbauteile (Schieber/ Hydrantenkappen und Schachtabdeckungen sowie Bordsteine/Rinnen) ist zu berücksichtigen und wird nicht gesondert vergütet.
Menge: 5,000 t

**1.3.2.40 Asphaltbeton AC 11 DS einbauen, Dicke 4,0 cm**
Asphaltdeckschicht aus Asphaltbeton AC 11 D S gemäß ZTV-Asphalt-StB 26, Teil 1, TL Asphalt-StB 26 und den einschlägigen technischen Regelwerken liefern und herstellen.

Einbau in Fahrbahnflächen maschinell / von Hand, einschließlich der erforderlichen Verdichtung gemäß ZTV-Asphalt-StB 26, mit Abstreumaterial abstreuen und einwalzen.

Asphaltmischgut: AC 11 D S
Einbaudicke: 4,0 cm
Resultierendes Bindemittel: Bitumenpaar [50/70 // 50/80 VL]
Gesteinskörnung mit abgestufter Korngrößenverteilung
Anteil gebrochener Kornoberfläche C 90/1
Hohlraumgehalt 2,5 - 3,5 Vol.-%
Das resultierende Bindemittel ist unter Berücksichtigung des eingesetzten Asphaltgranulats sowie gegebenenfalls eingesetzter Zusätze zur Temperaturabsenkung entsprechend den Anforderungen der TL Asphalt-StB 26 einzuhalten.
Die Verwendung von Asphaltgranulat ist gemäß TL Asphalt-StB 26 zulässig.

Die Herstellung und der Einbau haben unter Beachtung der Anforderungen der ZTV-Asphalt-StB 26 und TL Asphalt-StB 26 an temperaturabgesenkten Asphalt zu erfolgen.

Abstumpfungsmaßnahme:
Die noch heiße Oberfläche ist mit gebrochener Gesteinskörnung der Lieferkörnung 1/3 gleichmäßig abzustreuen und einzuwalzen.
Abstreumaterial: gebrochene Gesteinskörnung 1/3
Abstreumenge: 0,5 bis 1,0 kg/m²
PSV angegeben (53)

Die erforderliche Abstumpfungsmaßnahme einschließlich Lieferung, gleichmäßiger Verteilung und Einwalzen des Abstreumaterials ist in den Einheitspreis einzurechnen.

Mit zur Leistung gehört die fachgerechte Verbindung der neuen Asphaltbetondecke mit der vorhandenen Fahrbahndecke, ausgefranzte Fahrbahnränder sind ordnungsgemäß anzuschneiden.

Der erforderliche Eignungsnachweis für das Asphaltmischgut ist dem Auftraggeber rechtzeitig vor Beginn der Asphaltarbeiten vorzulegen. Im Eignungsnachweis sind insbesondere die Zusammensetzung des Asphaltmischgutes, das eingesetzte Bindemittel sowie das sich daraus ergebende resultierende Bindemittel nachzuweisen.
Der erforderliche Walzplan ist eine Woche vor Asphalteinbau vorzulegen.

Die Erschwernis durch Einbauteile (Schieber/ Hydrantenkappen und Schachtabdeckungen sowie Bordsteine/Rinnen) ist zu berücksichtigen und wird nicht gesondert vergütet.
Menge: 1000,000 m2

**1.3.2.50 Asphaltbeton AC 11 DS einbauen, Dicke 4,0 cm**
Asphaltdeckschicht aus Asphaltbeton AC 11 D S gemäß ZTV-Asphalt-StB 26, Teil 1, TL Asphalt-StB 26 und den einschlägigen technischen Regelwerken liefern und herstellen.

Einbau in Fahrbahnflächen maschinell / von Hand, einschließlich der erforderlichen Verdichtung gemäß ZTV-Asphalt-StB 26, mit Abstreumaterial abstreuen und einwalzen.

Asphaltmischgut: AC 11 D S
Einbaudicke: 4,0 cm
Resultierendes Bindemittel: Bitumenpaar [50/70 // 50/80 VL]
Gesteinskörnung mit abgestufter Korngrößenverteilung
Anteil gebrochener Kornoberfläche C 90/1
Hohlraumgehalt 2,5 - 3,5 Vol.-%
Das resultierende Bindemittel ist unter Berücksichtigung des eingesetzten Asphaltgranulats sowie gegebenenfalls eingesetzter Zusätze zur Temperaturabsenkung entsprechend den Anforderungen der TL Asphalt-StB 26 einzuhalten.
Die Verwendung von Asphaltgranulat ist gemäß TL Asphalt-StB 26 zulässig.

Die Herstellung und der Einbau haben unter Beachtung der Anforderungen der ZTV-Asphalt-StB 26 und TL Asphalt-StB 26 an temperaturabgesenkten Asphalt zu erfolgen.

Abstumpfungsmaßnahme:
Die noch heiße Oberfläche ist mit gebrochener Gesteinskörnung der Lieferkörnung 1/3 gleichmäßig abzustreuen und einzuwalzen.
Abstreumaterial: gebrochene Gesteinskörnung 1/3
Abstreumenge: 0,5 bis 1,0 kg/m²
PSV angegeben (53)

Die erforderliche Abstumpfungsmaßnahme einschließlich Lieferung, gleichmäßiger Verteilung und Einwalzen des Abstreumaterials ist in den Einheitspreis einzurechnen.

Mit zur Leistung gehört die fachgerechte Verbindung der neuen Asphaltbetondecke mit der vorhandenen Fahrbahndecke, ausgefranzte Fahrbahnränder sind ordnungsgemäß anzuschneiden.

Der erforderliche Eignungsnachweis für das Asphaltmischgut ist dem Auftraggeber rechtzeitig vor Beginn der Asphaltarbeiten vorzulegen. Im Eignungsnachweis sind insbesondere die Zusammensetzung des Asphaltmischgutes, das eingesetzte Bindemittel sowie das sich daraus ergebende resultierende Bindemittel nachzuweisen.
Der erforderliche Walzplan ist eine Woche vor Asphalteinbau vorzulegen.

Abgerechnet wird nach Liefer-/ Wiegeschein.

Die Erschwernis durch Einbauteile (Schieber/ Hydrantenkappen und Schachtabdeckungen sowie Bordsteine/Rinnen) ist zu berücksichtigen und wird nicht gesondert vergütet.
Menge: 5,000 t

**1.3.2.60 Naht aus bitumenhaltiger Fugenmasse herstellen**
Naht mit bitumenhaltiger Fugenmasse an den Nahtstellen im Bereich der alten und neuen Asphaltdecke und entlang der Rinnen herstellen, einschl. geradlinigen und scharfkantigen Schneidens der Asphaltdeckschicht, Lieferung des Materials und sonstiger Nebenarbeiten. Der Schneidschlamm ist während und unmittelbar nach dem Schneiden schadlos zu beseitigen, evtl. anfallende Deponiegebühren sind einzurechnen. Die senkrechten Fugen sind vor dem Einbringen der Bitumenemulsion zu säubern, zu trocknen und anzuspritzen. Überverguss ist zu vermeiden.
Fugenspaltbreite: 12 mm
Fugenspalttiefe: 40 mm
Menge: 50,000 lfdm

##### Titel 1.3.3 Bordsteine/Rinnenplatten

**1.3.3.10 Rundbord Beton 15/22/100, liefern und versetzen**
Beton-Rundbordsteine Profil 15/22 cm liefern und in Beton C20/25 mind. 20 cm dick mit Betonrückenstütze, 70 l/lfdm höhen- und  fluchtgerecht versetzen.
Die Druckfestigkeit des Fundamentbetons und der Rückenstütze am fertigen Bauteil muss mindestens 15,0 N/mm² betragen.
Witterungswiderstand :  Klasse D
Festigkeitsklasse:  Klasse T
Abriebwiderstand:  Klasse I
ansonsten  Güteeigenschaften nach DIN EN 1340.
Der Unterbeton ist zweilagig einzubauen, erste Lage (min. 3/4 der Höhe) durch Stampfen verdichten, zweite Lage "frisch in frisch", um das erforderliche Setzmaß überhöht einbringen. Die Rückenstütze min. 15 cm breit, in Schalung einbringen und verdichten, "frisch in frisch", mit dem Unterbeton, bis 10 cm unter OK Bordstein, Oberfläche 3 cm nach außen geneigt. Dehnungsfugen über die gesamte Konstruktion sind alle 5 m herzustellen durch Einlegen einer Dehnscheibe aus Hartgummi oder Kunststoff, auch durch den Unterbeton. Dehnscheibe im Bereich der Steine ausschneiden, so dass die Scheiben angepresst werden können. Die entsprechenden Materiallieferungen sind einzukalkulieren und werden nicht gesondert vergütet.
Notwendige Erdarbeiten für den Bordsteingraben, sowie Planum und Unterbau, sind in den Einheitspreis einzurechnen und werden nicht gesondert vergütet.
Menge: 20,000 lfdm

**1.3.3.20 Hochbordsteine 12/15/22 abgerundet, liefern und versetzen**
Beton-Hochbordsteine Profil 12/15/22 cm liefern und in Beton C16/20 mind. 20 cm dick nach DIN 18318 mit Betonrückenstütze, 70 l/lfdm höhen- und  fluchtgerecht mit 3 bis 5 mm breiten Fugen versetzen. Diese Fugen werden nicht verfugt.
Die Druckfestigkeit des Fundamentbetons und der Rückenstütze am fertigen Bauteil muss mindestens 15,0 N/mm² betragen.
Witterungswiderstand :  Klasse DFestigkeitsklasse:  Klasse TAbriebwiderstand:  Klasse IGüteeigenschaften nach DIN EN 1340 Der Unterbeton ist zweilagig einzubauen, erste Lage ( min. 3/4 der Höhe) durch Stampfen verdichten, zweite Lage "frisch in frisch", um das erforderliche Setzmaß überhöht einbringen. Die Rückenstütze min. 15 cm breit, in Schalung einbringen und verdichten, "frisch in frisch", mit dem Unterbeton, bis 10 cm unter OK Bordstein, Oberfläche 3 cm nach außen geneigt. Dehnungsfugen sind alle 6 m herzustellen durch Einlegen einer Dehnscheibe aus Hartgummi oder Kunststoff. Dehnscheibe im Bereich der Steine ausschneiden, so dass die Scheiben angepresst werden können. Die entsprechenden Materiallieferungen  sind einzukalkulieren und werden nicht gesondert vergütet. Notwendige Erdarbeiten für den Bordsteingraben, sowie Planum und Unterbau, sind in den Einheitspreis einzurechnen und werden nicht gesondert vergütet.
Anfallender Aushub ist aufzunehmen und unternehmerseits abzufahren. Eventuell anfallende Deponiegebühren sind einzurechnen und werden nicht gesondert vergütet.
Menge: 30,000 lfdm

**1.3.3.30 Betonrinnenplatten 30/15/10 liefern und verlegen**
Betonrinnenplatten 30/15/10 liefern, auf 20 cm Unterbeton C20/25 in 3 cm kunststoffmodifiziertem Zementmörtel verlegen und satt einschlämmen. Dehnungsfugen sind alle 6 m herzustellen durch Einlegen einer Dehnscheibe aus Hartgummi oder Kunststoff. Dehnscheibe im Bereich der Steine ausschneiden, so dass die Scheiben angepresst werden können.Notwendige Erdarbeiten, sowie Planum und Unterbau, sind in den Einheitspreis einzurechnen und werden nicht gesondert vergütet.
Menge: 100,000 m2

**1.3.3.40 Trennschnitt Rinnensteine, als Zulage**
Trennschnitt an Rinnensteinen herstellen, für das Einpassen und Angleichen von Rinnensteinen, Anlegen von Radien, Schrägen, als Zulage.Ausführung nur nach Angabe der Bauüberwachung.
Ein Schnitt entspricht der Breite der Rinne, dies gilt auch für Würfelrinnen o.ä..
Menge: 20,000 St

**1.3.3.50 Hoch - u. Tiefbordsteine zwischenlagernd aufnehmen und verlegen**
Hoch- und Tiefbordsteine auf Zwischenlagerplatz lagernd und gereinigt aufnehmen, antransportieren und in Beton C20/25 mind. 20 cm dick mit Betonrückenstütze, 70 l/lfdm höhen- und fluchtgerecht versetzen.
Die Druckfestigkeit des Fundamentbetons und der Rückenstütze am fertigen Bauteil muss mindestens 15,0 N/mm² betragen.
Witterungswiderstand:  Klasse D
Festigkeitsklasse:  Klasse T
Abriebwiderstand:  Klasse I
ansonsten Güteeigenschaften nach DIN EN 1340.
Der Unterbeton ist zweilagig einzubauen, erste Lage (min. 3/4 der Höhe) durch Stampfen verdichten, zweite Lage "frisch in frisch", um das erforderliche Setzmaß überhöht einbringen. Die Rückenstütze min. 15 cm breit, in Schalung einbringen und verdichten, "frisch in frisch", mit dem Unterbeton, bis 10 cm unter OK Bordstein, Oberfläche 3 cm nach außen geneigt. Dehnungsfugen über die gesamte Konstruktion sind alle 5 m herzustellen durch Einlegen einer Dehnscheibe aus Hartgummi oder Kunststoff, auch durch den Unterbeton. Dehnscheibe im Bereich der Steine ausschneiden, so dass die Scheiben angepresst werden können. Die entsprechenden Materiallieferungen sind einzukalkulieren und werden nicht gesondert vergütet.
Notwendige Erdarbeiten für den Bordsteingraben, sowie Planum und Unterbau, sind in den Einheitspreis einzurechnen und werden nicht gesondert vergütet.
Menge: 10,000 lfdm

**1.3.3.60 Übergangssteine Hochbord auf Rundbord re oder li, liefern u. versetzen**
Übergangs-/Verbindungssteine Hochbord auf Rundbord, Profil 15/30 auf 15/22 cm rechts und links gem. DIN EN 1340 Typ DTI, DIN 483 und DIN 1045, Betongüte C gem. DIN 32984 liefern und in Beton C20/25 mind. 20 cm dick mit Betonrückenstütze, 70 l/lfdm höhen- und fluchtgerecht versetzen. Der Beton ist gleichzeitig mit dem Unterbeton der Entwässerungsrinnen einzubauen (wenn vorhanden).
Notwendige Erdarbeiten für den Bordsteingraben, sowie Planum und Unterbau, sind in den Einheitspreis einzurechnen und werden nicht gesondert vergütet.

Witterungswiderstand:  Klasse D
Festigkeitsklasse:  Klasse T
Abriebwiderstand:  Klasse I
ansonsten Güteeigenschaften nach DIN EN 1340.
Menge: 10,000 lfdm

**1.3.3.70 Trennschnitt Beton Bordsteine, als Zulage**
Trennschnitt an Bordsteinen (Hoch-, Rund- & Tiefbord) herstellen, für das Einpassen und Angleichen von Bordsteinen, Anlegen von Radien, Schrägen, als Zulage. Ausführung nur nach Angabe der Bauleitung.
Menge: 10,000 St

##### Titel 1.3.4 Pflaster/Gehwegplatten

**1.3.4.10 Betonverbundpflaster 8 und 10 cm, zwischenlagernd aufnehmen und verlegen**
Betonverbundpflaster der Betongüte B 45, 8 und 10 cm stark im Baufeld lagernd, aufnehmen, antransportieren und auf ein verdichtetes und abgezogenes Estrichsand Kiesgemisch-Gemisch fachgerecht verlegen und einrütteln, einschl. Auf- und Abladen und Transport ca. 5 km.Estrichsand Kiesgemisch 0/8 mm liefern und auf den Schotterunterbau in einer Stärke von 4 cm und einem Fugenabstand von 5-8 mm einbauen und verdichten. Die erforderlichen Materialnachweise sind vorzulegen. Kosten hierfür sind einzurechnen und werden nicht gesondert vergütet.
Die Fugen sind anschließend mit Edelsplitt/Sandgemisch Feinkörnung 0/5 mm nach Einbauvorschrift zu verfüllen und bis zur vollständigen Sättigung einzukehren, bei Bedarf einzuschlämmen, falls erforderlich in mehreren Arbeitsgängen. Die Lieferung des Bettungs-/Einfüllmaterials ist einzurechnen.
Ein- bis zweimaliges Nachsanden während der Gewährleistungsfrist ist in den Einheitspreis einzurechnen und wird nicht gesondert vergütet.

Es handelt sich um Einzelflächen.
Menge: 40,000 m2

**1.3.4.20 Betonverbundpflaster, 8 und 10 cm, liefern und verlegen**
Betonverbundpflaster, (Doppel T) der Betongüte B45, 8 und 10 cm stark, liefern und auf ein verdichtetes und abgezogenes Brechsand-Splitt-Gemisch fachgerecht verlegen und einrütteln.Edelsplitt/Brechsand-Gemisch 0/5 mm, Granit od. glw. Hartgestein, Schlagzertrümmerung SZ<20 liefern und auf den Schotterunterbau in einer Stärke von 4 cm einbauen und verdichten. Die erforderlichen Materialnachweise sind vorzulegen. Kosten hierfür sind einzurechnen und werden nicht gesondert vergütet. Die Fugen sind anschließend mit Edelsplitt/Sandgemisch Feinkörnung 0/5 mm nach Einbauvorschrift zu verfüllen und bis zur vollständigen Sättigung einzukehren, bei Bedarf einzuschlämmen, falls erforderlich in mehreren Arbeitsgängen. Die Lieferung des Bettungs-/Einfüllmaterials ist einzurechnen. Ein- bis zweimaliges Nachsanden während der Gewährleistungsfrist ist in den Einheitspreis einzurechnen und wird nicht gesondert vergütet.

Es handelt sich um Einzelflächen.
Menge: 10,000 m2

**1.3.4.30 Naßschnitt als Zulage zu den Pflasterpositionen**
Naßschnitt für das Anschließen der Pflasterflächen an Rundungen, Schrägen und Beischneiden der Ränder, als Zulage zu den Pflasterpositionen.
Menge: 10,000 lfdm

#### Gewerk 1.4 Erdarbeiten

*Hinweis: Vorbemerkungen*
Bei den Erdarbeiten sind die Vorschriften der Bauberufsgenossenschaften, DIN EN 1610, DIN 18306 u. ä. unbedingt zu beachten.

Vor Beginn der Arbeiten hat sich der AN über die Lage vorhandener Versorgungsleitungen im Boden zu erkundigen und die Pläne bei den Versorgungsunternehmen anzufordern. Entstehende Kosten sind einzurechnen und werden nicht gesondert vergütet. Etwaige notwendige Suchschlitze zum Auffinden von Leitungen sind mit der Bauleitung abzustimmen. Das Sichern freigelegter oder durch den Aushub gefährdeter unterirdischer Versorgungsleitungen ist in geeigneter Weise unaufgefordert vom AN auszuführen. Etwaige Vergütungen werden in den Leistungsverzeichnispositionen beschrieben.

Der AN haftet für die einwandfreie Richtungs- und höhenmäßige Verlegung der Rohre und Dichtung. Erst nach erfolgter Herstellung des Rohrauflagers (gem. Statik) darf das Rohr verlegt werden. Nach Verlegung des Rohres ist die Leitungszone ordnungsgemäß mit geeignetem Material herzustellen und zu verdichten.

Erscheint ein vorhandenes Bauwerk durch den Bodenaushub gefährdet, so hat der AN vor Beginn der Arbeiten geeignete Gegenmaßnahmen zu ergreifen. Für Beschädigungen fremden Eigentums haftet der AN.

Die für die Abrechnung maßgebliche Abrechnungstiefe wird von OK Gelände nach Fahrbahn- bzw. Gehwegaufbruchsarbeiten bis Rohrsohle (Wasserlauf) gemessen. Der Bodenaushub/-wiederverfüllung für die Wandstärke der Rohre, Muffen oder Rohrfüße wird nicht gesondert vergütet und ist in den Einheitspreis einzurechnen.

Der Erdaushub für die Hausanschlussleitungen wird von der Hauptrohrleitungsachse bis Rohrleitungsende abzgl. halber Hauptrohrleitungsgrabenbreite abgerechnet.

Im Zuge der Bodenverfüllung ist auf Basis der Eigenkontrolle ein Nachweis der Verdichtung durchzuführen und der Bauüberwachung vorzulegen. Eine gesonderte Vergütung erfolgt hierfür nicht. Die Leistungen hierfür sind einzurechnen.

Materialien für die Bodenverfüllung sind vor dem Einbau mittels EBV-Nachweis und Sieblinien auf Ihre Eignung nachzuweisen. Mindestanforderung für die Materialien BM-0.

Für die Beseitigung von Tagwasser erfolgt keine Vergütung. Für eindringendes Grund- oder/und Sickerwasser erfolgt ebenfalls keine Vergütung soweit es auf einer Arbeitsstrecke von 20 m die Menge von 1,5 l/s nicht ständig übersteigt. Zeigt sich Grund- bzw. Druckwasser in größeren Mengen und kann dies durch Pumpen beseitigt werden, dann erfolgt die Vergütung auf Grund der jeweiligen LV-Positionen.

##### Titel 1.4.1 Bodenaushub

**1.4.1.10 Kopflöcher ca. 2,0/2,0m, Tiefe bis 2,50 m, Homogenbereich B, herstellen**
Bodenaushub für Kopflöcher Größe ca. 2,00/2,00 m, Tiefe bis 2,50 m, im Homogenbereich B maschinenunterstützt herstellen einschl. notwendigem Baugrubenverbau. Im Preis enthalten sind: Alle Nebenleistungen nach DIN 18303 und DIN 18306, Verbau entsprechend den statischen und konstruktiven Erfordernissen herstellen, vorhalten und von der Baustelle entfernen, Vorhaltung der erforderlichen Geräte und Wasserhaltung für Tag- und Schichtenwasser. Eine zusätzliche Vergütung erfolgt nicht. Das Rammen von Kanalbohlen mit Pressluft oder im Vibrationsverfahren wird ausgeschlossen.

Im Bereich der Kopflöcher queren teilw. Kabel. Die erforderlichen Erschwernisse für den Verbau sind einzurechnen und werden nicht gesondert vergütet.

Bodengruppen gem. DIN 18196: SE/SW

Erschwernis für notwendigen Handaushub z. B. für vorhandene Leitungen ist in den Einheitspreis einzurechnen und wird nicht gesondert vergütet. Abgerechnet wird mit senkrechten Wänden.
Material: BM-0
Menge: 100,000 m3

**1.4.1.20 Boden Homogenbereich B, t bis 2,50 m, ausheben**
Boden Homogenbereichs B nach DIN 18300 maschinenunterstütz ausheben.

Bodengruppen gem. DIN 18196: SE/SW

Der erforderliche Verbau wird gesondert vergütet.

Aushubtiefe bis 2,50 mAbrechnungsbreite gem. DIN 1610

Erschwernis für notwendigen Handaushub z. B. für vorhandene Leitungen wird gesondert vergütet. Abgerechnet wird mit senkrechten Wänden.
Material: BM-0
Menge: 570,000 m3

**1.4.1.30 Boden Homogenbereich B, f. Ha. t bis 2,50 m, ausheben**
Boden Homogenbereichs B nach DIN 18300 maschinenunterstützt ausheben als Einzelgraben für Hausanschlussleitung ausheben. Erschwernis für notwendigen Handaushub ist in den Einheitspreis einzurechnen und wird nicht gesondert vergütet.

Bodengruppen gem. DIN 18196: SE/SW

Alle Nebenleistungen nach DIN 18303 und DIN 18306, Verbau entsprechend den statischen und konstruktiven Erfordernissen herstellen, vorhalten und von der Baustelle entfernen, Vorhaltung der erforderlichen Geräte und Wasserhaltung für Tag- und Schichtenwasser.
Eine zusätzliche Vergütung erfolgt nicht.

Das Rammen von Kanalbohlen mit Pressluft oder im Vibrationsverfahren wird ausgeschlossen. Erforderlicher Mehraushub für den Verbau ist einzurechnen und wird nicht gesondert vergütet Abgerechnet wird mit senkrechten Wänden.
Im Bereich der Gräben verlaufen teilw. Kabel. Die erforderlichen Erschwernisse für den Verbau sind einzurechnen und werden nicht gesondert vergütet.

Aushubtiefe bis 2,50 mAbrechnungsbreite gem. DIN 1610

Erschwernis für notwendigen Handaushub z. B. für vorhandene Leitungen wird nicht gesondert vergütet. Abgerechnet wird mit senkrechten Wänden.
Material: BM-0
Bei den Kanalhaus-/ Sinkkastenanschlüssen ist zu beachten, dass die Leistungen und die Massen zur Herstellung der Anschlüsse für jeden einzelnen HA / SK getrennt aufzumessen und in den Rechnungen separat und eindeutig aufzuführen sind. Zu jedem Kanal-/ Sinkkastenanschluss sind zwei Bilder beizufügen, aus denen eindeutig die Größe des Grabens, Rohre und Formteile hervorgeht.
Menge: 100,000 m3

**1.4.1.40 Boden Homogenbereich B, f. SK. t bis 2,50 m, ausheben**
Boden Homogenbereichs B nach DIN 18300 maschinenunterstützt ausheben als Einzelgraben für Sinkkastenleitung ausheben. Erschwernis für notwendigen Handaushub ist in den Einheitspreis einzurechnen und wird nicht gesondert vergütet.

Bodengruppen gem. DIN 18196: SE/SW

Alle Nebenleistungen nach DIN 18303 und DIN 18306, Verbau entsprechend den statischen und konstruktiven Erfordernissen herstellen, vorhalten und von der Baustelle entfernen, Vorhaltung der erforderlichen Geräte und Wasserhaltung für Tag- und Schichtenwasser.
Eine zusätzliche Vergütung erfolgt nicht.

Das Rammen von Kanalbohlen mit Pressluft oder im Vibrationsverfahren wird ausgeschlossen. Erforderlicher Mehraushub für den Verbau ist einzurechnen und wird nicht gesondert vergütet Abgerechnet wird mit senkrechten Wänden.
Im Bereich der Gräben verlaufen teilw. Kabel. Die erforderlichen Erschwernisse für den Verbau sind einzurechnen und werden nicht gesondert vergütet.

Aushubtiefe bis 2,50 mAbrechnungsbreite gem. DIN 1610

Erschwernis für notwendigen Handaushub z. B. für vorhandene Leitungen wird nicht gesondert vergütet. Abgerechnet wird mit senkrechten Wänden.
Material: BM-0
Bei den Kanalhaus-/ Sinkkastenanschlüssen ist zu beachten, dass die Leistungen und die Massen zur Herstellung der Anschlüsse für jeden einzelnen HA / SK getrennt aufzumessen und in den Rechnungen separat und eindeutig aufzuführen sind. Zu jedem Kanal-/ Sinkkastenanschluss sind zwei Bilder beizufügen, aus denen eindeutig die Größe des Grabens, Rohre und Formteile hervorgeht.
Menge: 30,000 m3

**1.4.1.50 Bodenaushub Homogenbereich B aufladen und abfahren**
Boden Homogenbereich B nach DIN 18300 aufladen und unternehmerseits abfahren. Eventuell anfallende Deponiegebühren sind in den Einheitspreis einzukalkulieren und werden nicht gesondert vergütet.Material: BM-0
Menge: 800,000 m3

**1.4.1.60 Suchschlitz ca. 1,0/1,0m, Tiefe bis 2,50m herstellen und wiederverfüllen**
Bodenaushub für Suchschlitze Größe ca. 1,0/1,0 m, Tiefe bis 2,50 m, Homogenbereich A/B herstellen, Erdaushub seitlich lagern und anschließend wiederverfüllen und verdichten, einschl. notwendigem Baugrubenverbau.

Im Preis enthalten sind:
Alle Nebenleistungen nach DIN 18303 und DIN 18306, Verbau entsprechend den statischen und konstruktiven Erfordernissen herstellen, vorhalten und von der Baustelle entfernen, Vorhaltung der erforderlichen Geräte und Wasserhaltung für Tag- und Schichtenwasser. Eine zusätzliche Vergütung erfolgt nicht. Das Rammen von Kanalbohlen mit Pressluft oder im Vibrationsverfahren wird ausgeschlossen.

Im Bereich der Suchschlitze queren teilw. Kabel. Die erforderlichen Erschwernisse für den Verbau sind einzurechnen und werden nicht gesondert vergütet.

Erschwernis für notwendigen Handaushub z. B. für vorhandene Leitungen ist in den Einheitspreis einzurechnen und wird nicht gesondert vergütet.

Abgerechnet wird mit senkrechten Wänden.
Menge: 20,000 m3

**1.4.1.70 Rohrauflager herstellen**
Untere Bettungsschicht im Bereich der Grabensohle für die zu verlegenden Kunststoffrohre DN/OD 315 bis 400 herstellen.

Höhe Auflagerbett gem. DIN EN 1610 / A 139
Material: Sande; stark sandige Kiese mit Größtkorn 22 mm Sandanteil > 15% und Ungleichförmigkeitsgrad U 10; Einkorn-Kiese; Brechsand-Splitt-Gemisch mit Größtkorn 11 mm für Rohre DN 900 und Größtkorn 20 mm für Rohre DN 1000.

Die Angaben der Rohrhersteller sind zu beachten. Der Auflagerwinkel soll bei biegesteifen 120 ° und bei biegeweichen Rohren 180° betragen. Der notwendige Aushub und die entsprechende Materiallieferung, sowie evtl. anfallende Deponiegebühren sind in den Einheitspreis einzurechnen und werden nicht gesondert vergütet. Nachweis der ordnungsgemäßen Verdichtung ist im Rahmen der Eigenkontrolle zu erbringen und wird nicht gesondert vergütet. Entsprechende Protokolle sind vorzulegen.

Evd> 35 MN/m2
Menge: 300,000 lfdm

**1.4.1.80 Rohrauflager für HA herstellen**
Untere Bettungsschicht im Bereich der Grabensohle für die zu verlegenden Kunststoffrohre DN/OD 110 bis 160 für Kanalhausanschlüsse herstellen.

Höhe Auflagerbett gem. DIN EN 1610 / A 139
Material: Sande; stark sandige Kiese mit Größtkorn 22 mm Sandanteil > 15% und Ungleichförmigkeitsgrad U 10; Einkorn-Kiese; Brechsand-Splitt-Gemisch.

Die Angaben der Rohrhersteller sind zu beachten. Der Auflagerwinkel soll bei biegesteifen 120 ° und bei biegeweichen Rohren 180° betragen. Der notwendige Aushub und die entsprechende Sandlieferung, sowie evtl. anfallende Deponiegebühren sind in den Einheitspreis einzurechnen und werden nicht gesondert vergütet. Nachweis der ordnungsgemäßen Verdichtung ist im Rahmen der Eigenkontrolle zu erbringen und wird nicht gesondert vergütet. Entsprechende Protokolle sind vorzulegen.

Evd> 35 MN/m2
Menge: 100,000 lfdm

**1.4.1.90 Rohrauflager für SK herstellen**
Untere Bettungsschicht im Bereich der Grabensohle für die zu verlegenden Kunststoffrohre DN/OD 110 bis 160 für Sinkkastenleitungen herstellen.

Höhe Auflagerbett gem. DIN EN 1610 / A 139
Material: Sande; stark sandige Kiese mit Größtkorn 22 mm Sandanteil > 15% und Ungleichförmigkeitsgrad U 10; Einkorn-Kiese; Brechsand-Splitt-Gemisch.

Die Angaben der Rohrhersteller sind zu beachten. Der Auflagerwinkel soll bei biegesteifen 120 ° und bei biegeweichen Rohren 180° betragen. Der notwendige Aushub und die entsprechende Sandlieferung, sowie evtl. anfallende Deponiegebühren sind in den Einheitspreis einzurechnen und werden nicht gesondert vergütet. Nachweis der ordnungsgemäßen Verdichtung ist im Rahmen der Eigenkontrolle zu erbringen und wird nicht gesondert vergütet. Entsprechende Protokolle sind vorzulegen.

Evd> 35 MN/m2
Menge: 40,000 lfdm

**1.4.1.100 Zulage z. Erdaushub infolge kreuz. Leitungen**
Zulage zu den Erdaushub-/Erdverfüllpositionen, sofern nichts anderes angegeben, infolge kreuzender und längslaufender Leitungen (Gasleitungen, Wasserleitungen, Kabeln und Hausanschlüssen).
Die Abrechnung erfolgt für kreuzende Leitungen in Stück als Einzelleitungen oder als Leitungspakets (als Leitungspaket gelten Leitungen/Kabel des gleichen Transportmediums d. h. Strom-/Telekommunikation, Wasser, Gas mit einem Abstand unter 0,50 m). Der Mehraufwand für Leitungspakete ist einzurechnen und wird nicht gesondert vergütet.
Die differierenden Grabenbreiten werden nicht gesondert vergütet. Jede kreuzende/Längslaufende Leitung wird nur einmal vergütet.

Leitungen, die im Zuge der Maßnahme ein- oder ausgebaut wurden/werden, werden nicht als kreuzende Leitung vergütet. Der entsprechende Mehraufwand ist in der Verlege-/Ausbauposition mit einzurechnen.

Abrechnung erfolgt für Aushubarbeiten und Verfüllung als eins.
Es werden nur Leitungen/Kabel innerhalb des Leitungsgrabens vergütet.

Für die Durchführung der Arbeiten gelten die allgemeinen Bedingungen der einzelnen Versorgungsunternehmen.
Menge: 50,000 St

**1.4.1.110 Zulage für Belastungen des Bodenaushubs nach EBV BM-0* bis einschl. BM-F1**
Zulage für die Entsorgung des Bodenaushubs bei Material BM-0* bis einschl. BM-F1
Entsorgung ist unter Berücksichtigung und Einhaltung der gesetzlichen Bestimmungen durchzuführen. Nachweis der Entsorgung gem. den gesetzlichen Bestimmungen.Vergütung hier als Zulage zu den Ausbaupositionen einschl. erhöhter Transportkosten und den anfallende Deponiegebühren.Sämtliche notwendige Leistungen zur Entsorgung sind in den Einheitspreis einzukalkulieren und werden nicht gesondert vergütet.
Menge: 500,000 m3

**1.4.1.120 Zulage für Belastungen des Bodenaushubs nach EBV BM-F2**
Zulage für die Entsorgung des Bodenaushubs bei Material BM-F2
Entsorgung ist unter Berücksichtigung und Einhaltung der gesetzlichen Bestimmungen durchzuführen. Nachweis der Entsorgung gem. den gesetzlichen Bestimmungen.Vergütung hier als Zulage zu den Ausbaupositionen einschl. erhöhter Transportkosten und den anfallende Deponiegebühren.Sämtliche notwendige Leistungen zur Entsorgung sind in den Einheitspreis einzukalkulieren und werden nicht gesondert vergütet.
Menge: 100,000 m3

**1.4.1.130 Medien sichern**
Wenn erforderlich, sind freigelegte Medien wie Gasleitungen, Wasserleitungen, Kabel und Hausanschlüsse aufzunehmen und in geeigneter Weise durch Unterbau oder Aufhängung gemäß den Anordnungen der jeweiligen Versorger zu sichern. Alle notwendigen Leistungen und Materialien sind einzurechnen und werden nicht gesondert vergütet. Auf gesonderte Anweisung des AG. Erdarbeiten werden gesondert vergütet. Abrechnung mit einfacher Länge.
Menge: 150,000 lfdm
Kostengruppe DIN 276 2018-12: 000

##### Titel 1.4.2 Austauschboden/-materialien liefern

**1.4.2.10 Boden liefern, in Leitungszone einbauen und verdichten**
Boden liefern und nach Verlegen der Leitung in Graben im Bereich der Leitungszone lagenweise einbauen und verdichten. Die Erschwernisse für das Verdichten der Leitungszone sind einzurechnen und werden nicht gesondert vergütet.
Boden muss der Verdichtbarkeitsklasse V1 nach ZTV A-StB entsprechen.

Sande; stark sandige Kiese mit Größtkorn 22 mm Sandanteil > 15% und Ungleichförmigkeitsgrad U 10; Einkorn-Kiese; Brechsand-Splitt-Gemisch mit Größtkorn 11 mm für Rohre DN 900 und Größtkorn 20 mm für Rohre DN 1000.

Boden hat den Anforderungen der Ersatzbaustoffverordnung (EBV) mit einem max. Wert von BM-0 zu entsprechen. Aktuelle Untersuchung (nicht älter als 3 Monate) ist vorzulegen und i. Z. des Bauablaufes fortwährend zu aktualisieren. Kosten hierfür sind einzurechnen und werden nicht gesondert vergütet. Evtl. Erschwernisse beim Verfüllen aufgrund von vorhandenen Zu- und Ableitungen sind einzurechnen und werden nicht gesondert vergütet.
Einbautiefe bis 3,50 m
Einbaubreite: gem. DIN 1610
Abrechnung erfolgt über die Aushubbreite.
Die erforderlichen Materialien für den Verbaumehraushub sind in die Verbauposition mit einzurechnen.
Nachweis der ordnungsgemäßen Verdichtung ist im Rahmen der Eigenkontrolle zu erbringen und wird nicht gesondert vergütet. Entsprechende Protokolle sind vorzulegen.
Menge: 200,000 m3

**1.4.2.20 Bodenmassen zur Verfüllung liefern und einbauen**
Verdichtungsfähigen steinfreien Boden liefern, nach Verlegung der Leitung, in Leitungsgraben, einschl. Schachtbaugruben, außerhalb der Leitungszone lagenweise einbauen und verdichten.
Boden muss der Verdichtbarkeitsklasse V1 nach ZTV A-StB entsprechen.
Die Mächtigkeit des Schüttguts darf maximal 30 cm im unverdichteten Zustand betragen

Größtkorn kleiner 11 mm

Felsenkies oder Vorsieb

Boden hat den Anforderungen der Ersatzbaustoffverordnung (EBV) mit einem max. Wert von BM-0 zu entsprechen. Aktuelle Untersuchung (nicht älter als 3 Monate) ist vorzulegen und i. Z. des Bauablaufes fortwähren zu aktualisieren. Kosten hierfür sind einzurechnen und werden nicht gesondert vergütet. Evtl. Erschwernisse beim Verfüllen aufgrund von  vorhandenen Zu- und Ableitungen sind einzurechnen und werden nicht gesondert vergütet.
Einbautiefe bis 3,00 m
Einbaubreite: gem. DIN 1610
Abrechnung erfolgt über die Aushubbreite.
Die erforderlichen Materialien für den Verbaumehraushub sind in die Verbauposition mit einzurechnen.
Nachweis der ordnungsgemäßen Verdichtung ist im Rahmen der Eigenkontrolle zu erbringen und wird nicht gesondert vergütet. Entsprechende Protokolle sind vorzulegen.
Menge: 400,000 m3

##### Titel 1.4.3 Verbauarten

*Hinweis: Verbauarbeiten*
Grundlage ist die DIN 18303 "Verbauarbeiten". Weiterhin sind die DIN 18306 und DIN 4124 zu beachten. Die Gesamtmaßnahme wird in einzelnen Bauabschnitten ausgeführt.

Der Unternehmer hat vor Baubeginn eine statische Berechnung des Baugrubenverbaus vorzulegen. Ein Baugrubenverbau durch das Einbringen von Verbauelementen im Pressluft- bzw. Vibrationsverfahren ist aufgrund der auftretenden Erschütterungen ausgeschlossen. Sämtliche Baustofflieferungen, vorhalten der erforderlichen Geräte, Einbau und Ausbau des gesamten Baugrubenverbaus und notwendiger Aussteifungen werden nicht gesondert vergütet und sind in den Einheitspreis einzurechnen. Eine bes. Vergütung für die Beseitigung des eindringenden Wassers erfolgt nicht. Über die Lage vorhandener Versorgungsleitungen hat sich der AN genau zu unterrichten, evtl. entstehende Schäden an Versorgungsleitung beim Einbringen oder Ziehen des Verbau gehen zu Lasten des AN und werden in keiner Weise anerkannt.

Notwendiger Mehraushub für Schalung/Verbauelemente usw. wird nicht gesondert vergütet. Die Entsorgung und Lieferung der Materialien für den Mehraushub sind einzurechnen und werden nicht gesondert vergütet.

Die Bauflächen in denen die Hausanschlussleitungen herzustellen sind, sind teilweise beengt. Das Anpassen des Verbaus in diesen Bereichen ist einzurechnen und wird nicht besonders vergütet. Beidseitig des Kanalgrabens Gebäude vorhanden.

Die Erschwernis beim Einbringen, Vorhalten und Ausbau der Schalung infolge von Leitungsquerungen (Kabel, Rohrleitungen u. ä.) werden nicht gesondert vergütet und sind in die jeweiligen Einheitspreise der Verbaupositionen einzurechnen

Das Verfüllen von Hohlräumen, die durch das Ausbauen der Ausfachungselemente oder das Ziehen des Verbaus entstehen, ist einzurechnen und wird nicht gesondert Vergütet.

Abrechnungen der Verbautiefe von OK-Straße bis Rohrsohle. Der Überstand von 15 cm ab OK Straße/Baustraße ist einzurechnen und wird nicht gesondert vergütet.

**1.4.3.10 Grabenverbau Hauptkanal**
Baugrubenverbau nach Wahl des AN einschl. im gesamten Kanalgrabenbereich nach DIN 1803, DIN18306 und DIN 4124 beidseitig herstellen und später wieder ziehen.
Tiefe der Kanalsohle bis 4,00 m.
Erdreich: Homogenbereich B
Menge: 1300,000 m2

**1.4.3.20 Grabenverbau für Hauptkanal (Holzverbau)**
Verbau als Holzverbau nach statischen, konstruktiven und örtlichen Erfordernissen herstellen und später wieder rückbauen.
Abgerechnet wird nach verkleideter Fläche aus der Länge in der Achse des Verbaues und der Höhe über Baugrubensohle bis zur Geländeoberfläche.
Tiefe der Kanalsohle bis 4,00 m.
Erdreich: Homogenbereich B
Menge: 10,000 m2

#### Gewerk 1.5 Entwässerungsleitungen

*Hinweis: Vorbemerkungen*
Maßgebend für das Verlegen der Rohre sind die dem Unternehmer vor Ausführung zur Verfügung gestellten Lage- und Höhepläne und die Bestimmungen der DIN EN 1610 und DIN 18306.
In die Einheitspreise für das Verlegen sind einzurechnen: Das Aufnehmen der Rohre vom Lagerplatz, das Abladen entlang der Baustrecke oder auf Zwischenlagerplätzen, eventuell anfallende Zwischentransporte und das Verlegen auf der vorbereitenden Grabensohle.

Die Dichtung von Schleuderbetonrohren erfolgt mit Keilgleitringen, von Steinzeugrohren mit Steckmuffe K, von Gussrohren mit Tyton-Muffe und von PP-Rohren mit Lippendichtung. Der Unternehmer haftet für die einwandfreie Dichtigkeit der Rohrleitungen, der Muffen, Abzweige und Anschlüsse an die Schächte sowie der Haus- und Sinkkastenanschlüsse gegen Grund-, Tag- und Schichtenwasser.

Das Verfüllen der Rohrgräben darf nur haltungsweise und erst nach erfolgter Abnahme der Haltung durch die Bauüberwachung erfolgen.

Die Rohrleitung wird in der Rohrachse gemessen und nach Längenmaß abgerechnet. Formstücke werden übermessen und als Zulage nach Stück zusätzlich berechnet. Verlegte Abzweige müssen jeweils von der Schachtmitte aus gegen die Fließrichtung des Kanals eingemessen werden. Verlegte Haus- und Sinkkastenanschlüsse sind über Kreuz auf Grundstücksgrenzen oder Häuserecken einzumessen. Eine Vergütung für diese Leistung erfolgt nicht, dies ist in die Einzelpositionen einzukalkulieren.

Die Lieferung der Rohre erfolgt in verschiedenen Baulängen nach Wahl des AN.  Der statische Nachweis für erdverlegte Stahlbeton-, PP, PVC, SB, Guss-, GFK und Steinzeugrohre ist entsprechend den geltenden Normen, wie DIN EN 1295-1, DIN EN 1916 und DIN V 1201, DIN EN 295, PP-Rohre nach DIN EN 1852-1 anzufertigen und bis spätestens 8 Tage nach Auftragserteilung in 2-facher Ausfertigung vorzulegen. Die Kosten sind einzurechnen und werden nicht gesondert vergütet. Jedes Rohr ist mit Herstellerzeichen, Herstellerdaten, Norm-Nummer und Gütezeichen gekennzeichnet.

Die Verlegung der und Schweißung der PE-Rohre darf ausschließlich von Fachkräften mit der Bescheinigung DVGW-GW 330 erfolgen, das Aufsicht führende Personal muss in Besitz der DVGW-GW 331 Bescheinigung sein.
Bei der Verlegung der Rohre ist ein Rohrbuch zu führen. Das Rohrbuch ist spätestens mit der Schlussrechnung bei der Bauleitung vorzulegen.

Alle Hausanschlüsse sind einzeln aufzumessen, fotographisch zu dokumentieren und getrennt abzurechnen. Der zusätzliche Aufwand ist in die jeweiligen Positionen einzurechnen und wird nicht gesondert vergütet.

Am Ende eines Arbeitstages ist der neu verlegte Kanal provisorisch an den Bestand anzuschließen, sodass die Arbeiten am Folgetag wieder aufgenommen werden können. Der zusätzliche Aufwand ist in die jeweiligen Positionen einzurechnen und wird nicht gesondert vergütet.

Die Rohre müssen über eine ausreichende Widerstandsfähigkeit gegenüber Abrieb verfügen. Bei Prüfung der Abriebfestigkeit nach EN 295-3 oder CEN TR 15729 über 100.000 Lastspiele muss eine 2-fache Sicherheit gegenüber der Stärke der inneren Verschleißschutzschicht nachgewiesen werden.
Weiterhin müssen die Rohre eine ausreichende Beständigkeit gegenüber Hochdruckspülverfahren analog DIN 19523 vorweisen.

GFK - Rohre und Formstücke sind mit einer inneren Verschleißschutzschicht von min. 1,0 mm Dicke auszuführen.
Jedes GFK-Rohr und jede Kupplung muss eine eineindeutige serielle Kennzeichnung aufweisen, um während der Verlegung diese Daten zum Zwecke der Qualitätsverfolgung aufzeichnen zu können.

Die statische Berechnung für GFK-Rohre ist gemäß ATV-DVWK-A 127 für biegeweiche Rohrsysteme mit Nennsteifigkeit (nicht Elastizitätsmodul) vorzunehmen.
Zur statischen Berechnung ist die Anwendung der Materialkennwerte nach den ATV Regelwerk nur zulässig, sofern diese Kennwerte Mindestanforderungen der zutreffenden Produktnorm EN 14364 / EN 15383 sind.

Die Vorgaben des Güteschutz Kanalbau sind zu beachten und eine Dokumentationsmappe (1-fach) mit der Schlussrechnung vorzulegen.

##### Titel 1.5.1 Rohre für MW-Kanal liefern und verlegen

**1.5.1.10 Vollwand-Kunststoffrohr aus PVC-U, DN/OD 315, SN 12, liefern und verlegen**
Vollwand-Kunststoffrohr aus PVC-U, DN/OD 315, nach DIN EN 1852-1 oder DIN EN 1401-1, hoher Längssteifigkeit und Innensignierung, glattwandig, inkl. Doppelmuffe oder angeformter Muffe mit Lippendichtung nach DIN EN 681, Ringfestigkeit mind. 12 kN/m², liefern und vom Zwischenlagerplatz antransportieren, in den vorhandenen Graben mit Verbau und Aussteifung gem. DIN EN 1610 fachgerecht verlegen und dichten.
Die Wasserhaltung für den Einbau von Hausanschlussleitungen ist einzukalkulieren und wird nicht gesondert vergütet.

Farbe: braun

Baulänge: Nach Wahl des AN
Menge: 300,000 lfdm

**1.5.1.20 Kunststoffbogen aus PVC-U, als Zulage, DN/OD 315, 15-90 Grad liefern und verlegen**
Kunststoffbogen PVC, DN/OD 315, gem. DIN EN 1401-1, Ringsteifigkeitsklasse mind. SN 12 kN/m², mit angeformter Muffe, sonst wie in Leitungs-Position beschrieben, liefern und von den Zwischenlagerplätzen antransportieren, in vorhandenem Graben mit Verbau und Aussteifungen, verlegen und dichten. Bogenwinkel 7,5-87,5 Grad, als Zulage zu der Rohrverlegeposition.

Farbe: braun
Menge: 5,000 St

**1.5.1.30 Kunststoffabzweig 45 °aus PVC-U, als Zulage, DN/OD 315/160, liefern und verlegen**
Kunststoffabzweig PVC, DN/OD 315/160/45°, gem. DIN EN 1401-1, Ringsteifigkeitsklasse mind. SN 12 kN/m², glattwandig, geradem Durchlauf, mit angeformter Muffe, sonst wie in Leitungs-Position beschrieben, liefern und von den Zwischenlagerplätzen antransportieren, in vorhandenem Graben mit Verbau und Aussteifungen, verlegen und dichten, als Zulage zu der Rohrverlegeposition.

Farbe: braun
Menge: 40,000 St

**1.5.1.40 Rohrschnitte DN 250 - 400 ausführen**
Rohre nach Erfordernis auf Länge schneiden und für eine neue Rohrverbindung bearbeiten. Notwendige Rohrverlegearbeiten werden entsprechend den LV-Positionen vergütet, hier ist nur der Rohrschnitt auszuführen. Anfallende Deponiegebühren werden nicht gesondert vergütet und sind in den Einheitspreis einzurechnen.
Menge: 50,000 St

##### Titel 1.5.2 Rohre für HA liefern und verlegen

**1.5.2.10 Vollwand-Kunststoffrohr aus PVC-U, DN/OD 160, SN 12, liefern und verlegen**
Vollwand-Kunststoffrohr aus PVC DN/OD 160, nach DIN EN 1401-1, hoher Längssteifigkeit und Innensignierung, glattwandig, inkl. Doppelmuffe oder angeformter Muffe mit Lippendichtung nach DIN EN 681, Ringfestigkeit mind. 12 kN/m², ohne Zusatz von Füllstoffen, nicht aufgeschäumt, Einsetzbar im Schwerlastbereich SLW 60, Erfüllung der Kriterien für Wasserschutzzone II und III gem. ATV-DVWK-A 142, liefern und vom Zwischenlagerplatz antransportieren, in den vorhandenen Graben mit Verbau und Aussteifung gem. DIN EN 1610 fachgerecht verlegen und dichten.
Die Wasserhaltung für den Einbau von Hausanschlussleitungen ist einzukalkulieren und wird nicht gesondert vergütet.

Farbe: braun

Baulänge: nach Wahl des AN
Menge: 100,000 lfdm

**1.5.2.20 Kunststoffbogen aus PVC-U, als Zulage, DN/OD 160, 15-90 Grad liefern und verlegen**
Kunststoffbogen PVC, DN/OD 160, gem. DIN EN 1401-1, Ringsteifigkeitsklasse mind. SN 12 kN/m², mit angeformter Muffe, sonst wie in Leitungs-Position beschrieben, liefern und von den Zwischenlagerplätzen antransportieren, in vorhandenem Graben mit Verbau und Aussteifungen, verlegen und dichten. Bogenwinkel 7,5-87,5 Grad, als Zulage zu der Rohrverlegeposition.

Farbe: braun
Menge: 60,000 St

**1.5.2.30 Kunststoffabzweig 45 °aus PVC-U, als Zulage, DN/OD 160/160, liefern und verlegen**
Kunststoffabzweig PVC, DN/OD 160/160/45°, gem. DIN EN 1401-1, Ringsteifigkeitsklasse mind. SN 12 kN/m², glattwandig, geradem Durchlauf, mit angeformter Muffe, sonst wie in Leitungs-Position beschrieben, liefern und von den Zwischenlagerplätzen antransportieren, in vorhandenem Graben mit Verbau und Aussteifungen, verlegen und dichten, als Zulage zu der Rohrverlegeposition.

Farbe: braun
Menge: 5,000 St

**1.5.2.40 Rohrkupplung DN 150**
Rohrkupplung 150, Spannbereich 160 – 192 mm, mit DIBt-Zulassung, zur variablen, stufenlosen Verbindung von Abwasserrohren der gleichen Nennweite mit Außendurchmesser von 160 bis 192 mm, aus unterschiedlichen bzw. gleichen Werkstoffen mit vollwandiger, geschäumter, gerippter, gekammerter oder gewellter Wandung in beliebiger Kombination, bestehend aus:  Rohrkupplung mit Dichtungskörper nach DIN EN 681-1 mit mehrfachem Doppeldichtprofil und mittig umklappbarem Rohranschlag, Fixier- und Zentrierkorb aus bruchstabilem, hochschlagfesten Polyamid mit beidseitig integriertem Bandführungskanal sowie zwei Spannbändern aus nicht rostenden Stahl mit jeweiliger Gegenbandeinlage und Click-System, Funktionsprüfung nach DIN 4060 und DIN EN 295-4, nachgewiesene Dichtigkeit bis 2,5 bar Prüfdruck als Wasserinnendruck, liefern und nach Montageanleitung des Herstellers einbauen.
Menge: 30,000 St
Kostengruppe DIN 276 2018-12: 000

**1.5.2.50 Rohrschnitte DN 100 - 200 ausführen**
Rohre nach Erfordernis auf Länge schneiden und für eine neue Rohrverbindung bearbeiten. Notwendige Rohrverlegearbeiten werden entsprechend den LV-Positionen vergütet, hier ist nur der Rohrschnitt auszuführen. Anfallende Deponiegebühren werden nicht gesondert vergütet und sind in den Einheitspreis einzurechnen.
Menge: 100,000 St

##### Titel 1.5.3 Rohre für SK liefern und verlegen

**1.5.3.10 Vollwand-Kunststoffrohr aus PVC-U, DN/OD 160, SN 12, liefern und verlegen**
Vollwand-Kunststoffrohr aus PVC DN/OD 160, nach DIN EN 1401-1, hoher Längssteifigkeit und Innensignierung, glattwandig, inkl. Doppelmuffe oder angeformter Muffe mit Lippendichtung nach DIN EN 681, Ringfestigkeit mind. 12 kN/m², ohne Zusatz von Füllstoffen, nicht aufgeschäumt, Einsetzbar im Schwerlastbereich SLW 60, Erfüllung der Kriterien für Wasserschutzzone II und III gem. ATV-DVWK-A 142, liefern und vom Zwischenlagerplatz antransportieren, in den vorhandenen Graben mit Verbau und Aussteifung gem. DIN EN 1610 fachgerecht verlegen und dichten.
Die Wasserhaltung für den Einbau von Hausanschlussleitungen ist einzukalkulieren und wird nicht gesondert vergütet.

Farbe: blau

Baulänge: nach Wahl des AN
Menge: 40,000 lfdm

**1.5.3.20 Kunststoffbogen aus PVC-U, als Zulage, DN/OD 160, 15-90 Grad liefern und verlegen**
Kunststoffbogen PVC, DN/OD 160, gem. DIN EN 1401-1, Ringsteifigkeitsklasse mind. SN 12 kN/m², mit angeformter Muffe, sonst wie in Leitungs-Position beschrieben, liefern und von den Zwischenlagerplätzen antransportieren, in vorhandenem Graben mit Verbau und Aussteifungen, verlegen und dichten. Bogenwinkel 7,5-87,5 Grad, als Zulage zu der Rohrverlegeposition.

Farbe: blau
Menge: 40,000 St

**1.5.3.30 Rohrkupplung DN 150**
Rohrkupplung 150, Spannbereich 160 – 192 mm, mit DIBt-Zulassung, zur variablen, stufenlosen Verbindung von Abwasserrohren der gleichen Nennweite mit Außendurchmesser von 160 bis 192 mm, aus unterschiedlichen bzw. gleichen Werkstoffen mit vollwandiger, geschäumter, gerippter, gekammerter oder gewellter Wandung in beliebiger Kombination, bestehend aus:  Rohrkupplung mit Dichtungskörper nach DIN EN 681-1 mit mehrfachem Doppeldichtprofil und mittig umklappbarem Rohranschlag, Fixier- und Zentrierkorb aus bruchstabilem, hochschlagfesten Polyamid mit beidseitig integriertem Bandführungskanal sowie zwei Spannbändern aus nicht rostenden Stahl mit jeweiliger Gegenbandeinlage und Click-System, Funktionsprüfung nach DIN 4060 und DIN EN 295-4, nachgewiesene Dichtigkeit bis 2,5 bar Prüfdruck als Wasserinnendruck, liefern und nach Montageanleitung des Herstellers einbauen.
Menge: 1,000 St
Kostengruppe DIN 276 2018-12: 000

**1.5.3.40 Rohrschnitte DN 100 - 200 ausführen**
Rohre nach Erfordernis auf Länge schneiden und für eine neue Rohrverbindung bearbeiten. Notwendige Rohrverlegearbeiten werden entsprechend den LV-Positionen vergütet, hier ist nur der Rohrschnitt auszuführen. Anfallende Deponiegebühren werden nicht gesondert vergütet und sind in den Einheitspreis einzurechnen.
Menge: 50,000 St

#### Gewerk 1.6 Bauwerke und Schächte

*Hinweis: Vorbemerkungen*
Vorbemerkungen Bauwerke und SchächteFür die Herstellung der Bauwerke und Schächte, soweit nicht Fertigteile verwendet werden, ist die DIN 4051 für die Lieferung der Materialien anzuwenden. Für die Lieferung von Fertigteilen gelten DIN EN 1917 und DIN V4034-1. Ortbetonbauwerke sind in Betonbauweise gem. DIN 1045 und DIN EN 206-1 herzustellen.Für die Bauteile der Schächte gelten folgende Mindestanforderungen, soweit nicht in den einzelnen Leistungspositionen andere Anforderungen vorgegeben sind: Aufgehende Wände aus wasserdichtem Beton C30/37, 30 cm stark, Sohle aus Beton C30/37, 30 cm stark, Decke aus Beton C30/37, 30 cm stark, Bankette und Gerinne aus Profilbeton C20/25 mit Estrich5 cm stark, sowie Schachtunterteil mit innerer Vollauskleidung aus GFK.Kanalbauwerke oder Teile von Bauwerken, die in Mauerwerk ausgeführt werden sind gem. DIN 1053 herzustellen.Die statische Berechnung für die Bauwerke ist durch den Auftragnehmer vor Baubeginn in 2-facher Ausfertigung vorzulegen. Die Kosten sind einzurechnen und werden nicht gesondert vergütet.

##### Titel 1.6.1 Fertigteilschächte aus PE

**1.6.1.10 PE-Schacht 11012, DN 1000, 315/315 liefern und einbauen**
PE-HD-Schacht DN 1000, zugelassen vom DIBt, entsprechend DIN EN 476, DIN EN 752 und in Anlehnung an DIN 19537 T3. Mit IKT-Prüfsiegel Fremdwasserdicht bis 0,8 bar, ohne zusätzliche Maßnahmen auftriebssicherer Schacht bei Einbautiefe 1,20 m bis 5,00 m, Einsatzgebiet SLW 60. Bestehend aus vollwandigen PE-Fertigteilen mit einer Wanddicke von mindestens 10 mm und zusätzlichen außenliegenden Verstärkungsrippen, liefern und einbauen einschl. aller Nebenarbeiten und Herstellen der Rohrverbindung im Zu- und Ablauf mittels PVC-Rohr einschl. Ausführung der zusätzlichen Erd- und Dichtungsarbeiten.

Schachtrohre mit einem Rippenabstand von maximal 25 mm. Gerinne mit zu- und abgehenden integrierten PVC-Anschlussstutzen, Gerinne (hell) zum Anschluss von PVC-Rohren. Schachtrohre und exzentrischer Konus mit integriertem Steiggang mit gelben korrosionsfesten GfK-Sprossen, nach Anforderung der Berufsgenossenschaft. Schachtrohrverbindung mit lastentkoppeltem Mehrfach-Lippendichtelement. Schachtboden mit verformungsstabiler, geschlossener Aufstandsfläche für erhöhte Beulsicherheit und zur einfacheren Positionierung. Inkl. Betonauflagering zur verschiebesicheren Aufnahme einer Schachtbdeckung LW 600.

Lieferumfang: Schachtboden, 2 St. Ü-Muffe, Schachtrohr, Konus, Betonauflagerring.

Die Ausführung der zusätzlichen Erd- und Dichtungsarbeiten ist einzurechnen und wird nicht gesondert vergütet.

Einbautiefe und Abwinkelung gem. Kalkulationsplan

Zulauf: DN/OD 315
Ablauf: DN/OD 315
Menge: 1,000 St

**1.6.1.20 PE-Schacht 11015, DN 1000, T-Schacht, liefern und einbauen**
PE-HD-Schacht DN 1000, zugelassen vom DIBt, entsprechend DIN EN 476, DIN EN 752 und in Anlehnung an DIN 19537 T3. Mit IKT-Prüfsiegel Fremdwasserdicht bis 0,8 bar, ohne zusätzliche Maßnahmen auftriebssicherer Schacht bei Einbautiefe 1,20 m bis 5,00 m, Einsatzgebiet SLW 60. Bestehend aus vollwandigen PE-Fertigteilen mit einer Wanddicke von mindestens 10 mm und zusätzlichen außenliegenden Verstärkungsrippen, liefern und einbauen einschl. aller Nebenarbeiten und Herstellen der Rohrverbindung in den Zuläufen und dem Ablauf mittels PVC-Rohr einschl. Ausführung der zusätzlichen Erd- und Dichtungsarbeiten.

Schachtrohre mit einem Rippenabstand von maximal 25 mm. Gerinne mit zu- und abgehenden integrierten PVC-Anschlussstutzen, Gerinne (hell) zum Anschluss von PVC-Rohren. Schachtrohre und exzentrischer Konus mit integriertem Steiggang mit gelben korrosionsfesten GfK-Sprossen, nach Anforderung der Berufsgenossenschaft. Schachtrohrverbindung mit lastentkoppeltem Mehrfach-Lippendichtelement. Schachtboden mit verformungsstabiler, geschlossener Aufstandsfläche für erhöhte Beulsicherheit und zur einfacheren Positionierung. Inkl. Betonauflagering zur verschiebesicheren Aufnahme einer Schachtbdeckung LW 600.

Lieferumfang: Schachtboden, 3 St. Ü-Muffe, Schachtrohr, Konus, Betonauflagerring.

Die Ausführung der zusätzlichen Erd- und Dichtungsarbeiten ist einzurechnen und wird nicht gesondert vergütet.

Einbautiefe und Abwinkelung gem. Kalkulationsplan

Ablauf: DN/OD 315
Zulauf 1: DN/OD 315
Zulauf 2: DN/OD 315
Menge: 1,000 St

**1.6.1.30 PE-Schacht 11011, DN 1000, 315/315 liefern und einbauen**
PE-HD-Schacht DN 1000, zugelassen vom DIBt, entsprechend DIN EN 476, DIN EN 752 und in Anlehnung an DIN 19537 T3. Mit IKT-Prüfsiegel Fremdwasserdicht bis 0,8 bar, ohne zusätzliche Maßnahmen auftriebssicherer Schacht bei Einbautiefe 1,20 m bis 5,00 m, Einsatzgebiet SLW 60. Bestehend aus vollwandigen PE-Fertigteilen mit einer Wanddicke von mindestens 10 mm und zusätzlichen außenliegenden Verstärkungsrippen, liefern und einbauen einschl. aller Nebenarbeiten und Herstellen der Rohrverbindung im Zu- und Ablauf mittels PVC-Rohr einschl. Ausführung der zusätzlichen Erd- und Dichtungsarbeiten.

Schachtrohre mit einem Rippenabstand von maximal 25 mm. Gerinne mit zu- und abgehenden integrierten PVC-Anschlussstutzen, Gerinne (hell) zum Anschluss von PVC-Rohren. Schachtrohre und exzentrischer Konus mit integriertem Steiggang mit gelben korrosionsfesten GfK-Sprossen, nach Anforderung der Berufsgenossenschaft. Schachtrohrverbindung mit lastentkoppeltem Mehrfach-Lippendichtelement. Schachtboden mit verformungsstabiler, geschlossener Aufstandsfläche für erhöhte Beulsicherheit und zur einfacheren Positionierung. Inkl. Betonauflagering zur verschiebesicheren Aufnahme einer Schachtbdeckung LW 600.

Lieferumfang: Schachtboden, 2 St. Ü-Muffe, Schachtrohr, Konus, Betonauflagerring.

Die Ausführung der zusätzlichen Erd- und Dichtungsarbeiten ist einzurechnen und wird nicht gesondert vergütet.

Einbautiefe und Abwinkelung gem. Kalkulationsplan

Zulauf: DN/OD 315
Ablauf: DN/OD 315
Menge: 1,000 St

**1.6.1.40 PE-Schacht 11013, DN 1000, T-Schacht, liefern und einbauen**
PE-HD-Schacht DN 1000, zugelassen vom DIBt, entsprechend DIN EN 476, DIN EN 752 und in Anlehnung an DIN 19537 T3. Mit IKT-Prüfsiegel Fremdwasserdicht bis 0,8 bar, ohne zusätzliche Maßnahmen auftriebssicherer Schacht bei Einbautiefe 1,20 m bis 5,00 m, Einsatzgebiet SLW 60. Bestehend aus vollwandigen PE-Fertigteilen mit einer Wanddicke von mindestens 10 mm und zusätzlichen außenliegenden Verstärkungsrippen, liefern und einbauen einschl. aller Nebenarbeiten und Herstellen der Rohrverbindung in den Zuläufen und dem Ablauf mittels PVC-Rohr einschl. Ausführung der zusätzlichen Erd- und Dichtungsarbeiten.

Schachtrohre mit einem Rippenabstand von maximal 25 mm. Gerinne mit zu- und abgehenden integrierten PVC-Anschlussstutzen, Gerinne (hell) zum Anschluss von PVC-Rohren. Schachtrohre und exzentrischer Konus mit integriertem Steiggang mit gelben korrosionsfesten GfK-Sprossen, nach Anforderung der Berufsgenossenschaft. Schachtrohrverbindung mit lastentkoppeltem Mehrfach-Lippendichtelement. Schachtboden mit verformungsstabiler, geschlossener Aufstandsfläche für erhöhte Beulsicherheit und zur einfacheren Positionierung. Inkl. Betonauflagering zur verschiebesicheren Aufnahme einer Schachtbdeckung LW 600.

Lieferumfang: Schachtboden, 3 St. Ü-Muffe, Schachtrohr, Konus, Betonauflagerring.

Die Ausführung der zusätzlichen Erd- und Dichtungsarbeiten ist einzurechnen und wird nicht gesondert vergütet.

Einbautiefe und Abwinkelung gem. Kalkulationsplan

Ablauf DN/OD 315
Zulauf 1: DN/OD 315
Zulauf 2: DN/OD 315
Menge: 1,000 St

**1.6.1.50 PE-Schacht 11010, DN 1000, 315/315 liefern und einbauen**
PE-HD-Schacht DN 1000, zugelassen vom DIBt, entsprechend DIN EN 476, DIN EN 752 und in Anlehnung an DIN 19537 T3. Mit IKT-Prüfsiegel Fremdwasserdicht bis 0,8 bar, ohne zusätzliche Maßnahmen auftriebssicherer Schacht bei Einbautiefe 1,20 m bis 5,00 m, Einsatzgebiet SLW 60. Bestehend aus vollwandigen PE-Fertigteilen mit einer Wanddicke von mindestens 10 mm und zusätzlichen außenliegenden Verstärkungsrippen, liefern und einbauen einschl. aller Nebenarbeiten und Herstellen der Rohrverbindung im Zu- und Ablauf mittels PVC-Rohr einschl. Ausführung der zusätzlichen Erd- und Dichtungsarbeiten.

Schachtrohre mit einem Rippenabstand von maximal 25 mm. Gerinne mit zu- und abgehenden integrierten PVC-Anschlussstutzen, Gerinne (hell) zum Anschluss von PVC-Rohren. Schachtrohre und exzentrischer Konus mit integriertem Steiggang mit gelben korrosionsfesten GfK-Sprossen, nach Anforderung der Berufsgenossenschaft. Schachtrohrverbindung mit lastentkoppeltem Mehrfach-Lippendichtelement. Schachtboden mit verformungsstabiler, geschlossener Aufstandsfläche für erhöhte Beulsicherheit und zur einfacheren Positionierung. Inkl. Betonauflagering zur verschiebesicheren Aufnahme einer Schachtbdeckung LW 600.

Lieferumfang: Schachtboden, 2 St. Ü-Muffe, Schachtrohr, Konus, Betonauflagerring.

Die Ausführung der zusätzlichen Erd- und Dichtungsarbeiten ist einzurechnen und wird nicht gesondert vergütet.

Einbautiefe und Abwinkelung gem. Kalkulationsplan

Zulauf: DN/OD 315
Ablauf: DN/OD 315
Menge: 1,000 St

**1.6.1.60 PE-Schacht 10894, DN 1000, 315/315 liefern und einbauen**
PE-HD-Schacht DN 1000, zugelassen vom DIBt, entsprechend DIN EN 476, DIN EN 752 und in Anlehnung an DIN 19537 T3. Mit IKT-Prüfsiegel Fremdwasserdicht bis 0,8 bar, ohne zusätzliche Maßnahmen auftriebssicherer Schacht bei Einbautiefe 1,20 m bis 5,00 m, Einsatzgebiet SLW 60. Bestehend aus vollwandigen PE-Fertigteilen mit einer Wanddicke von mindestens 10 mm und zusätzlichen außenliegenden Verstärkungsrippen, liefern und einbauen einschl. aller Nebenarbeiten und Herstellen der Rohrverbindung im Zu- und Ablauf mittels PVC-Rohr einschl. Ausführung der zusätzlichen Erd- und Dichtungsarbeiten.

Schachtrohre mit einem Rippenabstand von maximal 25 mm. Gerinne mit zu- und abgehenden integrierten PVC-Anschlussstutzen, Gerinne (hell) zum Anschluss von PVC-Rohren. Schachtrohre und exzentrischer Konus mit integriertem Steiggang mit gelben korrosionsfesten GfK-Sprossen, nach Anforderung der Berufsgenossenschaft. Schachtrohrverbindung mit lastentkoppeltem Mehrfach-Lippendichtelement. Schachtboden mit verformungsstabiler, geschlossener Aufstandsfläche für erhöhte Beulsicherheit und zur einfacheren Positionierung. Inkl. Betonauflagering zur verschiebesicheren Aufnahme einer Schachtbdeckung LW 600.

Lieferumfang: Schachtboden, 2 St. Ü-Muffe, Schachtrohr, Konus, Betonauflagerring.

Die Ausführung der zusätzlichen Erd- und Dichtungsarbeiten ist einzurechnen und wird nicht gesondert vergütet.

Einbautiefe und Abwinkelung gem. Kalkulationsplan

Zulauf: DN/OD 315
Ablauf: DN/OD 315
Menge: 1,000 St

**1.6.1.70 PE-Schacht 10893, DN 1000, 315/315 liefern und einbauen**
PE-HD-Schacht DN 1000, zugelassen vom DIBt, entsprechend DIN EN 476, DIN EN 752 und in Anlehnung an DIN 19537 T3. Mit IKT-Prüfsiegel Fremdwasserdicht bis 0,8 bar, ohne zusätzliche Maßnahmen auftriebssicherer Schacht bei Einbautiefe 1,20 m bis 5,00 m, Einsatzgebiet SLW 60. Bestehend aus vollwandigen PE-Fertigteilen mit einer Wanddicke von mindestens 10 mm und zusätzlichen außenliegenden Verstärkungsrippen, liefern und einbauen einschl. aller Nebenarbeiten und Herstellen der Rohrverbindung im Zu- und Ablauf mittels PVC-Rohr einschl. Ausführung der zusätzlichen Erd- und Dichtungsarbeiten.

Schachtrohre mit einem Rippenabstand von maximal 25 mm. Gerinne mit zu- und abgehenden integrierten PVC-Anschlussstutzen, Gerinne (hell) zum Anschluss von PVC-Rohren. Schachtrohre und exzentrischer Konus mit integriertem Steiggang mit gelben korrosionsfesten GfK-Sprossen, nach Anforderung der Berufsgenossenschaft. Schachtrohrverbindung mit lastentkoppeltem Mehrfach-Lippendichtelement. Schachtboden mit verformungsstabiler, geschlossener Aufstandsfläche für erhöhte Beulsicherheit und zur einfacheren Positionierung. Inkl. Betonauflagering zur verschiebesicheren Aufnahme einer Schachtbdeckung LW 600.

Lieferumfang: Schachtboden, 2 St. Ü-Muffe, Schachtrohr, Konus, Betonauflagerring.

Die Ausführung der zusätzlichen Erd- und Dichtungsarbeiten ist einzurechnen und wird nicht gesondert vergütet.

Einbautiefe und Abwinkelung gem. Kalkulationsplan

Zulauf: DN/OD 315
Ablauf: DN/OD 315
Menge: 1,000 St

**1.6.1.80 PE-Schacht 10892, DN 1000, 315/315 liefern und einbauen**
PE-HD-Schacht DN 1000, zugelassen vom DIBt, entsprechend DIN EN 476, DIN EN 752 und in Anlehnung an DIN 19537 T3. Mit IKT-Prüfsiegel Fremdwasserdicht bis 0,8 bar, ohne zusätzliche Maßnahmen auftriebssicherer Schacht bei Einbautiefe 1,20 m bis 5,00 m, Einsatzgebiet SLW 60. Bestehend aus vollwandigen PE-Fertigteilen mit einer Wanddicke von mindestens 10 mm und zusätzlichen außenliegenden Verstärkungsrippen, liefern und einbauen einschl. aller Nebenarbeiten und Herstellen der Rohrverbindung im Zu- und Ablauf mittels PVC-Rohr einschl. Ausführung der zusätzlichen Erd- und Dichtungsarbeiten.

Schachtrohre mit einem Rippenabstand von maximal 25 mm. Gerinne mit zu- und abgehenden integrierten PVC-Anschlussstutzen, Gerinne (hell) zum Anschluss von PVC-Rohren. Schachtrohre und exzentrischer Konus mit integriertem Steiggang mit gelben korrosionsfesten GfK-Sprossen, nach Anforderung der Berufsgenossenschaft. Schachtrohrverbindung mit lastentkoppeltem Mehrfach-Lippendichtelement. Schachtboden mit verformungsstabiler, geschlossener Aufstandsfläche für erhöhte Beulsicherheit und zur einfacheren Positionierung. Inkl. Betonauflagering zur verschiebesicheren Aufnahme einer Schachtbdeckung LW 600.

Lieferumfang: Schachtboden, 2 St. Ü-Muffe, Schachtrohr, Konus, Betonauflagerring.

Die Ausführung der zusätzlichen Erd- und Dichtungsarbeiten ist einzurechnen und wird nicht gesondert vergütet.

Einbautiefe und Abwinkelung gem. Kalkulationsplan

Zulauf: DN/OD 315
Ablauf: DN/OD 315
Menge: 1,000 St

##### Titel 1.6.2 Arbeiten an Bestandsschächten/Bestandsrohren

**1.6.2.10 Umbindung DN 250 B**
Vorhandene Leitung aus Beton DN 250 an die neuverlegte Leitung/Schacht DN/OD 315 mittels BI-Adapter und Reduktion des PVC-U Rohres anschließen, einschl. aller Dichtungs- und Stemmarbeiten, notwendige Rohrschnitte, Materialien (BI-Adapter inkl. Rohrkupplung, Passstück aus PVC-U DN/OD 315, Passstück aus PVC-U DN/OD 250 und Reduktionsstück 315/250 aus PVC-U)  sowie dem vorsichtigen Freilegen der Leitung. Die notwendige Wasserhaltung ist in die Positionen einzurechnen.

Der notwendige Ausbau und die unternehmerseitige Entsorgung der vorhandenen Leitungen werden gesondert vergütet.
Erdarbeiten, Rohrlieferung und Verlegung neuer Rohre werden gesondert vergütet.
Die Position wird je Umhängung nur einmal vergütet.
Menge: 2,000 St

**1.6.2.20 Umbindung DN 300 B**
Vorhandene Leitung aus Beton DN 300 an die neuverlegte Leitung/Schacht DN/OD 315 mittels BI-Adapter anschließen, einschl. aller Dichtungs- und Stemmarbeiten, notwendige Rohrschnitte, Materialien (BI-Adapter inkl. Rohrkupplung und Passstück aus PVC-U DN/OD 315)  sowie dem vorsichtigen Freilegen der Leitung. Die notwendige Wasserhaltung ist in die Positionen einzurechnen.

Der notwendige Ausbau und die unternehmerseitige Entsorgung der vorhandenen Leitungen werden gesondert vergütet.
Erdarbeiten, Rohrlieferung und Verlegung neuer Rohre werden gesondert vergütet.
Die Position wird je Umhängung nur einmal vergütet.
Menge: 1,000 St

**1.6.2.30 Anschluss an vorhandene Schächte, DN/OD 315, herstellen**
Anschluss für PVC-Rohre DN/OD 315 in vorhandener Schachtwandung der Schächte herstellen. Schachtwandung aus Beton/Mauerwerk.
Vorhandene Schachteinführung für Betonrohre DN 250 oder PVC-Rohre DN 250 ausbauen, Öffnung DN 250 Schachtring durch Stemmen oder Kernbohrung für Rohreinbindung erweitern und Abwassereinschiebmuffe mit Schachtfutter wasserquellfähigem Dichtring und für Anschluss von PVC-Rohren DN/OD 315, einschl. aller Nebenarbeiten in Öffnung fachgerecht einbetonieren und absolut wasserdicht herstellen.
Die Öffnung ist fachgerecht und wasserdicht zu verschließen.
In den Einheitspreis sind sämtliche notwendigen Arbeiten und die Abfuhr und Entsorgung des Materials einzurechnen.
Die Lieferung des Schachtfutters, sowie die Lieferung der erforderlichen Materialien sind einzurechnen und werden nicht gesondert vergütet.
Die Position betrifft jeweils einen Anschluss bei dem Schacht 10891.
Menge: 1,000 St
Kostengruppe DIN 276 2018-12: 000

#### Gewerk 1.7 Zusatzarbeiten

##### Titel 1.7.1 Abbruchsarbeiten

**1.7.1.10 Rohre ausbauen und abfahren (Sammler)**
Vorh. Rohre versch. Materialien und Dimensionen im Graben sorgfältig ausbauen und unternehmerseits abfahren (Tiefenlage bis 3,00 m).Alle erforderlichen Rohrschnitte und Nebenarbeiten sind einzurechnen und werden nicht gesondert vergütet. Anfallende Deponiegebühren werden nicht gesondert vergütet und sind in den Einheitspreis einzurechnen. Die notwendige Wasserhaltung des in Betrieb befindlichen Kanals und der Erdaushub werden gesondert vergütet.
DN 250 – DN 300
Menge: 300,000 lfdm

**1.7.1.20 Rohre ausbauen und abfahren (Hausanschluss & Sinkkasten)**
Vorh. Rohre versch. Materialien und Dimensionen im Graben sorgfältig ausbauen und unternehmerseits abfahren (Tiefenlage bis 2,50 m).Alle erforderlichen Rohrschnitte und Nebenarbeiten sind einzurechnen und werden nicht gesondert vergütet. Anfallende Deponiegebühren werden nicht gesondert vergütet und sind in den Einheitspreis einzurechnen. Die notwendige Wasserhaltung des in Betrieb befindlichen Kanals und der Erdaushub werden gesondert vergütet.
Bis DN 200
Menge: 140,000 lfdm

**1.7.1.30 Umhängung d. vorh. Hausanschlussleitungen**
Vorhandene Hausanschlüsse von der alten Kanalleitung abtrennen und an die neuverlegte Leitung anschließen, einschl. aller Dichtungs-, Schnitt- und Stemmarbeiten, sowie dem vorsichtigen Freilegen der Anschlussleitung. Die notwendige Wasserhaltung ist in die Positionen einzurechnen.
Der provisorische Zusammenschluss zwischen alter und neuer Leitung, einschl. aller notwendigen Materialien, bei Arbeitsunterbrechungen und/oder Abschnittswechsel (Straßenseite) ist einzurechnen und wird nicht gesondert vergütet.
Den notwendigen Ausbau und unternehmerseitiger Entsorgung der vorhandenen Leitung wird gesondert vergütet.
Erdarbeiten, Rohrlieferung und Verlegung neuer Rohre werden gesondert vergütet.
Die Position wird je Hausanschluss nur einmal vergütet.
Menge: 5,000 St

**1.7.1.40 Vorhandene Schächte ausbauen, aufladen und abfahren**
Vorhandene Schachtbauwerke aus Mauerklinker und Beton sorgfältig ausbauen, aufladen und unternehmerseits abfahren, einschl. aller Stemm- und Nebenarbeiten. Anfallende Deponiegebühren werden nicht gesondert vergütet und sind in den Einheitspreis einzurechnen.
Tiefenlage bis 2,50 m.
Abmessung Schacht DN 1000 oder DN 1200
Menge: 15,000 stgm

**1.7.1.50 Schachthals abbrechen, Material entsorgen**
Vorhandene Schachthälse abbrechen, aufnehmen und unternehmerseits abfahren, einschl. aller notwendigen Stemmarbeiten.

Abbruchmaterial in Eigentum des AN übernehmen und von der Baustelle entfernen.
Anfallende Deponiekosten sind in den Einheitspreis einzurechnen und werden nicht gesondert vergütet.
Menge: 8,000 St

##### Titel 1.7.2 Dichtheitspüfung und Inspektion

**1.7.2.10 Druckprüfung nach EN 1610 durchführen (Schächte)**
Durchführung der Druckprüfung gem. EN 1610 mit Verfahren "W" für die versetzten Schächte DN 1000 und DN 1250. Der Prüfvorgang ist messtechnisch zu erfassen und für jede Druckprüfung ist eine Prüfkennlinie (2-fach) vorzulegen. Die Prüfung kann in Zusammenhang mit den Haltungsprüfungen durchgeführt werden. Die eingesetzte Anlage muss mit den gültigen Eich-/ Kalibrierungsmarken versehen sein. Nachweise sind vorzulegen. Der Antransport, Vorhaltung und der Abtransport der notwendigen Geräte einschl. Bedienpersonal, der Gestellung des Prüfmediums einschl. etwaiger notwendiger Entsorgung ist einzurechnen und wird nicht gesondert vergütet. Die Schachtanbindungen sind mit zu überprüfen. Die Vergütung erfolgt nur für bestandene Druckprüfungen. Die Prüfung muss in Gegenwart des AG oder eines Vertreters erfolgen.

Durchführung erfolgt abschnittsweise
Menge: 8,000 St

**1.7.2.20 Kanalreinigung DN 200 bis DN 1000 mittels Hochdruckspülsaugwagen**
Haltungsweise Reinigung mittels Hochdruckspülsaugwagen mit Wasserrückgewinnung, einschl. der erforderlichen An- und Abfahrt des notwendigen Spülgerätes, Rüstzeiten, Spülwasser laden, sowie Vorhaltung und Gestellung des Bedienpersonals (2 Mann) und Schutzeinrichtungen. Anfallender Abfall (Kanalgut, Schlamm usw.) ist den gesetzlichen Vorschriften entsprechend zu entsorgen. Eine zusätzliche Vergütung erfolgt auf Nachweis.

Reinigung mit mindestens 350 l/min, Druck an der Düse mindestens 100 bar. Mindestlänge von 150 m, Saugschlauch mindestens DN100. Die Verwendung von Trinkwasser zu Reinigungs- und/oder Spülzwecken ist untersagt. Sämtliche Kosten in Zusammenhang mit der Beschaffung für das benötigte Wasser werden nicht gesondert vergütet und sind in den Einheitspreis einzurechnen.

Die Reinigung der Start-, Ziel- und Zwischenschächte, einschl. der Reinigung der Schmutzfänger ist bei der Kanalreinigung mit durchzuführen und in die Position mit einzurechnen. Ein Entleeren der Schmutzfänger in die Haltung ist nicht zulässig. Der Inhalt muss abgesaugt werden.

Dimension: DN 200 bis DN 1000
Kanäle: Steinzeug, Beton, Kunststoff, Guss. GFK
Verschmutzungsgrad: bis 30% vom Querschnitt

Der Vorlauf der Reinigung gegenüber der Kanalinspektion darf bei Schmutzwasser- und Mischwasserkanälen und -leitungen maximal 24 Stunden betragen.  Das Spülgut ist ständig zu kontrollieren und bei Auffälligkeiten ist dem AG Bericht zu erstatten. Die Fahrtzeiten sind in den Einheitspreis einzukalkulieren und werden nicht gesondert vergütet.

Durchführung erfolgt abschnittsweise
Menge: 320,000 lfdm

**1.7.2.30 Kanaluntersuchung bis DN 1000 mittels Kamera**
Kanaluntersuchung mittels Schwenkkopfkamera (Farbbild), Schwenkbereich mind. 120 °, endlosem Rotationsbereich,  mind. 10-fach optischem Zoom, Winkelsensor für Rotation und Schwenkung und integriertem Laser, zur Untersuchung Kanäle gem. EKVO des Landes Hessens, haltungsweise, einschl. An- und Abfahrten und Umsetzen der kompletten Anlage, Umbau des Fahrwagens bei Dimensionswechsel der Rohrleitung, Einmessung der vorhandenen Zuläufe und Schadstellen mit Angabe und Klassifizierung der Schäden gem. DWA M149-2 (DIN EN 13508-2) und M149-3.
Bei der optischen Inspektion ist der zu untersuchende Teil des Systems soweit wie möglich von Abwasser freizuhalten. Hierzu sind vom Unternehmer geeignete Maßnahmen zu treffen. Durch den ggf. entstehenden Rückstau dürfen keine Schäden entstehen.
Auf dem Haltungsbericht muss eine eindeutige Zuordnung von Hausanschlüssen und Sinkkästen  vorhanden sein. Evtl. Farbprobe bei unklaren Anschlüssen ist einzukalkulieren und wird nicht gesondert vergütet.
Für die Untersuchung ist jeweils ein Kanaluntersuchungsbericht in zweifacher Ausfertigung mit Einmessung der Schadstellen, Zuläufen und Haltungsdaten anzufertigen. Eine gesonderte Vergütung für den Kanaluntersuchungsbericht erfolgt nicht.
Die Befahrung erfolgt in der Regel gegen die Fließrichtung. Die Geschwindigkeit der Kamera muss dem Objektzustand angepasst werden, eine Kamerageschwindigkeit von 10 cm/s ist nicht zu überschreiten.
Bei einem Einsatz einer Kamera ist ein optisches Zoom zu verwenden, um die Anschlüsse zu zoomen. Das Inspektionsteam muss mindestens aus 2 Personen bestehen. Der Operateur muss eine erfolgreiche Absolvierung eines Kanalinspektionskurses z.B. der DWA oder gleichwertig vorlegen.
Die Dimensionen sind mit Laserdioden zu vermessen und im Rahmen der Befahrung, zusammen mit der Uhrzeit, Stationierung und Haltungsbezeichnung, einzublenden. Dies ist in den Einheitspreis einzukalkulieren und wird nicht gesondert vergütet.  Alle Erfassungsdaten sind grundsätzlich im DWA-M-150 Format mit digitalen Schadaufnahmen zu liefern.
Der Auftragnehmer hat nach Ausführung der Leistungen am Ende des ersten Arbeitstages die Untersuchungsdaten dem Auftraggeber zwecks Prüfung auf Fehlerfreiheit zu übergeben. Erst nach Freigabe des Auftraggebers dürfen nach Prüfung die Arbeiten fortgesetzt werden. Mehrmaliges Befahren bis zur endgültigen Festlegung des Datenaustauschs ist einzukalkulieren. Vorrangig wird hierfür eine Haltung mit einer kleinen Nennweite verwendet.
Übergabe: Schadensfilm auf Datenträger im MPEG-2-Format (2-fach), Haltungsgrafiken gem. ATV (2-fach) nach Straßen geordnet, Haltungsdaten im DWA-M-150- Format auf geeignetem Datenträger (2-fach)
Kanäle: bis DN 1000

Durchführung erfolgt abschnittsweise
Menge: 320,000 lfdm

**1.7.2.40 Deformationsmessung Kanal DN 300 durchführen**
Laser-Deformationsmessung der Kanalrohre (Hauptkanal) durchführen einschl. notwendiger Anlagentechnik.
Messwert-Toleranz 0,5 %

Durchführung mittels Laserdiode auf Kamerawagen und Erstellung eines 3-D-Modells der Rohrgeometrie.
Daten über Durchmesser, Ovalität, Deformation, Korrosion, Kapazität in Prozent, minimalen / maximalen Durchmesser sowie horizontalen und vertikalen Durchmesser (X und Y) in mm sind zu dokumentieren.
Die Abrechnung erfolgt je lfdm untersuchte Kanalstrecke, einschließlich Kamerawagen-Einsatz vor Ort, Bedienpersonal (min. 2 Mann, aller Protokolle, Schadensfotos und Videodokumentation.
Die Übergabe der Daten (Isybau-XML-Daten, digitale Befahrungsvideos, digitale Einzelbilder) erfolgt auf externer USB-Festplatte oder USB-Speicherstick. Die Speichermedien gehen in das Eigentum des AG über.
Durchführung erfolgt abschnittsweise
Menge: 320,000 lfdm

**1.7.2.50 Schiebekamerauntersuchung**
Optische Inspektion der Anschlussleitung durch Untersuchung mit Schiebekamera vom Revisionsschacht, Kanal >= DN 1000, Sinkkasten oder aufgeschnittener Rohrleitung aus. Die Schiebekamera muss mit Sonde zur Ortung ausgestattet sein, um den Kanalverlauf oberirdisch anzuzeigen. Die Kamera muss eine lagerichtiges Bild darstellen können / oder einen Schwenkkopf besitzen. Die Befahrung der Anschlussleitung ist durchzuführen, um Maßnahmen für die Renovierung der Hausanschlüsse festzulegen.Für die Untersuchung ist jeweils ein Anschlussuntersuchungsbericht in zweifacher Ausfertigung mit Einmessung der Schadstellen, Zuläufen und Haltungsdaten anzufertigen. Eine gesonderte Vergütung für den Kanaluntersuchungsbericht erfolgt nicht.Untersuchungslänge ca. 6,0 m.Übergabe: Schadensfilm auf DVD im MPEG 4-Format (2fach), Haltungsgrafiken gem. ATV 143 (2-fach), einschl. notwendiger digitaler Bilder ,Haltungsdaten als DWA-M-150 auf geeignetem Datenträger (2-fach)Dimension DN 100 - DN 200Die Vergütung erfolgt je Anschluss pro Haltung.
Menge: 10,000 St

##### Titel 1.7.3 Wasserhaltung

**1.7.3.10 Wasserhaltungen für Aus- u. Einbau der Rohre**
Wasserhaltungen für den Ausbau der vorhandenen und den Einbau der neuen Verrohrungsstrecken. Für die Ausführung der Ausbauarbeiten ist es erforderlich das Wasser des vorhandenen Kanals in einzelnen Bauabschnitten zurückzuhalten oder durch Pumpen und Rohrleitungen umzupumpen. Dies kann durch geringen Aufstau in der alten Verrohrung geschehen, Einstauhöhe max. 50% der Rohrhöhe.

In die Vergütung sind alle zur Wasserhaltung des Kanallaufes während der Baumaßnahme anfallende Arbeiten, und ggf. das mehrfache Ablassen des eingestauten Abwassers mit einzurechnen.
Qmax = 150 l/s
Die Vergütung erfolgt nur für die Herstellung der Wasserhaltungen wenn notwendig und bei der Herstellung der Verbindung zwischen vorhandenen und  neuen Kanälen/Bauwerken.
Vergütung erfolgt pauschal für die komplette Kanalverlegungslänge, anteilig nach Baufortschritt.
Menge: 1,000 psch

##### Titel 1.7.4 Sinkkästen, Schachtabdeckungen

**1.7.4.10 selbstnivellierende Schachtabdeckung liefern und einbauen, D 400**
Selbstnivellierende Schachtabdeckung, einwalzbar, Klasse D 400, entsprechend DIN EN 124-2 zum oberflächenbündigen Einbau in bituminöse Fahrbahnbeläge mit einbau- und fahrtrichtungsunabhängiger rutschfester Oberfläche, lichte Weite Ø 600 mm, Bauhöhe Rahmen 210 mm, mit Ventilation, Deckel aus Beton und Gusseisen, mit monolithisch verbundener, eingefasster Polyurethan-Einlage mit integrierter Einstieghilfe, mit integrierter Aufnahme eines Schmutzfängers einschließlich Lieferung und Einbau eines Schmutzfängers aus verzinkten Stahlblech mit Kreuzstangen, schwere Ausführung, Loch in der Mitte, nach DIN 1221, mit metallischem Adapterring.
Zum Einbau ist die passende Einbauschalung zu verwenden, Einbau gemäß Herstellerangaben.
Die Abdeckung ist im Zuge der Oberflächenherstellung höhenmäßig dem Bauablauf anzupassen. Alle notwendigen Arbeiten im Zuge des gesamten Asphalteinbaus sind einzurechnen und werden nicht gesondert vergütet.

Hersteller: Hydrotec
Typ: Hydropur SN DN400
Menge: 8,000 St

**1.7.4.20 Vorhandene Schachtabdeckungen ausbauen, aufladen und abfahren**
Vorhandene Schachtabdeckungen sorgfältig ausbauen, aufladen und unternehmerseits abfahren und fachgerecht entsorgen, einschl. aller Stemm- und Nebenarbeiten. Anfallende Deponiegebühren werden nicht gesondert vergütet und sind in den Einheitspreis einzurechnen.
Menge: 8,000 St

**1.7.4.30 Straßeneinlauf Aufsatz PP drehbar 500/500 liefern und versetzen, Pultform**
PP-Straßeneinlauf für Aufsatz 500 x 500 mm, Pultform, Klasse D 400, nach DIN EN 124/ DIN 4052, aus Kunststofffertigteilen lastentkoppelt, teleskopier- und drehbar, mit horizontalen und vertikalen Versteifungs- und Verankerungsrippen, durch integrierte verschiebesichere EPDM-Lippendichtung wasserdicht bis 0,5 bar analog DIN 4030, beständig gegen aggressive Abwässer, Tausalze und Frost, Anschluss für PVC-KG Rohre nach DIN EN 1401 und PP-Rohre nach DIN EN 1852, mit Stutzen DN/OD 160, Abwinklung 15°, liefern, auf ein Betonauflager Beton C 20/25, 20 cm dick, versetzen und entsprechend der Einbau- und Bedienungsanleitung des Herstellers einbauen.
Oberteile kompatibel zu Aufsatz mit umlaufender Tropfkante aus Gusseisen sowie EPS-Schalungshilfe für die Ausbildung des Betonauflagers des Aufsatzes und Einlegen in Aufsatzrahmen gegen Schmutzeintrag in der Bauphase. Bestehend aus einem PP-Boden, rund, drehbar mit Stutzen DN/OD 160, einem PP-Konus mit EPDM-Dichtung, zulässige Abwinklung zum Unterteil bis 10%, Einsteckmaß 270 +/-30mm und einem PP-Ober- / Zwischenteil, zulässige Abwinklung zum Unterteil bis 10%, Einsteckmaß 270 +/- 30mm. Betonauflager Beton C 20/25 für den Aufsatz umlaufend ca. 20 cm,  und 2 cm erhöht zum obersten Ablaufoberteil mit Schalungshilfe herstellen. Ein Kontakt von Heißasphalt mit Kunststoffteilen ist unbedingt zu vermeiden.

Aufsatz aus Beton/Guss, Klasse D 400 entsprechend DIN EN 124 & DIN 1229, gemäß den Anforderungen
der Gütesicherung nach RAL-GZ 692, umlaufender Tropfkante aus Gusseisen zur Aussteifung des Ablaufkörpers, nur in Kombination mit kompatiblem Ablaufkörper, Pultform, Bauhöhe 160, Rahmenaußenmaße 504 x 504, mit HYDROpur-Einlage, Rahmen aus Beton/Gusseisen, hochziehbar, umlaufend geschlossen, mit vorgeformten, bei Bedarf ausschlagbaren Bauzeitentwässerungen, mit dämpfender HYDROpur Einlage aus Polyurethan zwischen Einlage und Rost, mit Eimerauflage für Eimer nach DIN 4052, Rost aus Gusseisen, Schlitzweite 36 mm, Einlaufquerschnitt ca. 883 cm2
Schmutzeimer Form D1 nach DIN 4052-4, niedrige Ausführung, feuerverzinkt, liefern und einbauen.
Bauhöhe gesamt: ca. 720 mm

Der Straßenablauf ist dem Bauablauf nach auf planmäßige Höhe zu setzen. Notwendige Erd-, Nebenarbeiten und die Lieferung der notwendigen Materialien sind in den Einheitspreis einzurechnen und werden nicht gesondert vergütet. Anfallender Aushub ist fachgerecht zu entsorgen, anfallende Deponiegebühren werden nicht gesondert vergütet.
Menge: 13,000 St

##### Titel 1.7.5 Einmessungen

**1.7.5.10 Kanalschächte und Bauwerke geodätisch aufmessen**
Kanalschächte und Bauwerke im Bereich des neu verlegten Kanals geodätisch aufmessen nach UTM-Koordinaten und auf NN-Höhen bestimmen, dies sind Kanaldeckel, sämtliche Rohrsohlen, Podeste, Nennweiten. Die Einmessung ist für jedes Bauwerk bzw. Schacht in Skizzen und Plänen mit eindeutiger Punktnummerierung und den geforderten Daten nachzuweisen. Die Daten sind als ASCII-File auf einem geeigneten Datenträger und als Plan zu übergeben. Die Beschaffung von Vermessungsdaten der Anschlusspunkte ist einzurechnen und wird nicht gesondert vergütet. Bestandsvermessung nach Abschluss der Baumaßnahme

Bestandsvermessung sämtlicher relevanten Bauwerks- und Kanalpunkte in Lage (UTM-Koordinaten) und Höhe (müNN),

Einzuhaltende Anforderungen:
- Einmessen der Lage in UTM-Koordinaten
- Einmessen der Höhen in NN
- Innerhalb der Schächte/Bauwerke sind alle relevanten Höhen und Lagen (ankommende/abgehende Kanäle, Bankett- /Schwellenhöhen, Winkel, Achslagen etc.) und die maßgebenden Bauwerksabmessungen aufzunehmen.
- Lieferung der Vermessungsergebnisse als dxf- oder dwg-Datei
- Katastergrundlage wird seitens des AG gestellt.
- Beschaffung der Anschlusspunkte und Übernahme der anfallenden Kosten durch den AN.
Menge: 8,000 St

**1.7.5.20 Kanalanschlüsse geodätisch aufmessen**
Bestandsvermessung nach Abschluss der Baumaßnahme

Bestandsvermessung sämtlicher relevanten Kanalhausanschlusspunkte in Lage (UTM-Koordinaten) und Höhe (müNN),

Einzuhaltende Anforderungen:
- Einmessen der Lage in UTM-Koordinaten
- Einmessen der Höhen in NN
- Lieferung der Vermessungsergebnisse als dxf- oder dwg-Datei
- Katastergrundlage wird seitens des AG gestellt.
- Beschaffung der Anschlusspunkte und Übernahme der anfallenden Kosten durch den AN.
Menge: 50,000 St
Kostengruppe DIN 276 2018-12: 000

##### Titel 1.7.6 Qualitätssicherung

**1.7.6.10 Bodenanalytik erstellen**
Probennahme und Bodenanalytik zur Bestimmung der Bodenzuordnungswerte nach Ersatzbaustoffverordnung (EBV) erstellen.

Die Probenahme und Analytik sind von einem zugelassenen Bodenlabor durchzuführen und zu dokumentieren. Erforderliche Erdarbeiten sind in den Einheitspreis einzurechnen.
Menge: 2,000 St

**1.7.6.20 Bodenanalytik für Unterbau erstellen**
Probennahme und Bodenanalytik des Unterbaus zur Bestimmung der Zuordnungswerte nach Ersatzbaustoffverordnung (EBV) erstellen.

Die Probenahme und Analytik sind von einem zugelassenen Bodenlabor durchzuführen und zu dokumentieren. Erforderliche Kofferarbeiten sind in den Einheitspreis einzurechnen.
Menge: 2,000 St

### Abschnitt 2 Trinkwasserleitung

*Hinweis: Vorbemerkungen*
Allgemeine Angaben

Die Gemeindewerke Seeheim-Jugenheim planen die Erneuerung von Trinkwasserleitungen aus Asbestzement sowie der Kanalisation im Bereich der Gerhart-Hauptmann-Straße
Ebenso sind die Kanalhausanschlüsse sowie die Anschlussleitungen der Sinkkästen, inkl. der Sinkkästen zu erneuern. Für die Erneuerung der Wasserhausanschlüsse sind nur die Tiefbauarbeiten auszuführen.

In diesem Abschnitt werden nur die Arbeiten an der Trinkwasserleitung nochmals detailliert erläutert. Ansonsten gelten die Vorbemerkungen der Loses Kanal

Wasserleitungsarbeiten

Die Gemeindewerke Seeheim Jugenheim planen die Erneuerung der Wasserleitung in der Gerhart-Hauptmann-Straße einschl. der Wasserhausanschlüsse. Für die Erneuerung der Wasserhausanschlüsse sind nur die Tiefbauarbeiten sowie ggf. Kellerwanddurchführungen auszuführen.

Bei den Bestandswasserleitungen handelt es sich um AZ-Wasserleitungen diese sind teilweise auf einer Länge von ca. 150 m auszubauen und durch PE-Rohren DN/OD 125 auf einer Länge von ca. 300 m zu ersetzen.

Im Bereich der Erneuerung liegen ca. 30 Anschlussleitungen, die größtenteils erneuert werden.

Die provisorische Baustraße wird im Rahmen der Tiefbauarbeiten nach Bedarf rückgebaut und anschließend, nach der Grabenverfüllung, wiederhergestellt.

Die Wasserleitungsverlegung erfolgt kontinuierlich mit der haltungsweisen Verlegung des Kanals auf der gesamten Bauabschnittslänge einschl. dem Einbau der Schieberkreuze.
Die jeweilige Druckprüfung und Entkeimung erfolgen über die gesamte Bauabschnittsstrecke. In diesem Zusammenhang ist folgendes zu beachten:
Nach der Druckprüfung ist die Leitung mit Wasserstoffperoxid zu spülen und Wasserproben zu entnehmen. Die Wasserproben müssen nach der Druckprüfung entnommen werden sonst werden diese nicht anerkannt !

Nach der positiven Wasserprobe erfolgt eine Umhängung auf die vorhandenen Leitungen jeweils abschnittsbezogen.
Die Herstellung der Wasserhausanschlüsse (Tiefbauarbeiten) und die Anbindungen an den Bestand erfolgt in den einzelnen Bauabschnitten abschnittsweise in Absprache mit der Bauüberwachung/Wasserwerk.

Vor der Herstellung einer Erneuerung eines Wasserhausanschlüsse erfolgt eine gemeinsame Begehung der jeweiligen Keller (Bauüberwachung, Wasserwerk, ausführende Firma) zur Festlegung der genauen Ausführung. Die Aufwendungen werden nicht gesondert vergütet.

Im Rahmen der Herstellung der Wasserhausanschlüsse sind Arbeiten bis an die Grundstücke der Anlieger bzw. Kopflöcher direkt an der Grundstücksgrenze durchzuführen. Gräben auf den Privatgrundstücken sind nicht vorgesehen und müssen separat durch die Anlieger beauftragt werden.

Die Einmessung der Wasserleitung und der Wasserhausanschlüsse erfolgt gemäß Leistungstext. Die Kosten sind in die entsprechenden Positionen einzurechnen.

Im Zuge der Baumaßnahme behält sich der AG die Durchführung von Fremdüberwachungen vor.

Sonstiges

Bei der Preisbildung ist zu beachten, dass im Bereich der Baustelle nur die Baufläche zur Verfügung steht. Materiallagerungen sind im Bereich der Baustelle nur bedingt möglich und etwaiges Umsetzen von Materialien gehen zu Lasten des Auftragnehmers. Die Beschaffung von weiteren Lagerflächen hat durch den Auftragnehmer zu erfolgen. Bei Bedarf können Mulden in der Fläche platziert werden, eine gesonderte Vergütung hierfür erfolgt nicht.

Alle betroffenen Versorgungsträger sind vor Baubeginn der Baumaßnahme anzuschreiben und den Anordnungen ist Folge zu leisten. Über getroffene Absprachen ist der AG/BÜ in Kenntnis zu setzen.

Die betroffenen Anlieger sind vor den Sperrungen und Arbeiten am Kanalnetz und der Trinkwasserleitung rechtzeitig (mind. 1 Woche vorab) in Kenntnis zu setzen. Entsprechende Anliegerinformationen sind durch den AN zu erstellen und vor der Verteilung durch den AG freigeben zu lassen.

Die Verkehrssicherung ist gemäß dem genehmigtem Regelplan der Straßenverkehrsbehörde (Ordnungsamt der Gemeinde Seeheim-Jugenheim) aufzubauen, für die Dauer der Baumaßnahme vorzuhalten und nach Beendigung der Maßnahme wieder abzubauen. Die Beantragung der verkehrsrechtlichen Anordnung erfolgt durch den Auftragnehmer. Die Beschilderung ist zweimal täglich zu kontrollieren. Die Protokolle sind der Bauüberwachung wöchentlich vorzulegen.

Durch den AN sind täglich Tagesberichte zu schreiben und wöchentlich bei der Bauüberwachung vorzulegen. Die Kosten hierfür sind einzukalkulieren und werden nicht gesondert vergütet.

Anschlussmöglichkeiten für Baucontainer u. ä. können vom Auftraggeber nicht zur Verfügung gestellt werden. Sie sind bei Bedarf bei den zuständigen Versorgungsträgern selbst zu beantragen.

Qualitätssicherung

Grundsätzlich ist auf schwingungsarme Ausführung zu achten und der Einsatz der Geräte darauf abzustimmen.
Die eingesetzten Geräte sind vor der Inbetriebnahme und während des Betriebes immer auf die zulässigen Schwingungen einzustellen. Zusätzliche Kosten werden hierfür nicht vergütet, die Leistungen sind in die entsprechenden Positionen einzurechnen.

Im Zuge der Ausführung sind sämtliche notwendigen Eigenüberwachungen gem. ZTV A, ZTV E, ZTV Asphalt u. ä. durch den Unternehmer zu veranlassen und nachzuweisen. Zusätzlich werden durch den Auftraggeber noch Fremdüberwachungsprüfungen durchgeführt. Die notwendige Gestellung von Fahrzeugen ist durch den Unternehmer zu leisten.
Sämtliche Eigenüberwachungen sind zeitnah auszuführen und die durch den Auftraggeber beauftragte Bauüberwachung ist rechtzeitig von der Durchführung der Eigenüberwachung zu unterrichten. Nachweise sind vorzulegen.

Vor dem geplanten Einbau von Materialien sind die notwendigen Prüfberichte der Materialien unterschrieben mindestens zwei Wochen vor geplantem Einbau der Bauüberwachung zur Prüfung vorzulegen. Verzögerungen durch nicht fristgerechte Vorlage gehen zu Lasten des AN.

#### Gewerk 2.1 Einrichtung, Hilfsleistungen

##### Titel 2.1.1 Baustelleneinrichtung/-räumung

**2.1.1.10 Baustelle einrichten, Sämtl. LV-Abschn.**
Geräte, Werkzeuge und sonstige Betriebsmittel, die zur vertragsgemäßen Durchführung der Bauleistungen erforderlich sind, auf die Baustelle bringen, bereitstellen und - soweit der Geräteeinsatz nicht gesondert berechnet wird - betriebsfertig aufstellen einschl. der dafür notwendigen Arbeiten. Die erforderlichen festen Anlagen herstellen. Werkstätten, Lagerschuppen und dgl., soweit erforderlich, antransportieren, aufbauen und einrichten. Strom-, Wasser-, Fernsprechanschluss sowie Entsorgungseinrichtungen und dgl. für die Baustelle, soweit erforderlich, herstellen.
Bei Bedarf Zufahrtswege zur Baustelle sowie Lagerplätze, sonstige Platzbefestigungen und Wege im Baustellenbereich anlegen. Oberbodenarbeiten einschl. Beseitigen von Aufwuchs für die Baustelleneinrichtung, soweit erforderlich, ausführen. Flächen beschaffen, sofern die vom AG zur Verfügung gestellten nicht ausreichen. Kosten für Vorhalten, Unterhalten und Betreiben der Geräte, Anlagen und Einrichtungen einschl. Mieten, Pacht, Gebühren und dgl. werden nicht mit dieser Pauschale, sondern mit den Einheitspreisen der betreffenden Teilleistungen vergütet.

Notwendige Absperreinrichtungen und/oder Absturzsicherungen zur Sicherung der Baustelle und/oder Baugruben sind in die Position einzurechnen und werden nicht gesondert vergütet.

Soweit nicht für bestimmte Leistungen (z.B. Bedarfsleistungen) für das Einrichten der Baustelle gesonderte Positionen im Leistungsverzeichnis enthalten sind, gilt die Pauschale für alle Leistungen sämtlicher Abschnitte des Leistungsverzeichnisses.
Menge: 1,000 psch
Kostengruppe DIN 276 2018-12: 000

**2.1.1.20 Baustelle räumen, Sämtl. LV-Abschn.**
Baustelle von allen Geräten, Anlagen, Einrichtungen und dgl. räumen.
Benutzte Flächen und Wege entsprechend dem ursprünglichen Zustand unter Wahrung der landschaftspflegerischen Belange ordnungsgemäß herrichten. Verunreinigungen beseitigen. Soweit nicht für bestimmte Leistungen (z.B. Bedarfsleistungen) für das Räumen der Baustelle gesonderte Positionen im Leistungsverzeichnis enthalten sind, gilt die Pauschale für alle Leistungen sämtlicher Abschnitte des Leistungsverzeichnisses.
Menge: 1,000 psch
Kostengruppe DIN 276 2018-12: 000

**2.1.1.30 Bauzaun liefern, aufst., vorh., abbau. u. abtrans.**
Bauzaun aus Feldern mit Metallrahmen und Stahlgitter Höhe ca. 2,00 m einschl. Standfüssen aus Kunststoff liefern, aufstellen und während der Baumaßnahme vorhalten.Nach Beendigung der Arbeiten ist der Bauzaun abzutransportieren.Hier werden nur zusätzlich auf ausdrückliche Anordnung zu stellende Bauzäune vergütet. Die für die Baustelleneinrichtung/ -sicherung notwendigen Bauzäune sind in die entsprechenden Positionen einzu- kalkulieren.
Menge: 20,000 lfdm

**2.1.1.40 Absturzsicherung liefern, aufst., vorh., abbauen und abtransportieren**
Absturzsicherung rot/weiß, Höhe ca. 1,00 m, Breite nach Wahl des AN, einschl. Standfüssen aus Kunststoff liefern, aufstellen und während der Baumaßnahme vorhalten.Nach Beendigung der Arbeiten ist die Absturzsicherung abzutransportieren.Hier werden nur zusätzlich auf ausdrückliche Anordnung zu stellende Absturzsicherungen vergütet. Die für die Baustelleneinrichtung/ -sicherung notwendigen Absturzsicherungen sind in die entsprechenden Positionen einzukalkulieren.
Menge: 20,000 lfdm

##### Titel 2.1.2 Stundenlohnarbeiten

**2.1.2.10 Verrechnungssatz für Arbeitskraft, BFA**
Stundenlohnarbeiten durch Arbeitskräfte auf Anordnung des AG ausführen.
Der Verrechnungssatz für die jeweilige Arbeitskraft umfasst sämtliche Aufwendungen, insbesondere den tatsächlichen Lohn einschließlich vermögenswirksamer Leistungen mit den Zuschlägen für Gemeinkosten (Sozialkassenbeiträge, Winterbauumlage und dgl.), sowie Lohn- bzw. Gehaltsnebenkosten und Zuschläge für Überstunden.
Der angebotene Einheitspreis gilt unabhängig von der Anzahl der abgerechneten Stunden.

Baufacharbeiter
Menge: 5,000 h
Kostengruppe DIN 276 2018-12: 000

**2.1.2.20 Verrechnungssatz für Baugerät, Kompr.**
Stundenlohnarbeiten durch Baugeräte auf Anordnung des AG ausführen.
Der Verrechnungssatz für das jeweilige Gerät umfasst sämtliche Aufwendungen für den Einsatz, insbesondere Gerätevorhalte- und Betriebsstoffkosten sowie sämtliche Zuschläge einschließlich der Kosten für das Bedienungspersonal.
Der Verrechnungssatz gilt für das zum Zeitpunkt des Abrufes einsatzbereit auf der Baustelle befindliche Baugerät. Vergütet werden die tatsächlich geleisteten Arbeitsstunden. Der angebotene Einheitspreis gilt unabhängig von der Anzahl der abgerechneten Stunden.

Kompressor
Menge: 5,000 h
Kostengruppe DIN 276 2018-12: 000

**2.1.2.30 Verrechnungssatz für LKW, LKW-Kipper 8 t**
Stundenlohnarbeiten durch Lastkraftwagen auf Anordnung des AG ausführen.
Der Verrechnungssatz für den jeweiligen LKW umfasst sämtliche Aufwendungen für den Einsatz des LKW, insbesondere Gerätevorhalte- und Betriebsstoffkosten sowie sämtliche Zuschläge einschließlich der Kosten für den Fahrer.
Der Verrechnungssatz gilt für das zum Zeitpunkt des Abrufes einsatzbereit auf der Baustelle befindliche Fahrzeug. Vergütet werden die tatsächlich geleisteten Arbeitsstunden nach der tatsächlichen Nutzlast des jeweiligen LKW (ohne Erhöhung der Nutzlaststufe für Sonderfahrzeuge). Der angebotene Einheitspreis gilt unabhängig von der Anzahl der abgerechneten Stunden.

LKW-Kipper, ca. 8 t Nutzlast.
Menge: 5,000 h
Kostengruppe DIN 276 2018-12: 000

**2.1.2.40 Verrechnungssatz für Baugerät, Verd.-gerät**
Stundenlohnarbeiten durch Baugeräte auf Anordnung des AG ausführen.
Der Verrechnungssatz für das jeweilige Gerät umfasst sämtliche Aufwendungen für den Einsatz, insbesondere Gerätevorhalte- und Betriebsstoffkosten sowie sämtliche Zuschläge einschließlich der Kosten für das Bedienungspersonal.
Der Verrechnungssatz gilt für das zum Zeitpunkt des Abrufes einsatzbereit auf der Baustelle befindliche Baugerät. Vergütet werden die tatsächlich geleisteten Arbeitsstunden. Der angebotene Einheitspreis gilt unabhängig von der Anzahl der abgerechneten Stunden.

Verdichtungsgerät AT 2000
Menge: 5,000 h
Kostengruppe DIN 276 2018-12: 000

**2.1.2.50 Verrechnungssatz für Baugerät, Radlader 7,5 t**
Stundenlohnarbeiten durch Baugeräte auf Anordnung des AG ausführen.
Der Verrechnungssatz für das jeweilige Gerät umfasst sämtliche Aufwendungen für den Einsatz, insbesondere Gerätevorhalte- und Betriebsstoffkosten sowie sämtliche Zuschläge einschließlich der Kosten für das Bedienungspersonal.
Der Verrechnungssatz gilt für das zum Zeitpunkt des Abrufes einsatzbereit auf der Baustelle befindliche Baugerät. Vergütet werden die tatsächlich geleisteten Arbeitsstunden. Der angebotene Einheitspreis gilt unabhängig von der Anzahl der abgerechneten Stunden.

Radlader ca. 7,5 t Betriebsgewicht
Menge: 5,000 h
Kostengruppe DIN 276 2018-12: 000

**2.1.2.60 Verrechnungssatz für Baugerät, Bagger 20 t**
Stundenlohnarbeiten durch Baugeräte auf Anordnung des AG ausführen.
Der Verrechnungssatz für das jeweilige Gerät umfasst sämtliche Aufwendungen für den Einsatz, insbesondere Gerätevorhalte- und Betriebsstoffkosten sowie sämtliche Zuschläge einschließlich der Kosten für das Bedienungspersonal.
Der Verrechnungssatz gilt für das zum Zeitpunkt des Abrufes einsatzbereit auf der Baustelle befindliche Baugerät. Vergütet werden die tatsächlich geleisteten Arbeitsstunden. Der angebotene Einheitspreis gilt unabhängig von der Anzahl der abgerechneten Stunden.

Bagger ca. 20 t Betriebsgewicht
Menge: 5,000 h
Kostengruppe DIN 276 2018-12: 000

**2.1.2.70 Verrechnungssatz für Baugerät, Saugbagger 20 t**
Stundenlohnarbeiten durch Baugeräte auf Anordnung des AG ausführen.
Der Verrechnungssatz für das jeweilige Gerät umfasst sämtliche Aufwendungen für den Einsatz, insbesondere Gerätevorhalte- und Betriebsstoffkosten sowie sämtliche Zuschläge einschließlich der Kosten für das Bedienungspersonal.
Der Verrechnungssatz gilt für das zum Zeitpunkt des Abrufes einsatzbereit auf der Baustelle befindliche Baugerät. Vergütet werden die tatsächlich geleisteten Arbeitsstunden. Der angebotene Einheitspreis gilt unabhängig von der Anzahl der abgerechneten Stunden.

Saugbagger ca. 20 t Betriebsgewicht
Menge: 5,000 h
Kostengruppe DIN 276 2018-12: 000

##### Titel 2.1.3 Verkehrssicherung

**2.1.3.10 prov. Übergänge bei Gräben herstellen, vorhalten, abbauen und abfahren**
Provisorische Übergänge für Fahrzeuge bis 5,0 t über ausgehobenen Gräben im Bereich von Grundstückszufahrten aus Stahlplatten herstellen, bei Bedarf umsetzen und über die gesamte Bauzeit vorhalten. In Abhängigkeit des Baufortschrittes sind die Übergänge unternehmerseits aufzunehmen und abzufahren.Die Ausführung der Übergänge ist gem. der UVV herzustellen und während der gesamten Bauzeit baulich zu unterhalten, einschl. Lieferung der erforderlichen Materialien.Breite der Übergänge: 2,75 mlichte Breite: 0,8 bis 1,90 m
Menge: 5,000 St

**2.1.3.20 Grabenbrücke herstellen, vorhalten, abbauen und abfahren**
Grabenbrücke mit Geländer aus Aluminium für Fußgänger über ausgehobenen Gräben im Bereich von Grundstückszuwegen herstellen, bei Bedarf umsetzen und über die gesamte Bauzeit vorhalten.
In Abhängigkeit des Baufortschrittes sind die Übergänge unternehmerseits aufzunehmen und abzufahren.Die Ausführung der Übergänge ist gem. der UVV herzustellen und während der gesamten Bauzeit baulich zu unterhalten, einschl. Lieferung der erforderlichen Materialien.
Grabenbrücke 3,20 m x 1,00 m
Menge: 30,000 St

#### Gewerk 2.2 Aufbrucharbeiten

*Hinweis: Vorbemerkungen*
Ausgebaute nicht zur Wiederverwendung vorgesehene Materialien gehen grundsätzlich in den Besitz des AN über und der AN hat für die ordnungsgemäße Entsorgung der einzelnen Materialien Sorge zu tragen. Auf Anforderung durch den AG oder die Bauüberwachung sind die entsprechenden Entsorgungsnachweise vorzulegen. Anfallende Deponiekosten werden nicht gesondert vergütet und sind einzurechnen.

Werden Kanal-/ Wasserleitungen in Straßen mit Asphaltdecke verlegt, dann sind die Grabenkanten mit einem geeigneten Asphaltschneider geradlinig abzutrennen.

Innerhalb des Baustreifens vorgefundene Grenzsteine sind im Einvernehmen mit dem AG und der Bauüberwachung durch den AN zu sichern.

##### Titel 2.2.1 Fahrbahn- und Gehwegaufbrucharbeiten

**2.2.1.10 Asphaltdecke aufnehmen, bis 25 cm, aufladen und abfahren, Straße**
Asphaltdecke im Straßenbereich ohne Unterbau ausbauen, aufladen und unternehmerseits abtransportieren. Nach Wahl des AN mit Fräse/ Bagger. Eventuell anfallende Deponiegebühren sind in den Einheitspreis einzukalkulieren und werden nicht gesondert vergütet.Gesamtaufbruchtiefe bis 25 cm
Menge: 100,000 m3

**2.2.1.20 Unterbau Homogenbereich A bis 0,65 m auskoffern, aufladen und abfahren**
Unterbau und unbefestigte Flächen Homogenbereich A nach DIN 18300, bis 0,65 m auskoffern, aufladen und unternehmerseits abfahren.
Eventuell anfallende Deponiegebühren sind in den Einheitspreis einzukalkulieren und werden nicht gesondert vergütet.
Material: BM - 0
Menge: 250,000 m3

**2.2.1.30 Baustraße, prov. STS/FSS auskoffern**
Provisorischer Straßenaufbau (Baustraße) aus Schotter auskoffern, aufladen, unternehmerseits abfahren und fachgerecht entsorgen.
Eventuell anfallende Deponiegebühren sind in den Einheitspreis einzukalkulieren und werden nicht gesondert vergütet.

Die Erschwernis durch Einbauteile (Schieber/ Hydrantenkappen und Schachtabdeckungen sowie Bordsteine/Rinnen) ist zu berücksichtigen und wird nicht gesondert vergütet.

Stärke: bis 0,30 m
Material: BM-0
Menge: 120,000 m3

**2.2.1.40 Frostschutzschicht für HA ausbauen, aufladen, zwischenlagern und wiedereinbauen**
Für die Herstellung der Hausanschlüsse vorhandene Baustraße, bis -0,30 m auskoffern, aufladen und seitlich lagern.

Nach dem Verschließen des Rohrgrabens seitlich lagerndes Material aufnehmen, antransportieren und fachgerecht einschl. lagenweisen verdichten einbauen.
Menge: 20,000 m3

**2.2.1.50 Beton stemmen**
Vorhandene Betonteile und Betoneinfriedigungen aller Festigkeitsklassen, einschl. Stahlbeton, mittels Kompressor abstemmen, ausbauen, aufladen und unternehmerseits abfahren.In den Einheitspreis sind sämtliche Leistungen, das notwendige Personal, die Geräte sowie das Umsetzen und Vorhalten einzurechnen. Die Ausführung erfolgt in Einzelbereichen.
Eventuell anfallende Deponiegebühren sind in den Einheitspreis einzukalkulieren und werden nicht gesondert vergütet.
Menge: 10,000 m3

##### Titel 2.2.2 Bordsteine, Rinnenplatten

**2.2.2.10 Hoch- u. Tiefbordsteine ausb., aufladen und abfahren**
Vorhandene Hochborde und Tiefbordsteine ausbauen, aufladen und unternehmerseits abfahren. Anfallender Unterbeton ist aufzuladen und unternehmerseits abzufahren.Eventuell anfallende Deponiegebühren sind in den Einheitspreis einzukalkulieren und werden nicht gesondert vergütet.
Menge: 50,000 lfdm

**2.2.2.20 Rinne ausb., aufladen und abfahren**
Rinnenplatten 30/30/8 oder 10 cm und 30/15/8 oder 10 cm oder Doppelrinnensteine 16/16/14 ausbauen, aufladen und unternehmerseits abfahren. Anfallender Unterbeton ist ggf. zu schneiden, bis 25 cm zu schneiden, aufzuladen und unternehmerseits abzufahren.Eventuell anfallende Deponiegebühren sind in den Einheitspreis einzukalkulieren und werden nicht gesondert vergütet.
Menge: 10,000 m2

**2.2.2.30 Hoch- u. Tiefbordsteine ausb., und zwischenlagern**
Vorhandene Hochborde und Tiefbordsteine vorsichtig ausbauen, abfahren, zur Wiederverwendung säubern und zwischenlagern, einschl. Auf- und Abladen. Anfallender Unterbeton ist aufzuladen und unternehmerseits abzufahren.Eventuell anfallende Deponiegebühren sind in den Einheitspreis einzukalkulieren und werden nicht gesondert vergütet.
Menge: 10,000 lfdm

##### Titel 2.2.3 Pflaster, Gehwegplatten

**2.2.3.10 Verbundpflaster 8 und 10 cm stark ausbauen und zwischenlagern**
Verbundpflaster in öffentlichen und privaten Flächen, 8 und 10 cm stark aufnehmen, im Baufeld zwischenlagern auf Paletten, zur Wiederverwendung säubern und lagern, einschl. Auf- und Abladen.

Es handelt sich um Einzelflächen
Menge: 40,000 m2

**2.2.3.20 Verbundpflaster, 8 und 10 cm stark, ausbauen und abfahren**
Verbundpflaster in öffentlichen und privaten Flächen, 8 und 10 cm stark aufnehmen, aufladen und unternehmerseits abfahren.Eventuell anfallende Deponiegebühren sind in den Einheitspreis einzukalkulieren und werden nicht gesondert vergütet.

Es handelt sich um Einzelflächen
Menge: 10,000 m2

#### Gewerk 2.3 Wiederherstellung

*Hinweis: Vorbemerkungen*
Bei der Herstellung der Straßen und Wege sind die aktuellen Vorschriften der ZTVE-StB, ZTVA-StB, ZTV-Asphalt-StB, ZTV-Pflaster-StB, der RSTO 20 u. ä. zu beachten und anzuwenden.

Die notwendigen Eigenkontrollen der Verdichtung, Probennahme für Bitumen u. ä. zur Qualitätssicherung sind auszuführen. Sämtliche Eigenkontrollen für Lastplattenversuche auf Erdplanum und Schottertragschicht sowie die Probennahme beim Einbau bitumenhaltiger Schichten sind einzurechnen und werden nicht gesondert vergütet.Bei der Anbindung neuer Asphaltflächen an bestehende Asphaltflächen sind die Vorschriften der einzelnen Schichtenverbunde einschl. der notwendigen Asphaltschnitte zu berücksichtigen.Eignungsnachweise für alle Materialien sind spätestens 2 Wochen vor Einbau zur Freigabe vorzulegen.

Für alle eingebauten Materialien sind Materialnachweise im Original vorzulegen.

##### Titel 2.3.1 Fahrbahn-/Gehwegunterbau

**2.3.1.10 Grobplanum herstellen, Abweichung +/- 3 cm**
Grobplanum im Gehweg-, Privaten und Straßenbereich vor der Herstellung des Unterbaus profilgemäß nach Angabe mit einer Genauigkeit von +/- 3 cm herstellen und fachgerecht verdichten.Verdichtung EV 2 : > 45 MN/m²Verhältniswert EV 2/EV 1 < 2,1

Die Erschwernis durch Einbauteile (Schieber/ Hydrantenkappen und Schachtabdeckungen sowie Bordsteine/Rinnen) ist zu berücksichtigen und wird nicht gesondert vergütet.
Menge: 50,000 m2

**2.3.1.20 Feinplanum herstellen, Abweichung +/- 1 cm**
Feinplanum gem. ZTVE im Gehweg-, Privaten und Straßenbereich vor der Herstellung des Oberbaus profilgemäß nach Angabe mit einer Genauigkeit von +/- 1 cm herstellen und fachgerecht verdichten.Verdichtung EV 2 : gemäß RStOVerhältniswert EV 2/EV 1 < 2,1.

Die Erschwernis durch Einbauteile (Schieber/ Hydrantenkappen und Schachtabdeckungen sowie Bordsteine/Rinnen) ist zu berücksichtigen und wird nicht gesondert vergütet.
Menge: 50,000 m2

**2.3.1.30 Frostschutzschicht herstellen, Dicke bis 45 cm, EV2 = 120 MN/m2, K = 0/45, DPr=103 v.**
Frostschutzschicht im Straßen-/Gehwegbereich herstellen, einschl. Lieferung des gebrochenen Materials.Einbaudicke 45 cm.Einstufung des gelieferten Material BM-0 gem. Ersatzbaustoffverordnung (EBV). Verformungsmodul EV2 auf der Oberfläche min. 120 MN/m2. Körnung 0/45. Verdichtungsgrad DPr min. 103 v.H.. Korn größer 2 mm = Gebrochenes Naturgestein, Korn bis 2 mm = Brechsand. Nachweis der Sieblinie ist vorzulegen.

Die Erschwernis durch Einbauteile (Schieber/ Hydrantenkappen und Schachtabdeckungen sowie Bordsteine/Rinnen) ist zu berücksichtigen und wird nicht gesondert vergütet.
Menge: 250,000 m3

**2.3.1.40 Baustraße herstellen & unterhalten Dicke b 30 cm, K = 0/45**
Schottertragschicht im Bereich der Baustraße herstellen, und für die Dauer der Maßnahme unterhalten.
Einschl. Lieferung des gebrochenen Materials.
Einbaudicke 10 – 30  cm.
Einstufung des gelieferten Material bis max. BM-0 gem EBV. Körnung 0/45. Verdichtungsgrad DPr min. 103 v.H.. Korn größer 2 mm = gebrochenes Gestein, Korn bis 2 mm = Brechsand. Eignungsnachweis und Sieblinie sind vor Einbau vorzulegen.
Die Kosten für die Herstellung des Planums (Grob-/Feinplanum) sind einzurechnen und werden nicht gesondert vergütet.
Die Erschwernis durch Einbauteile (Schieber/ Hydrantenkappen und Schachtabdeckungen sowie Bordsteine/Rinnen) ist zu berücksichtigen und wird nicht gesondert vergütet.
Menge: 120,000 m3

**2.3.1.50 Schottertragschicht herstellen, Dicke 10 - 25 cm, EV2 = 150 MN/m2, K = 0/32, DPr=103 v.H.**
Schottertragschicht ZTV SoB-StB im Straßen- und Gehwegbereich herstellen, einschl. Lieferung und Einbau des gebrochenen Materials.
Einbaudicke 10 - 25 cm.
Einstufung des gelieferten Material bis BM-0 gem. Ersatzbaustoffverordnung (EBV)
Verformungsmodul EV2 auf der Oberfläche min. 150 MN/m2.
Körnung 0/32 Verdichtungsgrad DPr min. 103 v.H.
U mind. 13
Baustoffgemisch für Schottertragschicht ohne industriell hergestellte Gesteinskörnungen.

Die Erschwernis durch Einbauteile (Schieber/ Hydrantenkappen und Schachtabdeckungen sowie Bordsteine/Rinnen) ist zu berücksichtigen und wird nicht gesondert vergütet.
Eignungsnachweis und Sieblinie sind vor Einbau vorzulegen
Menge: 10,000 m3

##### Titel 2.3.2 Asphaltarbeiten

**2.3.2.10 Polymermodifizierte Bitumenemulsion aufsprühen**
Polymermodifizierte Bitumenemulsion C60BP1-S liefern und gleichmäßig und vollflächig aufsprühen, verschmutzte Unterlage bzw. einzelne verschmutzte Stellen vorher reinigen.
Kehrgut in Eigentum des AN übernehmen und von der Baustelle entfernen. Eventuell anfallende Deponiegebühren sind in den Einheitspreis einzukalkulieren und werden nicht gesondert vergütet.
Bitumenemulsions-Menge auf Tragschicht: 300 g/m2
Bitumenemulsions-Menge auf Binderschicht: 250 g/m2.

Die Erschwernis durch Einbauteile (Schieber/ Hydrantenkappen und Schachtabdeckungen sowie Bordsteine/Rinnen) ist zu berücksichtigen und wird nicht gesondert vergütet.
Menge: 500,000 m2

**2.3.2.20 Bituminoese Tragschicht einbauen, AC 32 TS, Fahrbahn, Dicke 14 cm**
Asphalttragschicht aus Asphaltmischgut AC 32 T S gemäß ZTV-Asphalt-StB 26, Teil 1 und TL Asphalt-StB 26 liefern und herstellen.

Einbau in Fahrbahnflächen maschinell / von Hand, einschließlich der erforderlichen Verdichtung gemäß ZTV-Asphalt-StB 26.

Asphaltmischgut: AC 32 T S
Einbaudicke: 14 cm
Resultierendes Bindemittel: Bitumenpaar [50/70 // 50/80 VL]
Gesteinskörnungsgemisch mit abgestufter Korngrößenverteilung
Anteil gebrochener Kornoberfläche C 50/30
Hohlraumgehalt 4,0 – 6,0 Vol.-%
Das resultierende Bindemittel ist unter Berücksichtigung des eingesetzten Asphaltgranulats sowie gegebenenfalls eingesetzter Zusätze zur Temperaturabsenkung entsprechend den Anforderungen der TL Asphalt-StB 26 einzuhalten.
Die Verwendung von Asphaltgranulat ist gemäß TL Asphalt-StB 26 zulässig.

Die Herstellung und der Einbau haben unter Beachtung der Anforderungen der ZTV-Asphalt-StB 26 und TL Asphalt-StB 26 an temperaturabgesenkten Asphalt zu erfolgen.

Mitverwendung von Ausbauasphalt ist zulässig. Eignungsnachweise sind vor Einbau vorzulegen.

Der erforderliche Eignungsnachweis für das Asphaltmischgut ist dem Auftraggeber rechtzeitig vor Beginn der Asphaltarbeiten vorzulegen. Im Eignungsnachweis sind insbesondere die Zusammensetzung des Asphaltmischgutes, das eingesetzte Bindemittel sowie das sich daraus ergebende resultierende Bindemittel nachzuweisen.
Der erforderliche Walzplan ist eine Woche vor Asphalteinbau vorzulegen.

Die Erschwernis durch Einbauteile (Schieber/ Hydrantenkappen und Schachtabdeckungen sowie Bordsteine/Rinnen) ist zu berücksichtigen und wird nicht gesondert vergütet.
Menge: 500,000 m2

**2.3.2.30 Bituminoese Tragschicht einbauen, AC 32 TS, Fahrbahn, Dicke 14 cm**
Asphalttragschicht aus Asphaltmischgut AC 32 T S gemäß ZTV-Asphalt-StB 26, Teil 1 und TL Asphalt-StB 26 liefern und herstellen.

Einbau in Fahrbahnflächen maschinell / von Hand, einschließlich der erforderlichen Verdichtung gemäß ZTV-Asphalt-StB 26.

Asphaltmischgut: AC 32 T S
Einbaudicke: 14 cm
Resultierendes Bindemittel: Bitumenpaar [50/70 // 50/80 VL]
Gesteinskörnungsgemisch mit abgestufter Korngrößenverteilung
Anteil gebrochener Kornoberfläche C 50/30
Hohlraumgehalt 4,0 – 6,0 Vol.-%
Das resultierende Bindemittel ist unter Berücksichtigung des eingesetzten Asphaltgranulats sowie gegebenenfalls eingesetzter Zusätze zur Temperaturabsenkung entsprechend den Anforderungen der TL Asphalt-StB 26 einzuhalten.
Die Verwendung von Asphaltgranulat ist gemäß TL Asphalt-StB 26 zulässig.

Die Herstellung und der Einbau haben unter Beachtung der Anforderungen der ZTV-Asphalt-StB 26 und TL Asphalt-StB 26 an temperaturabgesenkten Asphalt zu erfolgen.

Mitverwendung von Ausbauasphalt ist zulässig. Eignungsnachweise sind vor Einbau vorzulegen.

Der erforderliche Eignungsnachweis für das Asphaltmischgut ist dem Auftraggeber rechtzeitig vor Beginn der Asphaltarbeiten vorzulegen. Im Eignungsnachweis sind insbesondere die Zusammensetzung des Asphaltmischgutes, das eingesetzte Bindemittel sowie das sich daraus ergebende resultierende Bindemittel nachzuweisen.
Der erforderliche Walzplan ist eine Woche vor Asphalteinbau vorzulegen.

Abgerechnet wird nach Liefer-/ Wiegeschein.

Die Erschwernis durch Einbauteile (Schieber/ Hydrantenkappen und Schachtabdeckungen sowie Bordsteine/Rinnen) ist zu berücksichtigen und wird nicht gesondert vergütet.
Menge: 5,000 t

**2.3.2.40 Asphaltbeton AC 11 DS einbauen, Dicke 4,0 cm**
Asphaltdeckschicht aus Asphaltbeton AC 11 D S gemäß ZTV-Asphalt-StB 26, Teil 1, TL Asphalt-StB 26 und den einschlägigen technischen Regelwerken liefern und herstellen.

Einbau in Fahrbahnflächen maschinell / von Hand, einschließlich der erforderlichen Verdichtung gemäß ZTV-Asphalt-StB 26, mit Abstreumaterial abstreuen und einwalzen.

Asphaltmischgut: AC 11 D S
Einbaudicke: 4,0 cm
Resultierendes Bindemittel: Bitumenpaar [50/70 // 50/80 VL]
Gesteinskörnung mit abgestufter Korngrößenverteilung
Anteil gebrochener Kornoberfläche C 90/1
Hohlraumgehalt 2,5 - 3,5 Vol.-%
Das resultierende Bindemittel ist unter Berücksichtigung des eingesetzten Asphaltgranulats sowie gegebenenfalls eingesetzter Zusätze zur Temperaturabsenkung entsprechend den Anforderungen der TL Asphalt-StB 26 einzuhalten.
Die Verwendung von Asphaltgranulat ist gemäß TL Asphalt-StB 26 zulässig.

Die Herstellung und der Einbau haben unter Beachtung der Anforderungen der ZTV-Asphalt-StB 26 und TL Asphalt-StB 26 an temperaturabgesenkten Asphalt zu erfolgen.

Abstumpfungsmaßnahme:
Die noch heiße Oberfläche ist mit gebrochener Gesteinskörnung der Lieferkörnung 1/3 gleichmäßig abzustreuen und einzuwalzen.
Abstreumaterial: gebrochene Gesteinskörnung 1/3
Abstreumenge: 0,5 bis 1,0 kg/m²
PSV angegeben (53)

Die erforderliche Abstumpfungsmaßnahme einschließlich Lieferung, gleichmäßiger Verteilung und Einwalzen des Abstreumaterials ist in den Einheitspreis einzurechnen.

Mit zur Leistung gehört die fachgerechte Verbindung der neuen Asphaltbetondecke mit der vorhandenen Fahrbahndecke, ausgefranzte Fahrbahnränder sind ordnungsgemäß anzuschneiden.

Der erforderliche Eignungsnachweis für das Asphaltmischgut ist dem Auftraggeber rechtzeitig vor Beginn der Asphaltarbeiten vorzulegen. Im Eignungsnachweis sind insbesondere die Zusammensetzung des Asphaltmischgutes, das eingesetzte Bindemittel sowie das sich daraus ergebende resultierende Bindemittel nachzuweisen.
Der erforderliche Walzplan ist eine Woche vor Asphalteinbau vorzulegen.

Die Erschwernis durch Einbauteile (Schieber/ Hydrantenkappen und Schachtabdeckungen sowie Bordsteine/Rinnen) ist zu berücksichtigen und wird nicht gesondert vergütet.
Menge: 500,000 m2

**2.3.2.50 Asphaltbeton AC 11 DS einbauen, Dicke 4,0 cm**
Asphaltdeckschicht aus Asphaltbeton AC 11 D S gemäß ZTV-Asphalt-StB 26, Teil 1, TL Asphalt-StB 26 und den einschlägigen technischen Regelwerken liefern und herstellen.

Einbau in Fahrbahnflächen maschinell / von Hand, einschließlich der erforderlichen Verdichtung gemäß ZTV-Asphalt-StB 26, mit Abstreumaterial abstreuen und einwalzen.

Asphaltmischgut: AC 11 D S
Einbaudicke: 4,0 cm
Resultierendes Bindemittel: Bitumenpaar [50/70 // 50/80 VL]
Gesteinskörnung mit abgestufter Korngrößenverteilung
Anteil gebrochener Kornoberfläche C 90/1
Hohlraumgehalt 2,5 - 3,5 Vol.-%
Das resultierende Bindemittel ist unter Berücksichtigung des eingesetzten Asphaltgranulats sowie gegebenenfalls eingesetzter Zusätze zur Temperaturabsenkung entsprechend den Anforderungen der TL Asphalt-StB 26 einzuhalten.
Die Verwendung von Asphaltgranulat ist gemäß TL Asphalt-StB 26 zulässig.

Die Herstellung und der Einbau haben unter Beachtung der Anforderungen der ZTV-Asphalt-StB 26 und TL Asphalt-StB 26 an temperaturabgesenkten Asphalt zu erfolgen.

Abstumpfungsmaßnahme:
Die noch heiße Oberfläche ist mit gebrochener Gesteinskörnung der Lieferkörnung 1/3 gleichmäßig abzustreuen und einzuwalzen.
Abstreumaterial: gebrochene Gesteinskörnung 1/3
Abstreumenge: 0,5 bis 1,0 kg/m²
PSV angegeben (53)

Die erforderliche Abstumpfungsmaßnahme einschließlich Lieferung, gleichmäßiger Verteilung und Einwalzen des Abstreumaterials ist in den Einheitspreis einzurechnen.

Mit zur Leistung gehört die fachgerechte Verbindung der neuen Asphaltbetondecke mit der vorhandenen Fahrbahndecke, ausgefranzte Fahrbahnränder sind ordnungsgemäß anzuschneiden.

Der erforderliche Eignungsnachweis für das Asphaltmischgut ist dem Auftraggeber rechtzeitig vor Beginn der Asphaltarbeiten vorzulegen. Im Eignungsnachweis sind insbesondere die Zusammensetzung des Asphaltmischgutes, das eingesetzte Bindemittel sowie das sich daraus ergebende resultierende Bindemittel nachzuweisen.
Der erforderliche Walzplan ist eine Woche vor Asphalteinbau vorzulegen.

Abgerechnet wird nach Liefer-/ Wiegeschein.

Die Erschwernis durch Einbauteile (Schieber/ Hydrantenkappen und Schachtabdeckungen sowie Bordsteine/Rinnen) ist zu berücksichtigen und wird nicht gesondert vergütet.
Menge: 5,000 t

##### Titel 2.3.3 Bordsteine/Rinnenplatten

**2.3.3.10 Rundbord Beton 15/22/100, liefern und versetzen**
Beton-Rundbordsteine Profil 15/22 cm liefern und in Beton C20/25 mind. 20 cm dick mit Betonrückenstütze, 70 l/lfdm höhen- und fluchtgerecht versetzen.
Die Druckfestigkeit des Fundamentbetons und der Rückenstütze am fertigen Bauteil muss mindestens 15,0 N/mm² betragen.
Witterungswiderstand:  Klasse D
Festigkeitsklasse:  Klasse T
Abriebwiderstand:  Klasse I
ansonsten Güteeigenschaften nach DIN EN 1340.
Der Unterbeton ist zweilagig einzubauen, erste Lage (min. 3/4 der Höhe) durch Stampfen verdichten, zweite Lage "frisch in frisch", um das erforderliche Setzmaß überhöht einbringen. Die Rückenstütze min. 15 cm breit, in Schalung einbringen und verdichten, "frisch in frisch", mit dem Unterbeton, bis 10 cm unter OK Bordstein, Oberfläche 3 cm nach außen geneigt. Dehnungsfugen über die gesamte Konstruktion sind alle 5 m herzustellen durch Einlegen einer Dehnscheibe aus Hartgummi oder Kunststoff, auch durch den Unterbeton. Dehnscheibe im Bereich der Steine ausschneiden, so dass die Scheiben angepresst werden können. Die entsprechenden Materiallieferungen sind einzukalkulieren und werden nicht gesondert vergütet.
Notwendige Erdarbeiten für den Bordsteingraben, sowie Planum und Unterbau, sind in den Einheitspreis einzurechnen und werden nicht gesondert vergütet.

ES handelt sich um Einzellängen.
Menge: 20,000 lfdm

**2.3.3.20 Hochbordsteine 12/15/22 abgerundet, liefern und versetzen**
Beton-Hochbordsteine Profil 12/15/22 cm liefern und in Beton C16/20 mind. 20 cm dick nach DIN 18318 mit Betonrückenstütze, 70 l/lfdm höhen- und  fluchtgerecht mit 3 bis 5 mm breiten Fugen versetzen. Diese Fugen werden nicht verfugt.
Die Druckfestigkeit des Fundamentbetons und der Rückenstütze am fertigen Bauteil muss mindestens 15,0 N/mm² betragen.
Witterungswiderstand :  Klasse DFestigkeitsklasse:  Klasse TAbriebwiderstand:  Klasse IGüteeigenschaften nach DIN EN 1340 Der Unterbeton ist zweilagig einzubauen, erste Lage ( min. 3/4 der Höhe) durch Stampfen verdichten, zweite Lage "frisch in frisch", um das erforderliche Setzmaß überhöht einbringen. Die Rückenstütze min. 15 cm breit, in Schalung einbringen und verdichten, "frisch in frisch", mit dem Unterbeton, bis 10 cm unter OK Bordstein, Oberfläche 3 cm nach außen geneigt. Dehnungsfugen sind alle 6 m herzustellen durch Einlegen einer Dehnscheibe aus Hartgummi oder Kunststoff. Dehnscheibe im Bereich der Steine ausschneiden, so dass die Scheiben angepresst werden können. Die entsprechenden Materiallieferungen  sind einzukalkulieren und werden nicht gesondert vergütet. Notwendige Erdarbeiten für den Bordsteingraben, sowie Planum und Unterbau, sind in den Einheitspreis einzurechnen und werden nicht gesondert vergütet.
Anfallender Aushub ist aufzunehmen und unternehmerseits abzufahren. Eventuell anfallende Deponiegebühren sind einzurechnen und werden nicht gesondert vergütet.
Menge: 30,000 lfdm

**2.3.3.30 Betonrinnenplatten 30/15/10 liefern und verlegen**
Betonrinnenplatten 30/30/10 oder 30/15/10 liefern, auf 20 cm Unterbeton C20/25 in 3 cm kunststoffmodifiziertem Zementmörtel verlegen und satt einschlämmen. Dehnungsfugen sind alle 6 m herzustellen durch Einlegen einer Dehnscheibe aus Hartgummi oder Kunststoff. Dehnscheibe im Bereich der Steine ausschneiden, so dass die Scheiben angepresst werden können.Notwendige Erdarbeiten, sowie Planum und Unterbau, sind in den Einheitspreis einzurechnen und werden nicht gesondert vergütet.

Es handelt sich um Einzellängen.
Menge: 10,000 m2

**2.3.3.40 Trennschnitt Rinnensteine, als Zulage**
Trennschnitt an Rinnensteinen herstellen, für das Einpassen und Angleichen von Rinnensteinen, Anlegen von Radien, Schrägen, als Zulage.Ausführung nur nach Angabe der Bauüberwachung.
Ein Schnitt entspricht der Breite der Rinne, dies gilt auch für Würfelrinnen o.ä..
Menge: 5,000 St

**2.3.3.50 Hoch - u. Tiefbordsteine zwischenlagernd aufnehmen und verlegen**
Hoch- und Tiefbordsteine auf Zwischenlagerplatz lagernd und gereinigt aufnehmen, antransportieren und in Beton C20/25 mind. 20 cm dick mit Betonrückenstütze, 70 l/lfdm höhen- und fluchtgerecht versetzen.
Die Druckfestigkeit des Fundamentbetons und der Rückenstütze am fertigen Bauteil muss mindestens 15,0 N/mm² betragen.
Witterungswiderstand:  Klasse D
Festigkeitsklasse:  Klasse T
Abriebwiderstand:  Klasse I
ansonsten Güteeigenschaften nach DIN EN 1340.
Der Unterbeton ist zweilagig einzubauen, erste Lage (min. 3/4 der Höhe) durch Stampfen verdichten, zweite Lage "frisch in frisch", um das erforderliche Setzmaß überhöht einbringen. Die Rückenstütze min. 15 cm breit, in Schalung einbringen und verdichten, "frisch in frisch", mit dem Unterbeton, bis 10 cm unter OK Bordstein, Oberfläche 3 cm nach außen geneigt. Dehnungsfugen über die gesamte Konstruktion sind alle 5 m herzustellen durch Einlegen einer Dehnscheibe aus Hartgummi oder Kunststoff, auch durch den Unterbeton. Dehnscheibe im Bereich der Steine ausschneiden, so dass die Scheiben angepresst werden können. Die entsprechenden Materiallieferungen sind einzukalkulieren und werden nicht gesondert vergütet.
Notwendige Erdarbeiten für den Bordsteingraben, sowie Planum und Unterbau, sind in den Einheitspreis einzurechnen und werden nicht gesondert vergütet.
Menge: 10,000 lfdm

**2.3.3.60 Übergangssteine Hochbord auf Rundbord re oder li, liefern u. versetzen**
Übergangs-/Verbindungssteine Hochbord auf Rundbord, Profil 15/30 auf 15/22 cm rechts und links gem. DIN EN 1340 Typ DTI, DIN 483 und DIN 1045, Betongüte C gem. DIN 32984 liefern und in Beton C20/25 mind. 20 cm dick mit Betonrückenstütze, 70 l/lfdm höhen- und fluchtgerecht versetzen. Der Beton ist gleichzeitig mit dem Unterbeton der Entwässerungsrinnen einzubauen (wenn vorhanden).
Notwendige Erdarbeiten für den Bordsteingraben, sowie Planum und Unterbau, sind in den Einheitspreis einzurechnen und werden nicht gesondert vergütet.

Witterungswiderstand:  Klasse D
Festigkeitsklasse:  Klasse T
Abriebwiderstand:  Klasse I
ansonsten Güteeigenschaften nach DIN EN 1340.
Menge: 10,000 lfdm

**2.3.3.70 Trennschnitt Beton Bordsteine, als Zulage**
Trennschnitt an Bordsteinen (Hoch-, Rund- & Tiefbord) herstellen, für das Einpassen und Angleichen von Bordsteinen, Anlegen von Radien, Schrägen, als Zulage. Ausführung nur nach Angabe der Bauleitung.
Menge: 10,000 St

##### Titel 2.3.4 Pflaster/Gehwegplatten

**2.3.4.10 Betonverbundpflaster 8 und 10 cm, zwischenlagernd aufnehmen und verlegen**
Betonverbundpflaster der Betongüte B 45, 8 und 10 cm stark im Baufeld lagernd, aufnehmen, antransportieren und auf ein verdichtetes und abgezogenes Estrichsand Kiesgemisch-Gemisch fachgerecht verlegen und einrütteln, einschl. Auf- und Abladen und Transport ca. 5 km.Estrichsand Kiesgemisch 0/8 mm liefern und auf den Schotterunterbau in einer Stärke von 4 cm und einem Fugenabstand von 5-8 mm einbauen und verdichten. Die erforderlichen Materialnachweise sind vorzulegen. Kosten hierfür sind einzurechnen und werden nicht gesondert vergütet.
Die Fugen sind anschließend mit Edelsplitt/Sandgemisch Feinkörnung 0/5 mm nach Einbauvorschrift zu verfüllen und bis zur vollständigen Sättigung einzukehren, bei Bedarf einzuschlämmen, falls erforderlich in mehreren Arbeitsgängen. Die Lieferung des Bettungs-/Einfüllmaterials ist einzurechnen.
Ein- bis zweimaliges Nachsanden während der Gewährleistungsfrist ist in den Einheitspreis einzurechnen und wird nicht gesondert vergütet.

Es handelt sich um Einzelflächen.
Menge: 40,000 m2

**2.3.4.20 Betonverbundpflaster, 8 und 10 cm, liefern und verlegen**
Betonverbundpflaster, (Doppel T) der Betongüte B45, 8 und 10 cm stark, liefern und auf ein verdichtetes und abgezogenes Brechsand-Splitt-Gemisch fachgerecht verlegen und einrütteln.Edelsplitt/Brechsand-Gemisch 0/5 mm, Granit od. glw. Hartgestein, Schlagzertrümmerung SZ<20 liefern und auf den Schotterunterbau in einer Stärke von 4 cm einbauen und verdichten. Die erforderlichen Materialnachweise sind vorzulegen. Kosten hierfür sind einzurechnen und werden nicht gesondert vergütet. Die Fugen sind anschließend mit Edelsplitt/Sandgemisch Feinkörnung 0/5 mm nach Einbauvorschrift zu verfüllen und bis zur vollständigen Sättigung einzukehren, bei Bedarf einzuschlämmen, falls erforderlich in mehreren Arbeitsgängen. Die Lieferung des Bettungs-/Einfüllmaterials ist einzurechnen. Ein- bis zweimaliges Nachsanden während der Gewährleistungsfrist ist in den Einheitspreis einzurechnen und wird nicht gesondert vergütet.

Es handelt sich um Einzelflächen.
Menge: 10,000 m2

**2.3.4.30 Naßschnitt als Zulage zu den Pflasterpositionen**
Naßschnitt für das Anschließen der Pflasterflächen an Rundungen, Schrägen und Beischneiden der Ränder, als Zulage zu den Pflasterpositionen.
Menge: 10,000 lfdm

#### Gewerk 2.4 Erdarbeiten

*Hinweis: Vorbemerkungen*
Bei den Erdarbeiten sind die Vorschriften der Bauberufsgenossenschaften, DIN EN 1610, DIN 18306 u. ä. unbedingt zu beachten.

Vor Beginn der Arbeiten hat sich der AN über die Lage vorhandener Versorgungsleitungen im Boden zu erkundigen und die Pläne bei den Versorgungsunternehmen anzufordern. Entstehende Kosten sind einzurechnen und werden nicht gesondert vergütet. Etwaige notwendige Suchschlitze zum Auffinden von Leitungen sind mit der Bauüberwachung abzustimmen. Das Sichern freigelegter oder durch den Aushub gefährdeter unterirdischer Versorgungsleitungen ist in geeigneter Weise unaufgefordert vom AN auszuführen. Etwaige Vergütungen werden in den Leistungsverzeichnispositionen beschrieben.

Der AN haftet für die einwandfreie Richtungs- und höhenmäßige Verlegung der Rohre und Dichtung. Erst nach erfolgter Herstellung des Rohrauflagers (gem. Statik) darf das Rohr verlegt werden. Nach Verlegung des Rohres ist die Leitungszone ordnungsgemäß mit geeignetem Material herzustellen und zu verdichten.

Erscheint ein vorhandenes Bauwerk durch den Bodenaushub gefährdet, so hat der AN vor Beginn der Arbeiten geeignete Gegenmaßnahmen zu ergreifen. Für Beschädigungen fremden Eigentums haftet der AN.

Die für die Abrechnung maßgebliche Abrechnungstiefe wird von OK Gelände nach Fahrbahn- Gehwegaufbruchsarbeiten bis Rohrsohle (Wasserlauf) gemessen. Der Bodenaushub/-wiederverfüllung für die Wandstärke der Rohre, Muffen oder Rohrfüße wird nicht gesondert vergütet und ist in den Einheitspreis einzurechnen.

Der Erdaushub für die Hausanschlussleitungen wird von der Hauptrohrleitungsachse bis Rohrleitungsende abzgl. halber Hauptrohrleitungsgrabenbreite abgerechnet. nicht sofort angeschlossene Hausanschlüsse sind mit einer Markierung z. B. Rundholz Länge ca. 3m zu kennzeichnen.

Im Zuge der Bodenverfüllung ist auf Basis der Eigenkontrolle ein Nachweis der Verdichtung durchzuführen und der Bauüberwachung vorzulegen. Eine gesonderte Vergütung erfolgt hierfür nicht. Die Leistungen hierfür sind einzurechnen.

Materialien für die Bodenverfüllung sind vor dem Einbau mittels EBV-Nachweis und Sieblinien auf Ihre Eignung nachzuweisen. Mindestanforderung für die Materialien BM-0.

Für die Beseitigung von Tagwasser erfolgt keine Vergütung. Für eindringendes Grund- oder/und Sickerwasser erfolgt ebenfalls keine Vergütung soweit es auf einer Arbeitsstrecke von 20 m die Menge von 1,5 l/s nicht ständig übersteigt. Zeigt sich Grund- bzw. Druckwasser in größeren Mengen und kann dies durch Pumpen beseitigt werden, dann erfolgt die Vergütung auf Grund der jeweiligen LV-Positionen.

##### Titel 2.4.1 Bodenaushub

**2.4.1.10 Kopflöcher ca. 3,0/3,0 m, Tiefe bis 2,00 m herstellen (Homogenbereich B)**
Bodenaushub für Kopflöcher Größe ca. 3,0/3,0 m, Tiefe bis 2,00 m, im Homogenbereich B maschinenunterstützt herstellen. einschl. notwendigem Baugrubenverbau. Im Preis enthalten sind: Alle Nebenleistungen nach DIN 18303 und DIN 18306, Verbau entsprechend den statischen und konstruktiven Erfordernissen herstellen, vorhalten und von der Baustelle entfernen, Vorhaltung der erforderlichen Geräte und Wasserhaltung für Tag- und Schichtenwasser. Eine zusätzliche Vergütung erfolgt nicht. Das Rammen von Kanalbohlen mit Pressluft oder im Vibrationsverfahren wird ausgeschlossen.

Im Bereich der Kopflöcher queren teilw. Kabel. Die erforderlichen Erschwernisse für den Verbau sind einzurechnen und werden nicht gesondert vergütet.

Bodengruppen gem. DIN 18196: SE/SWErschwernis für notwendigen Handaushub z. B. für vorhandene Leitungen ist in den Einheitspreis einzurechnen und wird nicht gesondert vergütet. Abgerechnet wird mit senkrechten Wänden.
Material: BM-0
Menge: 10,000 m3

**2.4.1.20 Kopflöcher HA ca. 1,5/1,5 m, Tiefe bis 2,00 m herstellen und wiederverfüllen**
Bodenaushub für Kopflöcher für HA-Anschlüsse Größe ca. 1,5/1,5 m, Tiefe bis 2,00 m, im wiederverfüllten Bereich maschinenunterstützt herstellen, Erdaushub seitlich lagern und anschließend wiederverfüllen und verdichten, einschl. notwendigem Baugrubenverbau.
Im Preis enthalten sind: Alle Nebenleistungen nach DIN 18303 und DIN 18306, Verbau entsprechend den statischen und konstruktiven Erfordernissen herstellen, vorhalten und von der Baustelle entfernen, Vorhaltung der erforderlichen Geräte und Wasserhaltung für Tag- und Schichtenwasser. Eine zusätzliche Vergütung erfolgt nicht. Das Rammen von Kanalbohlen mit Pressluft oder im Vibrationsverfahren wird ausgeschlossen.Im Bereich der Kopflöcher queren teilw. Kabel. Die erforderlichen Erschwernisse für den Verbau sind einzurechnen und werden nicht gesondert vergütet.

Bodengruppen gem. DIN 18196: SE/SWErschwernis für notwendigen Handaushub z. B. für vorhandene Leitungen ist in den Einheitspreis einzurechnen und wird nicht gesondert vergütet. Abgerechnet wird mit senkrechten Wänden.

Bei den Wasserhausanschlüssen ist zu beachten, dass die Leistungen und die Massen zur Herstellung der Anschlüsse für jeden einzelnen HA getrennt aufzumessen und in den Rechnungen separat und eindeutig aufzuführen sind. Zu jedem Wasserhausanschluss sind zwei Bilder beizufügen aus denen eindeutig die Größe des Graben/Kopflochs, Rohre und Formteile hervorgehen.
Menge: 70,000 m3

**2.4.1.30 Boden Homogenbereich B, b = 0,8 m, t bis 2,00 m, ausheben**
Boden Homogenbereich B nach DIN 18300, als Graben b = 0,80, in einer Tiefe bis zu 2,00 m maschinell ausheben.

Bodengruppen gem. DIN 18196: SE/SW
Alle Nebenleistungen nach DIN 18303 und DIN 18306, Verbau entsprechend den statischen und konstruktiven Erfordernissen herstellen, vorhalten und von der Baustelle entfernen, Vorhaltung der erforderlichen Geräte und Wasserhaltung für Tag- und Schichtenwasser.
Eine zusätzliche Vergütung erfolgt nicht.
Mehraushub für den Verbau ist einzurechnen und wird nicht gesondert vergütet.

Das Rammen von Kanalbohlen mit Pressluft oder im Vibrationsverfahren wird ausgeschlossen.

Im Bereich der Gräben verlaufen teilw. Kabel. Die erforderlichen Erschwernisse für den Verbau sind einzurechnen und werden nicht gesondert vergütet.
Aushubtiefe bis 2,00 mAbrechnungsbreite 0,8 m
Abrechnungstiefe bis Rohrsohle
Abgerechnet wird mit senkrechten Wänden.
Material: BM-0
Menge: 240,000 m3

**2.4.1.40 Boden Homogenbereich B, f. HA, b=0,6m, t=2,00m, ausheben**
Boden Homogenbereich B nach DIN 18300, für Hausanschlussleitungen in einer Tiefe bis zu 2,00 m maschinenunterstützt als Einzelgraben ausheben. Erschwernis für notwendigen Handaushub ist in den Einheitspreis einzurechnen und wird nicht gesondert vergütet.

Bodengruppen gem. DIN 18196: SE/SW

Alle Nebenleistungen nach DIN 18303 und DIN 18306, Verbau entsprechend den statischen und konstruktiven Erfordernissen herstellen, vorhalten und von der Baustelle entfernen, Vorhaltung der erforderlichen Geräte und Wasserhaltung für Tag- und Schichtenwasser.
Eine zusätzliche Vergütung erfolgt nicht.
Das Rammen von Kanalbohlen mit Pressluft oder im Vibrationsverfahren wird ausgeschlossen. Erforderlicher Mehraushub für den Verbau ist einzurechnen und wird nicht gesondert vergütet. Abgerechnet wird mit senkrechten Wänden.

Erschwernis für notwendigen Handaushub z. B. für vorhandene Leitungen wird nicht gesondert vergütet. Abgerechnet wird mit senkrechten Wänden.

Grabentiefe bis 2,00 mAbrechnungsbreite 0,60 m
Abrechnungstiefe bis Rohrsohle
Material: BM-0

Bei den Kanalhaus-/ Sinkkastenanschlüssen ist zu beachten, dass die Leistungen und die Massen zur Herstellung der Anschlüsse für jeden einzelnen HA / SK getrennt aufzumessen und in den Rechnungen separat und eindeutig aufzuführen sind. Zu jedem Kanal-/ Sinkkastenanschluss sind zwei Bilder beizufügen, aus denen eindeutig die Größe des Grabens, Rohre und Formteile hervorgeht.
Menge: 80,000 m3

**2.4.1.50 Bodenaushub Homogenbereich A&B, aufladen und abfahren**
Ausgehobenen Boden Homogenbereich B nach DIN 18300, aufladen und unternehmerseits abfahren.

Anfallende Deponiegebühren sind in den Einheitspreis einzukalkulieren und werden nicht gesondert vergütet.Material: BM-0
Menge: 400,000 m3

**2.4.1.60 Suchschlitz ca. 3,0/2,0m, Tiefe bis 2,50m herstellen und wiederverfüllen**
Bodenaushub für Suchschlitze Größe bis ca. 3,0/2,0 m, Tiefe bis 2,50 m, Homogenbereich A/B herstellen, Erdaushub seitlich lagern und anschließend wiederverfüllen und verdichten, einschl. notwendigem Baugrubenverbau.

Im Preis enthalten sind:
Alle Nebenleistungen nach DIN 18303 und DIN 18306, Verbau entsprechend den statischen und konstruktiven Erfordernissen herstellen, vorhalten und von der Baustelle entfernen, Vorhaltung der erforderlichen Geräte und Wasserhaltung für Tag- und Schichtenwasser. Eine zusätzliche Vergütung erfolgt nicht. Das Rammen von Kanalbohlen mit Pressluft oder im Vibrationsverfahren wird ausgeschlossen.

Im Bereich der Suchschlitze queren teilw. Kabel. Die erforderlichen Erschwernisse für den Verbau sind einzurechnen und werden nicht gesondert vergütet.

Erschwernis für notwendigen Handaushub z. B. für vorhandene Leitungen ist in den Einheitspreis einzurechnen und wird nicht gesondert vergütet.

Abgerechnet wird mit senkrechten Wänden.
Menge: 10,000 m3

**2.4.1.70 Zulage z. Erdaushub infolge kreuz. Leitungen**
Zulage zu den Erdaushub-/Erdverfüllpositionen, sofern nichts anderes angegeben, infolge kreuzender und längslaufender Leitungen (Gasleitungen, Wasserleitungen, Kabeln und Hausanschlüssen).
Die Abrechnung erfolgt für kreuzende Leitungen in Stück als Einzelleitungen oder als Leitungspakets (als Leitungspaket gelten Leitungen/Kabel des gleichen Transportmediums d. h. Strom-/Telekommunikation, Wasser, Gas mit einem Abstand unter 0,50 m). Der Mehraufwand für Leitungspakete ist einzurechnen und wird nicht gesondert vergütet.
Die differierenden Grabenbreiten werden nicht gesondert vergütet. Jede kreuzende/Längslaufende Leitung wird nur einmal vergütet.

Leitungen, die im Zuge der Maßnahme ein- oder ausgebaut wurden/werden, werden nicht als kreuzende Leitung vergütet. Der entsprechende Mehraufwand ist in der Verlege-/Ausbauposition mit einzurechnen.

Abrechnung erfolgt für Aushubarbeiten und Verfüllung als eins.
Es werden nur Leitungen/Kabel innerhalb des Leitungsgrabens vergütet.

Für die Durchführung der Arbeiten gelten die allgemeinen Bedingungen der einzelnen Versorgungsunternehmen.
Menge: 20,000 St

**2.4.1.80 Rohrauflager herstellen**
Auflager im Bereich der Grabensohle für die zu verlegenden Rohre PE 100 und GGGZm herstellen.
Höhe Auflagerbett: 15 cm
Material Sand 0/2 (BM 0)
Der notwendige Aushub und die entsprechende Materiallieferung, sowie anfallende Deponiegebühren sind in den Einheitspreis einzurechnen und werden nicht gesondert vergütet.
Nachweis der ordnungsgemäßen Verdichtung ist im Rahmen der Eigenkontrolle zu erbringen und wird nicht gesondert vergütet.
Entsprechende Protokolle sind wöchentlich vorzulegen.
Material: BM 0
Menge: 300,000 lfdm
Kostengruppe DIN 276 2018-12: 000

**2.4.1.90 Rohrauflager für HA herstellen**
Auflager im Bereich der Grabensohle für die zu verlegenden PE-Rohre DN/OD 40/63 herstellen.
Höhe Auflagerbett 15 cm
Material Sand 0/2 (BM 0)
Der notwendige Aushub und die entsprechende Materiallieferung, sowie anfallende Deponiegebühren sind in den Einheitspreis einzurechnen und werden nicht gesondert vergütet.
Nachweis der ordnungsgemäßen Verdichtung ist im Rahmen der Eigenkontrolle zu erbringen und wird nicht gesondert vergütet.
Entsprechende Protokolle sind wöchentlich vorzulegen.
Material: BM 0
Menge: 100,000 lfdm
Kostengruppe DIN 276 2018-12: 000

**2.4.1.100 Zulage für Belastungen des Bodenaushubs nach EBV BM-0* bis einschl. BM-F1**
Zulage für die Entsorgung des Bodenaushubs bei Material BM-0* bis einschl. BM-F1
Entsorgung ist unter Berücksichtigung und Einhaltung der gesetzlichen Bestimmungen durchzuführen. Nachweis der Entsorgung gem. den gesetzlichen Bestimmungen.Vergütung hier als Zulage zu den Ausbaupositionen einschl. erhöhter Transportkosten und den anfallende Deponiegebühren.Sämtliche notwendige Leistungen zur Entsorgung sind in den Einheitspreis einzukalkulieren und werden nicht gesondert vergütet.
Menge: 200,000 m3

**2.4.1.110 Zulage für Belastungen des Bodenaushubs nach EBV BM-F2**
Zulage für die Entsorgung des Bodenaushubs bei Material BM-F2
Entsorgung ist unter Berücksichtigung und Einhaltung der gesetzlichen Bestimmungen durchzuführen. Nachweis der Entsorgung gem. den gesetzlichen Bestimmungen.Vergütung hier als Zulage zu den Ausbaupositionen einschl. erhöhter Transportkosten und den anfallende Deponiegebühren.Sämtliche notwendige Leistungen zur Entsorgung sind in den Einheitspreis einzukalkulieren und werden nicht gesondert vergütet.
Menge: 100,000 m3

**2.4.1.120 Medien sichern**
Wenn erforderlich, sind freigelegte Medien wie Gasleitungen, Wasserleitungen, Kabel und Hausanschlüsse aufzunehmen und in geeigneter Weise durch Unterbau oder Aufhängung gemäß den Anordnungen der jeweiligen Versorger zu sichern. Alle notwendigen Leistungen und Materialien sind einzurechnen und werden nicht gesondert vergütet. Auf gesonderte Anweisung des AG. Erdarbeiten werden gesondert vergütet. Abrechnung mit einfacher Länge.
Menge: 10,000 lfdm
Kostengruppe DIN 276 2018-12: 000

##### Titel 2.4.2 Austauschboden/-materialien liefern

**2.4.2.10 Boden liefern, in Leitungszone einbauen und verdichten**
Boden liefern und nach Verlegen der Leitung in Kopflöcher und Gräben im Bereich der Leitungszone lagenweise einbauen und verdichten. Die Erschwernisse für das Verdichten der Leitungszone sind einzurechnen und werden nicht gesondert vergütet.Boden muss der Verdichtbarkeitsklasse V1 nach ZTV A-StB entsprechen.
Sande; stark sandige Kiese mit Größtkorn 2 mm Sandanteil > 15% und Ungleichförmigkeitsgrad U 10; Einkorn-Kiese; Brechsand-Splitt-Gemisch mit Größtkorn 11 mm für Rohre DN 900 und Größtkorn 20 mm für Rohre DN 1000.Boden hat den Anforderungen der Ersatzbaustoffverordnung (EBV) mit einem max. Wert von BM-0 zu entsprechen. Aktuelle Untersuchung (nicht älter als 3 Monate) ist vorzulegen und i. Z. des Bauablaufes fortwährend zu aktualisieren. Kosten hierfür sind einzurechnen und werden nicht gesondert vergütet. Evtl. Erschwernisse beim Verfüllen aufgrund von vorhandenen Zu- und Ableitungen sind einzurechnen und werden nicht gesondert vergütet.
Einbautiefe bis 2,00 mEinbaubreite: 0,6 bis 0,8 m
Abrechnung erfolgt über die Aushubbreite.
Die erforderlichen Materialien für den Verbaumehraushub mit einzurechnen.
Nachweis der ordnungsgemäßen Verdichtung ist im Rahmen der Eigenkontrolle zu erbringen und wird nicht gesondert vergütet. Entsprechende Protokolle sind wöchentlich vorzulegen.
Menge: 150,000 m3

**2.4.2.20 Bodenmassen zur Verfüllung liefern und einbauen**
Verdichtungsfähigen steinfreien Boden liefern, nach Verlegung der Leitung, in Kopflöcher und Leitungsgräben, einschl. Schachtbaugruben, außerhalb der Leitungszone lagenweise einbauen und verdichten.
Boden muss der Verdichtbarkeitsklasse V1 nach ZTV A-StB entsprechen.Die Mächtigkeit des Schüttguts darf maximal 30 cm im unverdichteten Zustand betragen
Größtkorn kleiner 11 mmFelsenkies oder VorsiebBoden hat den Anforderungen der Ersatzbaustoffverordnung (EBV) mit einem max. Wert von BM-0 zu entsprechen. Aktuelle Untersuchung (nicht älter als 3 Monate) ist vorzulegen und i. Z. des Bauablaufes fortwährend zu aktualisieren. Kosten hierfür sind einzurechnen und werden nicht gesondert vergütet. Evtl. Erschwernisse beim Verfüllen aufgrund von vorhandenen Zu- und Ableitungen sind einzurechnen und werden nicht gesondert vergütet.

Einbautiefe bis 2,00 mEinbaubreite: 0,6 bis 0,8 mAbrechnung erfolgt über die Aushubbreite.

Die erforderlichen Materialien für den Verbaumehraushub sind mit einzurechnen.
Nachweis der ordnungsgemäßen Verdichtung ist im Rahmen der Eigenkontrolle zu erbringen und wird nicht gesondert vergütet. Entsprechende Protokolle sind wöchentlich vorzulegen.
Menge: 250,000 m3

**2.4.2.30 Flüssigboden liefern und einbauen**
Flüssigboden zum Verfüllen der Leitungszone und für die Hauptverfüllung liefern und nach Herstellerangaben einbauen. Die Anlieferung soll im Fahrmischer erfolgen. Der Einbau hat über Rutschen oder Schläuche direkt in den Leitungsgraben in geringem Abstand zur Grabensohle zu erfolgen.
Das Material soll nach dem Einbau begehbar und wenige Stunden später nach dem Einbau wieder befahrbar sein. Der Ev2-Wert soll nach einem Tag mindestens 45 MN/m² betragen. Es ist darauf zu achten, dass der Boden mit dem Spaten wieder lösbar ist und der Bodenklasse 3 bis 5 entsprechen.

Die entsprechenden Eignungsnachweise und Eigenüberwachungen sind vor dem Einbau vorzulegen.
Das Material ist dabei nicht direkt auf bzw. gegen die ausgerichteten Rohre einzubringen, sondern seitlich z. B. gegen den Verbau.
Die flüssige Konsistenz von Flüssigboden ermöglicht eine selbstverdichtende Verfüllung ohne zusätzliche mechanische Verdichtungsarbeit.
Das Ziehen des Verbaus muss schrittweise mit dem Einbau des Flüssigbodens in einem Arbeitsgang erfolgen. Das Material muss in die Verbauspur fließen und diese satt verfüllen. Erschwernisse die sich hieraus ergeben sind in den Einheitspreis einzurechnen und werden nicht gesondert vergütet.
Der Einbau erfolgt in Teilmengen. Das Umsetzen des Fahrmischers innerhalb der Verfüllabschnitte ist in den Einheitspreis einzurechnen und wird nicht gesondert vergütet.
Menge: 20,000 m³

#### Gewerk 2.5 Wasserleitungsarbeiten

*Hinweis: Vorbemerkungen*
Die Verlegung und Prüfungen der Rohre erfolgt unter Beachtung der DVGW-W 400-2.
Sämtliche Arbeiten an Wasserleitungen (Neuverlegung, Anbindungen, Hausanschlüsse u. ä.) dürfen nur von Firmen mit Zertifizierung gem. DVGW-W 301 Zulassung Guss und PE in den entsprechenden ausgeschriebenen Dimensionen mit dem nachfolgend beschriebenen Fachpersonal ausgeführt werden.

Die Verlegung und Schweißung der PE-Rohre darf ausschließlich von Fachkräften mit der Bescheinigung DVGW-GW 330 erfolgen, das Aufsicht führende Personal muss in Besitz der DVGW-GW 331 Bescheinigung sein.
Die Verlegung und Verbindung der Gussrohre darf nur von Fachpersonal durchgeführt werden.

Bei der Verlegung der Rohre ist ein Rohrbuch zu führen. Das Rohrbuch ist spätestens mit der Schlussrechnung in 2-facher Ausfertigung vorzulegen. Das Rohrbuch muss den Vorgaben des DVGW entsprechen und eindeutige Angaben über Rohrlängen, Schweißungen, Bögen, Skizzen u. ä. enthalten.

Die Rohrenden sind nach der Verlegung immer sorgsam zu verschließen und geschlossen zu halten. Die Beprobung der verlegten Wasserleitungsrohre hat als Doppelbeprobung zu erfolgen, d. h. es werden in kurzem zeitlichen Abstand zwei Proben aus derselben Wasserleitung entnommen.

Alle Hausanschlüsse sind einzeln aufzumessen, fotographisch zu dokumentieren, ein Rohrbuch (siehe vor) zu führen, eindeutige Skizzen zu erstellen und getrennt abzurechnen. Der zusätzliche Aufwand ist in die jeweiligen Positionen einzurechnen und wird nicht gesondert vergütet.

##### Titel 2.5.1 Rohrverlegung/ -lieferung

**2.5.1.10 PE100, DN/OD 125 Wasserleitungsdruckrohre SDR 11 liefern und verlegen**
Wasserleitungsdruckrohre DN/OD 125, s 11,4, aus PE 100, SDR 11, nach DIN 19533 und DIN 8074/75 mit Schweißmuffenverbindung in Stangen, Länge nach Wahl des AN, frei Baustelle liefern. Für die Rohre muss eine DIN- und DVGW-Zulassung für den Trinkwasserbereich vorgelegt werden.

Rohre antransportieren, fachgerecht verlegen und mit Elektroschweißmuffenverbindung dichten, DIN 19630. Die Lieferung und der Einbau der Elektroschweißmuffen sind in den Einheitspreis einzurechnen und werden nicht gesondert vergütet. Der Schweißvorgang ist messtechnisch zu erfassen und für jede Muffe ist ein Schweißprotokoll vorzulegen.

Hersteller Muffen: Friatec/Aliaxis
Menge: 300,000 lfdm
Kostengruppe DIN 276 2018-12: 000

**2.5.1.20 PE100, DN/OD 125 Winkel/Bögen liefern und verlegen, als Zulage**
PE100 Winkel und Bogen für Wasserleitungsdruckrohre DN/OD 110, s 11,4 mit folgenden Gradeinteilungen 90°, 45°, 30°, 22°, 11° liefern, als Zulage zu der Rohrlieferposition.

Bogen antransportieren, fachgerecht verlegen und mit Elektroschweißmuffen dichten, als Zulage zu der Rohrlieferposition, sonst wie vor beschrieben. Die Lieferung und der Einbau der Elektroschweißmuffen sind in den Einheitspreis einzurechnen und werden nicht gesondert vergütet. Der Schweißvorgang ist messtechnisch zu erfassen und für jede Muffe ist ein Schweißprotokoll vorzulegen.

Hersteller Muffen: Friatec/Aliaxis
Menge: 10,000 St
Kostengruppe DIN 276 2018-12: 000

**2.5.1.30 Rohrschnitte, bis DN/OD 125 durchführen**
PE 100 - Rohre im Graben, nach Angabe auf neue Länge schneiden und für eine neue Rohrverbindung bearbeiten.
Notwendige Rohrverlegearbeiten werden entsprechend den LV-Positionen vergütet, hier ist nur der Rohrschnitt auszuführen.
Rohre: PE 100 bis DN/OD 125
Menge: 10,000 St
Kostengruppe DIN 276 2018-12: 000

**2.5.1.40 Schweissmuffe DN/OD 125 liefern und einbauen**
Schweißmuffe für Wasserleitungsrohre DN/OD 180 SDR11 liefern, fachgerecht einbauen und  dichten, DIN 19630.
Die Lieferung und der Einbau der Elektroschweißmuffen sind in den Einheitspreis einzurechnen und werden nicht gesondert vergütet. Der Schweißvorgang ist messtechnisch zu erfassen und für jede Muffe ist ein Schweißprotokoll vorzulegen.

Hier werden nur zusätzlich benötigte Schweißmuffen nach Angaben der BÜ/Wasserwerk Gemeindewerke Seeheim-Jugenheim vergütet.

Hersteller Muffen: Friatec/Aliaxis
Menge: 2,000 St
Kostengruppe DIN 276 2018-12: 000

##### Titel 2.5.2 Schieber, Hydranten, Formstücke

**2.5.2.10 PE100, DN/OD 125 Vorschweißbunde u. Losflansche liefern u. verlegen, als Zulage**
Vorschweißbunde PE 100 DN/OD 125/100 einschl. Losflansche (EFL) aus PP mit Stahleinlage verlängerte oder kurze Ausführung für das Elektroschweißen liefern und verlegen, als Zulage zu der Rohrverlegeposition. Die Lieferung und der Einbau der Elektroschweißmuffen (Friatec) sind in den Einheitspreis einzurechnen und werden nicht gesondert vergütet.

Hersteller: Friatec/Aliaxis
Menge: 11,000 St
Kostengruppe DIN 276 2018-12: 000

**Ausführungsbeschreibung 0**
*Formstücke aus dukt. Gußeisen liefern und verlegen, als Zulage*
Formstücke aus duktilem Gusseisen GGG  nach DIN EN 545 oder Werksnorm mit Flanschverbindung nach DIN EN 1092-2 und DVGW-Baumusterprüfzertifikat nach GW 337 / VP 545, mit Epoxid-Harz Beschichtung nach DIN EN 14901 (innen und außen) mit Schraubmuffenverbindung nach DIN EN 28601, als Anschluss für Wasserleitungsdruckrohre liefern und mit zugfester Verbindung verlegen, als Zulage zu der Rohrverlegeposition. einschl. der Schrauben (V2A) und Muttern (V4A) aus nichtrostendem Stahl und notwendiger Dichtung.
PN 10

**2.5.2.20 FF-Stück 100/300 lg.**
Menge: 3,000 St

**2.5.2.30 FFK DN 100 versch. Krümmungen**
Menge: 1,000 St

**2.5.2.40 Friagrip 100 (Friatec)**
Menge: 1,000 St

**2.5.2.50 T 100/80**
Menge: 3,000 St

**2.5.2.60 T 100/100**
Menge: 2,000 St

**2.5.2.70 X-Stück (DN 100)**
Menge: 1,000 St

**2.5.2.80 Unterflurhydrant DN 80, PN 16, RD 125 liefern und einbauen**
Höhenverstellbarer Freistrom-Unterflurhydrant nach EN 14339 DIN-DVGW registriert für Trinkwasser DN 80, PN 16 liefern und einbauen, einschl. der Schrauben (V2A) und Muttern (V4A) aus nichtrostendem Stahl und notwendiger Dichtung.

Flanschanschluss DN 80

Rohrdeckung: bis 1,70 m

Hersteller: Hawle
Bestellnummer: 4940811001
Menge: 3,000 St
Kostengruppe DIN 276 2018-12: 000

**2.5.2.90 Absperrschieber DN 100 liefern und einbauen**
Absperrschieber DN 100 liefern und einbauen, einschl. Einbaugarnitur für den Erdeinbau. Hersteller/Typ wie Armatur und passend zu dieser ein Hülsrohr aus Kunststoff mit Hülsrohrdeckel, Schlüsselstange aus Stahl, Vierkantschoner und Kuppelmuffe aus Gusseisen mit Lamellengraphit GG, Zylinderstifte aus nicht rostendem Stahl, Rohrdeckung ca. 1,25 m. Sämtliche Armaturen sind Korrosionsgeschützt zu liefern.
Art des Schutzes:
außen: Epoxidharz-Pulverbeschichtung
innen: Epoxidharz-Pulverbeschichtung
Einschl. der Schrauben (V2A) und Muttern (V4A) aus nichtrostendem Stahl.
Sämtliche Armarturen und Zubehörteile für Trinkwasser liefern und verlegen auf vorbereitete Grabensohle nach DIN 19630.
Absperrschieber PN 16
Weichdichtender Keilschieber nach EN 1171, EN 1074-1 und EN 1074-2 mit glattem und freiem Durchgang

Hersteller: Hawle
Bestellnummer: 4701000003
Menge: 6,000 St
Kostengruppe DIN 276 2018-12: 000

##### Titel 2.5.3 Hausanschlüsse

**2.5.3.10 Kellerwanddurchbrüche ausführen**
Kellerwanddurchbrüche in Beton bzw. Kellermauerwerk bis 50 cm Wandstärke herstellen, anfallender Schutt ist unternehmerseits abzufahren und nach dem Verlegen der neuen Hausanschlussleitung ist der Durchbruch wieder gas- und wasserdicht zu verschließen, abzudichten und zu isolieren.
Menge: 2,000 St
Kostengruppe DIN 276 2018-12: 000

**2.5.3.20 Zulage Mehrstärke Wanddurchbruch**
Zulage zum Wanddurchbruch für Stärken > 0,50 m.

Vergütung erfolgt je 0,10 m Mehrstärke in Stück.
Menge: 2,000 St
Kostengruppe DIN 276 2018-12: 000

**2.5.3.30 Mauerdurchführung**
Mauerdurchführung für Hausanschlussleitung liefern, einbauen und mit 2-Komponentenmörtel wasserdicht verschließen.

Hersteller: Beulco
Typ: Modell 9000
Länge: 500 mm
OD Rohr: 40
Artikelnummer: 182282
Menge: 2,000 St
Kostengruppe DIN 276 2018-12: 000

**2.5.3.40 Verlängerungsmuffe liefern und einbauen**
Verlängerungsmuffe liefern und einbauen

Hersteller: Beulco
Typ: Modell 9040
Artikelnummer: 132485
Menge: 2,000 St
Kostengruppe DIN 276 2018-12: 000

**2.5.3.50 Verlängerungsstück liefern und einbauen**
Verlängerungsstück liefern und einbauen

Hersteller: Beulco
Typ: Modell 9030
Länge: 300 mm
Artikelnummer: 132430
Menge: 2,000 St
Kostengruppe DIN 276 2018-12: 000

**2.5.3.60 Bohrung/Unterpressung ausführen**
Bohrung/Unterpressung von Fahrbahnen, Gehwegen, Hofflächen oder Vorgärten, Rohrdurchmesser bis DN/OD 40/63 in Homogenbereich B ausführen, einschl. Vorhaltung sämtlicher Gerätschaften, des Bedienpersonals und unternehmerseitiger Abfuhr des verdrängten Bodens.
Anfallende Deponiegebühren sind in den Einheitspreis einzukalkulieren und werden nicht gesondert vergütet.
Aufwand beim Antreffen von Hindernissen wird gesondert vergütet.
Vergütung erfolgt nach laufendem Meter Bohrung/Unterpressung. Die Leistungen sind in Einzellängen von ca. 15 m auszuführen.
Menge: 10,000 lfdm
Kostengruppe DIN 276 2018-12: 000

**2.5.3.70 Zulage für die Unterpressung bei Ausführung aus Keller**
Zulage für die Ausführung einer Bohrung/Unterpressung aus dem Keller/Gebäude heraus.
Notwendige Kernlochbohrung wird gesondert vergütet.
In der Position sind alle zusätzlichen Leistungen für die Durchführung der Arbeiten einzurechnen.
Menge: 10,000 lfdm
Kostengruppe DIN 276 2018-12: 000

##### Titel 2.5.4 Strassenkappen, Hinweisschilder

**2.5.4.10 Straßenkappen liefern und einbauen**
Straßenkappen für Absperrarmaturen mit Haltestift gemäß DIN 4056 für Absperrarmaturen einschl. Tragplatte DIN 19720, selbstnivellierend, liefern und einbauen.
Straßenkappe zunächst provisorisch auflegen und entsprechend dem Bauablauf auf planmäßige Straßenhöhe setzen.
Beim Einbau der Straßenkappen ist darauf zu achten, dass die Oberkante des Kappendeckels bei Asphaltdecken bündig, bei Umrandungen < 1 cm tiefer sitzt.
Der Abstand zwischen Deckel und Vierkant soll 5-7 cm betragen.

Die Kappe ist im Zuge der Oberflächenherstellung höhenmäßig dem Bauablauf anzupassen. Alle notwendigen Arbeiten im Zuge des gesamten Asphalteinbaus sind einzurechnen und werden nicht gesondert vergütet.

Hersteller: Hawle
Typ: 207-01
Menge: 6,000 St
Kostengruppe DIN 276 2018-12: 000

**2.5.4.20 Hydrantenkappen liefern und einbauen**
Straßenkappen für Hydranten mit Haltestift gemäß DIN 4056 für Absperrarmarturen einschl. Tragplatte DIN 19720, selbstnivellierend, liefern und einbauen.
Straßenkappe zunächst provisorisch auflegen und entsprechend dem Bauablauf auf planmäßige Straßenhöhe setzen.
Beim Einbau der Straßenkappen ist darauf zu achten, dass die Oberkante des Kappendeckels bei Asphaltdecken bündig, bei Umrandungen < 1 cm tiefer sitzt.
Der Abstand zwischen Deckel und Vierkant soll 5-7 cm betragen.

Die Kappe ist im Zuge der Oberflächenherstellung höhenmäßig dem Bauablauf anzupassen. Alle notwendigen Arbeiten im Zuge des gesamten Asphalteinbaus sind einzurechnen und werden nicht gesondert vergütet.

Hersteller: Hawle
Typ: 206-01
Menge: 3,000 St
Kostengruppe DIN 276 2018-12: 000

**2.5.4.30 Straßenkappen für HA liefern und einbauen**
Straßenkappen für HA mit Haltestift gemäß DIN 4056 für Absperrarmarturen einschl. Tragplatte DIN 19720, selbstnivellierend, liefern und einbauen.
Straßenkappe zunächst provisorisch auflegen und entsprechend dem Bauablauf auf planmäßige Straßenhöhe setzen.
Beim Einbau der Straßenkappen ist darauf zu achten, dass die Oberkante des Kappendeckels bei Asphaltdecken bündig, bei Umrandungen < 1 cm tiefer sitzt.
Der Abstand zwischen Deckel und Vierkant soll 5-7 cm betragen.

Die Kappe ist im Zuge der Oberflächenherstellung höhenmäßig dem Bauablauf anzupassen. Alle notwendigen Arbeiten im Zuge des gesamten Asphalteinbaus sind einzurechnen und werden nicht gesondert vergütet.

Hersteller: Hawle
Typ: 187-01
Menge: 30,000 St
Kostengruppe DIN 276 2018-12: 000

**2.5.4.40 Teleskop-Schiebergestänge liefern und einbauen**
Teleskop-Schiebergestänge für Absperrschieber liefern und einbauen

Schiebergestänge zunächst auf provisorische Länge ausziehen und entsprechend dem Bauablauf auf planmäßige Endhöhe ausziehen.

Hersteller: Kettler
Typ: ECO-Teleskop
Menge: 5,000 St
Kostengruppe DIN 276 2018-12: 000

**2.5.4.50 Teleskop-Schiebergestänge HA liefern und einbauen**
Teleskop-Schiebergestänge für HA liefern und einbauen

Schiebergestänge zunächst auf provisorische Länge ausziehen und entsprechend dem Bauablauf auf planmäßige Endhöhe ausziehen.

Hersteller: Kettler
Typ: ECO-Teleskop
Menge: 5,000 St
Kostengruppe DIN 276 2018-12: 000

##### Titel 2.5.5 Ab- und Umhängungsarbeiten

**2.5.5.10 Hydrant ausbauen und abfahren**
Ausbau und unternehmerseitiger Entsorgung der vorhandenen Hydranten, Gestänge und Hydrantenkappen. Evtl. auftretende Wasserhaltungsarbeiten sind in den Einheitspreis einzurechnen.  Eventuell anfallende Deponiegebühren sind in den Einheitspreis einzukalkulieren und werden nicht gesondert vergütet.
Menge: 2,000 St
Kostengruppe DIN 276 2018-12: 000

**2.5.5.20 Schieberkreuze ausbauen und abfahren**
Ausbau und unternehmerseitiger Entsorgung der vorhandenen Schieberkreuze, Schieber, Hydranten, Gestänge und Schieber-/Hydrantenkappen.

Notwendige Schnitte an den Verbindungsbereichen sind einzurechnen und werden nicht gesondert vergütet.
Wasserhaltungsarbeiten sind in den Einheitspreis einzurechnen.
Anfallende Deponiegebühren sind in den Einheitspreis einzukalkulieren und werden nicht gesondert vergütet.
Die Position wird je Schieberkreuz einmal vergütet.
Menge: 1,000 St
Kostengruppe DIN 276 2018-12: 000

**2.5.5.30 Einbau von Schieberkreuzen**
Erschwernis beim Einbau von Schieberkreuzen an vorhandene Leitungen.
Für die Anschlussarbeiten, einschl. notwendiger Rohrschnitte, als Zulage zu den Rohrverlege-/ Formstückverlegpositionen.
Notwendige Schieber, Klappen und Formstücke u. ä. werden gesondert vergütet.

Vergütung erfolgt einmal je Schieberkreuz.
Menge: 3,000 St
Kostengruppe DIN 276 2018-12: 000

**2.5.5.40 Anbindung an Bestand**
Herstellen des Anschlusses der neu zu verlegenden Wasserleitung an vorhandene Leitungen.
Erschwernis für die Anschlussarbeiten, einschl. notwendiger Rohrschnitte, als Zulage zu den Rohrverlege-/ Formstückverlegpositionen.

Auftretende Wasserhaltungsarbeiten sind in den Einheitspreis einzurechnen.
Die Lieferung und der Einbau der Elektroschweißmuffen sind in den Einheitspreis einzurechnen und werden nicht gesondert vergütet. Der Schweißvorgang ist messtechnisch zu erfassen und für jede Muffe ist ein Schweißprotokoll vorzulegen.

Vergütung erfolgt nur beim Anschluss an eine bestehende Leitung, nicht bei Neubau.
Menge: 2,000 St
Kostengruppe DIN 276 2018-12: 000

##### Titel 2.5.6 Druckprüfung, Entkeimung

**2.5.6.10 Innendruckprüfung gem. W 400-2**
Innendruckprüfung abschnittsweise nach DVGW W400-2 für die neu verlegte Wasserleitung aus PE100.
Prüfmethode: Kontraktionsverfahren
Prüfmedium: Wasser
Die Druckprüfung ist mit einem geeichten digitalen Druckschreiber und Feinmanometer messtechnisch zu erfassen. Das Messprotokoll ist dem AG 2-fach vorzulegen.
Der Zeitpunkt der Druckprüfung ist rechtzeitig vorher mit dem Wasserwerk und der BÜ abzustimmen.
Das Liefern und Beseitigen des Wassers sowie die Gestellung aller erforderlichen Messgeräte und etwaiger Absperrgarnituren, Bögen, Formstücke u. ä. ist in den Einheitspreis einzurechnen und wird nicht gesondert vergütet.

Die Druckprüfung erfolgt abschnittsweise eine zusätzliche Vergütung erfolgt nicht.
Menge: 300,000 lfdm
Kostengruppe DIN 276 2018-12: 000

**2.5.6.20 Spülen und Entkeimen der Wasserleitung**
Spülung und Entkeimung der Rohrleitungen, abschnittsweise, Vorbereitung der Wasserleitung durch Spülen und Desinfizieren lt. DVGW W 291 und Merkblatt für Wasserwirtschaft.

Das Spül- und Desinfektionsmittel ist schadlos zu beseitigen, die Kosten hierfür trägt der AN. Die Verwendung von Chlor ist untersagt!

Die Desinfektion erfolgt abschnittsweise eine zusätzliche Vergütung erfolgt nicht.
Menge: 300,000 lfdm
Kostengruppe DIN 276 2018-12: 000

**2.5.6.30 Mikrobiologische Wasseranalyse**
Nachweise der Keimfreiheit nach dem abgeschlossenen Spülvorgang, mikrobiologische Analyse gemäß TVO, mit Untersuchung auf zusätzliche Parameter: "pseudomonas aeruginosa", einschl. Probenentnahme durch ein zugelassenes Institut (Abstimmung mit dem Wasserwerk, Nachweise der Keimfreiheit nach dem abgeschlossenen Spülvorgang, mikrobiologische Analyse gemäß der Gemeindewerke Seeheim-Jugenheim).

Es sind immer 2 Proben je Leitungsstrang zu ziehen (Doppelprobe):
Je Probenentnahme eine Referenzprobe aus dem Leitungsnetz der Gemeindewerke Seeheim-Jugenheim zu ziehen. Eine Wiederholungsprobe wird nur vergütet, wenn das zur Probenentnahme in der Rohrleitung der Gemeindewerke befindliche Wasser nicht die Grenzwerte einhält.

Die Vergütung erfolgt je Probenprotokoll d. h. je Leitungsstrang 2 Proben (neue Leitung und Netz).
Terminierung ist mit den Gemeindewerken und der BÜ abzustimmen.
Menge: 2,000 St
Kostengruppe DIN 276 2018-12: 000

**2.5.6.40 Sichtdruckprüfung**
Durchführung einer Sichtdruckprüfung unter Betriebsdruck nach DVGW bei seitlichen Einbindungen über 2,00 m bis 15,00 m, bei denen keine Druckprüfung durchgeführt wird.

Sichtdruckprüfung ist mit einem vorher abgestimmten Protokoll mit den entsprechenden Kenndaten zu protokollieren. Termine sind vorab mit der Bauüberwachung abzustimmen und im Beisein der Bauüberwachung oder des Wasserwerkes durchzuführen.

Vergütung erfolgt je durchgeführter Sichtdruckprüfung, nur bei Anwesenheit des Wasserwerkes und/oder der BÜ.
Menge: 10,000 St
Kostengruppe DIN 276 2018-12: 000

##### Titel 2.5.7 Wasserersatzversorgung

**2.5.7.10 Wasserersatzversorgung herstellen, unterhalten und demontieren**
Wasserersatzversorgung für Anwohner im Bereich der Baumaßnahme herstellen und unterhalten, einschl. Lieferung der erforderlichen Rohr- bzw. Schlauchmaterialien und aller benötigten Formstücke.

Gesamtlänge der Wasserersatzversorgung L= ca. 150 lfdm
Die Wasserersatzversorgung erstreckt sich vom Kreuzungsbereich Gerhart-Hauptmann-Straße/Schillerstraße bis hinter den Hausanschluss des Hauses Nummer 12 über eine Länge von 150 m. In diesem Bereich sind 12 Hausanschlüsse auf beiden Straßenseiten an die Ersatzversorgung anzuschließen.

Anzuschließende Anwesen: 13 Stück
Dimension der Ersatzversorgung: ca. DN/OD 50

Die Wasserersatzversorgung ist gem DVGW W 394 herzustellen. Die verwendeten Leitungen müssen KTW zugelassen sein und die Anforderungen des DVGW-
Arbeitsblattes W 270 erfüllen. Verlegung der Ersatzleitungen erfolgt oberhalb der
Straßenoberkante im Bereich von vorhandenen Rinnen vor dem Bordstein, bzw. vor der Hauswand. Die Leitungen sind, wo erforderlich, gegen Beschädigungen durch das Überfahren durch Fahrzeuge mittels Schlauchbrücken o. glw. dauerhaft zu schützen. Die Herstellung der erforderlichen Schutzmaßahmen ist einzurechnen und wird nicht gesondert vergütet. Die Ersatzleitungen sind gegen Lageveränderungen dauerhaft zu sichern. Die Ersatzversorgungsleitung ist mit geeigneten Formstücken und/oder Anbohrarmaturen fachgerecht an das vorhandene Wasserversorgungsnetz anzubinden. Für jedes Anwesen ist ein Abgang in der Ersatzleitung in DN/OD 40 bzw. vorzusehen und eine Hausanschlussleitung von der Hauptersatzleitung bis zur Anbindungsstelle am Gebäude herzustellen.
Länge Hausanschlussleitung: jeweils ca. 10m In jede Hausanschlussleitung muß eine eigene Absperreinrichtung eingebaut werden. Die Hausanschlussleitungen sind an die vorhandene Anlage des Hauses fachgerecht anzuschließen.

Sämtliche Kosten für Lieferung der erforderlichen Materialien, sowie die fix und fertige Montage der vorgenannten Wasserersatzversorgung sind einzurechnen. Eine gesonderte Vergütung erfolgt hierfür nicht.

Nach der Baumaßnahme ist die vorgenannte Wassersatzversorgung komplett zu demontieren, aufzunehmen und unternehmerseits abzufahren, einschl. der Sicherungsmaßnahmen. Evtl. anfallende Deponiegebühren sind einzurechnen und werden nicht gesondert vergütet.
Menge: 1,000 psch
Kostengruppe DIN 276 2018-12: 000

**2.5.7.20 Hausanschluss für Ersatzversorgung**
Für jedes Anwesen ist ein Abgang in der Ersatzleitung in DN/OD 40 bzw. vorzusehen und eine Hausanschlussleitung von der Hauptersatzleitung bis zur
Anbindungsstelle am Gebäude herzustellen.

Länge Hausanschlussleitung: maximal 10,0 m

In jede Hausanschlussleitung muss eine eigene Absperreinrichtung und ein Rückflussverhinderer eingebaut werden. Die Hausanschlussleitungen sind an die vorhandene Anlage des Hauses fachgerecht anzuschließen. Die vorhandene Wasseruhr ist auszubauen, die Hausanschlussleitung zu spülen und die Wasseruhr wieder einzubauen. Evtl. auftretende Wasserhaltungsarbeiten, sowie erforderliche Nebenarbeiten sind in den Einheitspreis einzurechnen und werden nicht gesondert vergütet. Die Position wird je Hausanschluss einmal vergütet.
Menge: 13,000 St
Kostengruppe DIN 276 2018-12: 000

**2.5.7.30 Spülen und Entkeimen der Wassersatzversorgung**
Spülung und Entkeimung der Leitungen der Wasserersatzversorgung, Vorbereitung der Wasserleitung durch Spülen und Desinfizieren lt. DVGW W 291 und Merkblatt für Wasserwirtschaft. Das Spül- und Desinfektionsmittel ist schadlos zu beseitigen,
die Kosten hierfür trägt der AN.

Entkeimungsmittel: Herlisil
die Verwendung von Chlor ist untersagt!
Menge: 280,000 lfdm
Kostengruppe DIN 276 2018-12: 000

**2.5.7.40 Mikrobiologische Wasseranalyse für Wasserersatzversorgung**
Nachweise der Keimfreiheit nach dem abgeschlossenen Spülvorgang, mikrobiologische Analyse gemäß TVO, mit Untersuchung auf zusätzliche Parameter: "pseudomonas aeruginosa", und zusätzlicher Auflage: „Koloniebildende Einheit bei 20° C und 36° C darf den Wert 0 nicht überschreiten (0,00 KBE/ml)“, einschl. Probenentnahme durch ein zugelassenes Institut (Abstimmung mit den Gemeindewerken Roßdorf, Nachweise der Keimfreiheit nach dem abgeschlossenen Spülvorgang, mikrobiologische Analyse gemäß der Gemeinde Roßdorf).
Zusätzlich ist je Probenentnahme eine Referenzprobe aus dem Leitungsnetz der Gemeinde Roßdorf zu ziehen. Eine Wiederholungsprobe wird nur vergütet, wenn das zur Probenentnahme in der Rohrleitung der Gemeinde Roßdorf befindliche Wasser nicht die Grenzwerte einhält.
Menge: 1,000 St
Kostengruppe DIN 276 2018-12: 000

#### Gewerk 2.6 Zusatzarbeiten

##### Titel 2.6.1 Wasserleitungszusatzarbeiten

**2.6.1.10 Ausbau von AZ-Leitungen einschl. Entsorgung**
Vorhandene Wasserleitungen DN 100 aus AZ auftrennen, ausbauen, aufladen und unternehmerseits entsorgen, einschl. aller Nebenarbeiten.

TRGS 519 und die einschlägigen Vorschriften sind zu beachten und einzuhalten. Nur geschultes Personal ist für die Arbeiten einzusetzen.
Notwendige Nachweise sind vor Ausführung vorzulegen.

Erdarbeiten werden gesondert vergütet. Anfallende Deponiegebühren werden nicht gesondert vergütet und sind in den Einheitspreis einzurechnen.
Entsorgungsnachweise sind dem AG vorzulegen sonst erfolgt keine Vergütung.
Menge: 150,000 lfdm
Kostengruppe DIN 276 2018-12: 000

**2.6.1.20 Alte Rohrleitungen verdämmen**
Verfüllmaterial zum Verfüllen der alten im Erdreich verbleibenden Rohrleitung liefern und fachgerecht einbauen, einschl. Nebenarbeiten.
Notwendige Rohre/Formstücke zum Einfüllen/Be-/Entlüften sind einzurechnen und werden nicht gesondert vergütet.
Verfüllmaterial = Dämmer

Der Ev2-Wert soll nach einem Tag mindestens 45 MN/m² betragen.
Das Material muss in die Rohrleitung fließen und diesen satt verfüllen. Erschwernisse die sich hieraus ergeben sind in den Einheitspreis einzurechnen und werden nicht gesondert vergütet.
Der Einbau erfolgt in Teilmengen. Das Umsetzen des Fahrmischers innerhalb der Verfüllabschnitte ist in den Einheitspreis einzurechnen und wird nicht gesondert vergütet.

Abrechnung der Verfüllmaterialmenge auf Nachweis.
Menge: 150,000 lfdm
Kostengruppe DIN 276 2018-12: 000

**2.6.1.30 Straßenkappen ausbauen und entsorgen**
Vorhandene Straßenkappen sorgfältig ausbauen, aufnehmen und unternehmerseits entsorgen.

Nicht wiederverwendbare Materialien sind unternehmerseits abzufahren.In den Einheitspreis sind die Erd- und alle Nebenarbeiten einzukalkulieren.
Anfallende Deponiegebühren sind in den Einheitspreis einzukalkulieren und werden nicht gesondert vergütet.
Menge: 36,000 St

##### Titel 2.6.2 Einmessungen

**2.6.2.10 Wasserleitung geodätisch aufmessen**
Bestandsvermessung nach Abschluss der Baumaßnahme

Bestandsvermessung sämtlicher relevanten Wasserleitungspunkte in Lage (UTM-Koordinaten) und Höhe (müNN),

Einzuhaltende Anforderungen:
- Einmessen der Lage in UTM-Koordinaten
- Einmessen der Höhen in NN
- Lieferung der Vermessungsergebnisse als dxf- oder dwg-Datei
- Katastergrundlage wird seitens des AG gestellt.
- Beschaffung der Anschlusspunkte und Übernahme der anfallenden Kosten durch den AN.
Menge: 40,000 St
Kostengruppe DIN 276 2018-12: 000

**2.6.2.20 Hausanschlüsse geodätisch aufmessen**
Bestandsvermessung nach Abschluss der Baumaßnahme

Bestandsvermessung sämtlicher relevanten Wasserleitungshausanschlusspunkte in Lage (UTM-Koordinaten) und Höhe (müNN),

Einzuhaltende Anforderungen:
- Einmessen der Lage in UTM-Koordinaten
- Einmessen der Höhen in NN
- Lieferung der Vermessungsergebnisse als dxf- oder dwg-Datei
- Katastergrundlage wird seitens des AG gestellt.
- Beschaffung der Anschlusspunkte und Übernahme der anfallenden Kosten durch den AN.
Menge: 30,000 St
Kostengruppe DIN 276 2018-12: 000

##### Titel 2.6.3 Qualitätssicherung

**2.6.3.10 Bodenanalytik erstellen**
Probennahme und Bodenanalytik zur Bestimmung der Bodenzuordnungswerte nach Ersatzbaustoffverordnung (EBV) erstellen.

Die Probenahme und Analytik sind von einem zugelassenen Bodenlabor durchzuführen und zu dokumentieren. Erforderliche Erdarbeiten sind in den Einheitspreis einzurechnen.
Menge: 2,000 St

**2.6.3.20 Bodenanalytik für Unterbau erstellen**
Probennahme und Bodenanalytik des Unterbaus zur Bestimmung der Zuordnungswerte nach Ersatzbaustoffverordnung (EBV) erstellen.

Die Probenahme und Analytik sind von einem zugelassenen Bodenlabor durchzuführen und zu dokumentieren. Erforderliche Kofferarbeiten sind in den Einheitspreis einzurechnen.
Menge: 2,000 St
